# Mittelschule Thannhausen, Generalsanierung Schulgebäude
Angebotsaufforderung (GAEB DA XML 3.2, DA83)
Projekt: 2231
Währung: EUR
Vergabeart: Verhandlungsverfahren
Auftraggeber: Schulverband Thannhausen, Edmund-Zimmermann-Str. 3, 86470 Thannhausen; DV-Nummer: 09D-GA; Vergabenummer: 09D-GA
Erstellt mit: BECHMANN AVA 2022.120/ GXML Toolbox V3.3 R20210630, BECHMANN AVA 2022.120, 29.05.2026

## 09D-GA Gebäudeautomation
Datum: 29.05.2026

### 01 BAUSTELLENEINRICHTUNG

#### Titel 01.01 BAUSTELLENEINRICHTUNG

*Hinweis: T I T E L 01*

**01.01.1 Baustelle einrichten**
In folgender Position sind alle Leistungen,
aufzunehmen, die zur Durchführung der
im Leistungsverzeichnis beschriebenen
Arbeiten notwendig sind.
Die hierfür notwendigen Anfahrten und das
Aufbauen von nachstehenden Baustelleneinrichtungen sind beinhaltet.
Dies sind insbesonders:
- Unterkunft für eigenes Personal,
  einschl. Heizung und Beleuchtung,
  sowie Reinigung nach den Arbeitsstättenrichtlinien.
- Stellung von Materialcontainer für die
  Zwischenlagerung von technischen
  Einbauten
- Geräte und Maschinen, sowie Förderanlagen jeglicher Art.
Menge: 1,000 psch

**01.01.2 Baustelle vorhalten während der Dauer der Vertragsleistung**
Hierin enthalten ist auch das eventuell notwendige Umsetzen der Baustelleneinrichtung.
Dies kann aufgrund der beengten Platzverhältnisse auf dem Baugrundstück notwendig werden.
Vom Bauherrn wird ein Baustromverteiler
gestellt. Der für die Montage benötigte
Strom wird unentgeltlich zur Verfügung
gestellt.

 - Beseitigung und Abtransport des gesamten
  eigenen Bauschutts und Verpackungsmaterials

  Die Entsorgung hat nach dem derzeit
  gültigen Müllgesetz zu erfolgen.
  Dabei ist auf die Müllvermeidung und
  Mülltrennung größte Sorgfalt zu verwenden.
  Bei Nichteinhaltung der gesetzlichen
  Bestimmungen der Mülltrennung und
  -entsorgung ist die Bauleitung (Arch.)
  berechtigt, nach mündlicher Aufforderung sowie einer Nachfrist von
  10 Tagen, Maßnahmen zur Entsorgung
  auf Kosten des Auftragnehmers durchzuführen.
  Notwendige Dokumentationen wie Fotos
  Aufzeichnungen, Arbeitsaufwand und dergl.
  gehen ebenfalls zu Lasten des Verursachers.
  Der Abzug eventuell entstehender, bauseitiger Kosten wird bei der nächstfolgenden Abschlagszahlung bzw.
  Schlußrechnung in Ansatz gebracht.
- Die vorhandene WC- und Waschanlage
  kann von allen am Bau Beschäftigten
  kostenlos mit benützt werden. Im
  Winter ist die Anlage beheizt.
Menge: 1,000 psch

**01.01.3 Baustelle räumen**
Baustelleneinrichtung nach Beendigung
sämtlicher Arbeiten räumen
Hierbei sind sämtliche während der Bauzeit auf dem Baugrundstück aufgestellten Einrichtungen, sowie gelagertes Material rückstandsfrei zu beseitigen.
Menge: 1,000 psch

**01.01.4 Gerüststellung**
Gerüststellung
einschl. An- und Abfahrt, Aufbau, Abbau
sowie Vorhaltung von Montagegerüsten
mit Arbeitsbühnen über 2,0 m über dem
Fußboden mit einer Montagehöhe von bis
zu 5,50 m über Rohfußboden für die im
Leistungsverzeichnis beschriebenen Leistungen innerhalb des Gebäudes.
Die Gerüste sind in fahrbarer Ausführung
zu kalkulieren.
Für Montage der Kabelzuleitungen
unter der Decke der Lüftungszentrale.
Menge: 4,000 Wo

### 02 ISP1 HEIZZENTRALE

#### Titel 02.01 DEMONTAGE

*Hinweis: T I T E L 01*

*Hinweis: Demontagen*
Hinweis: Abstimmung mit der örtlichen Fachbauleitung
ist erforderlich.
Demontierte Materialien werden Eigentum des
Auftragnehmers. In die Angebotspreise ist die fach-
und sachgerechte Demontage und Entsorgung mit
einzurechnen. Die Demontagearbeiten finden alle in
der Technikzentrale im Kellergeschoss statt. Der Weg
von der Technikzentrale bis zu der Haupteingangstüre der Schule beträgt ca. 80 m und beinhaltet eine
Treppe mit einen Aufstieg von ca. 3,50 m. Die einschlägigen Normen und Richtlinien sind zu berücksichtigen.

Mit den Angebotspreisen sind folgende Leistungen
abgegolten:
-Baustelleneinrichtung für die Demontagearbeiten
-Vorlage der Entsorgungsnachweise (auch Sondermülldeponien) nach den geltenden Vorschriften unter
 Beachtung der Vorgaben durch den Nutzer der Anlage.
-Kosten für Abbruch, Entfernen aus dem Gebäude, Aufladen, Abtransport und fachgerechte Entsorgung mit
 Nachweis incl. Gestellung aller erforderlichen Geräte
 wie Hebezeug, Kräne etc., sowie notwendiger Hilfsmaterialien
-Besenreine Übergabe der Räume zu Montagebeginn
-Deponiegebühren für Normal- und Sondermüll. Für
 Materialien, die auf Sondermülldeponien entsorgt
 werden müssen, sind Entsorgungsnachweise vorzulegen. Die exakte Trennung der Abbruchmaterialien ist
 unbedingt einzuhalten. Vor Ausführungsbeginn hat der
 AN anzugeben, welche Materialien wo entsorgt.werden.
-Kosten für Abklemmen und Demontieren der bestehenden Elektroverkabelung soweit sie dem zu
 demontierenden Gerät zugehörig ist.
-Ausserbetriebsetzen der Anlagenteile, Verschliessen
 bzw. Sichern der Trennstellen und Anschlusssysteme
-Demontage der zugehörigen Stahlkonstruktionen für
 Stütz, Hänge, Trag- und Sonderbefestigungen usw.
-Bei Demontagen am Baukörper (z.B. Halter und Konsolen, Befestigungskonstruktionen etc.) ist das Freimachen der Schnittstellen bis 3 cm unter der Bauwerksoberfläche (Putz/Beton) im Leistungsumfang enthalten.
-Schutz- und Sicherungsmassnahmen nach UVV und
 Arbeitsstättenrichtlinien.
-Schutzmassnahmen gegen Beschädigung, Schmutz
 und Staub von weiter bzw. neu zu nutzenden Einrichtungsgegenständen und Anlagenteilen.

Kalkulationshinweis: Der AN muss dafür Sorge tragen,
dass das Aufmass zu Demontagen oder Rückbau
Leitungen, Trassen und Anlagenkomponenten für die
örtliche Bauleitung nachvollziehbar ist. Hierzu muss
entweder vor Durchführung der Demontagen eine Aufmassprüfung mit der örtlichen Bauleitung erfolgen oder
in Abstimmung mit der örtlichen Bauleitung eine Vorgehensweise abgestimmt werden, die nach erfolgter
Demontage eine Aufmassprüfung ermöglicht.

**02.01.1 Freischalten 2 DA / Schraub- + Steckklemme**
Freischalten 2 DA / Schraub- + Steckklemme
FM-Datenübertragungskabel, ausgelegt als
Fernmelde - Installationskabel  IY(St)Y
2 x 2 x 0,6  bis  2 x 2 x 0,8  Freischalten und
Freilegen aus Fernmelde, Schraub- oder Steckklemmen als Reihenklemmen einschl. der
vollständigen Dokumentation in 3-facher
Ausfertigung. Leitungen welche an den neuen
Schaltanlagen benötigt werden gem. den
vorliegenden Bestandsunterlagen mit Klemmen-
Kabelnummer und dauerhaft kennzeichnen und
für die Wiederverwendung sichern
Menge: 50,000 St

**02.01.2 Freischalten 4 DA / Schraub- + Steckklemme**
Freischalten 4 DA / Schraub- + Steckklemme
FM-Datenübertragungskabel, ausgelegt als
Fernmelde - Installationskabel  IY(St)Y
4 x 2 x 0,6  bis  4 x 2 x 0,8  Freischalten und
Freilegen aus Fernmelde-, Schraub- oder  Steckklemmen als Reihenklemmen einschl. der
vollständigen Dokumentation in 3-facher
Ausfertigung. Leitungen welche an den neuen
Schaltanlagen benötigt werden gem. den
vorliegenden Bestandsunterlagen mit Klemmen-
Kabelnummer und dauerhaft kennzeichnen und
für die Wiederverwendung sichern
Menge: 50,000 St

**02.01.3 Freischalten 10 DA / Schraub- + Steckklemme**
Freischalten 10 DA / Schraub- + Steckklemme
FM-Datenübertragungskabel, ausgelegt als
Fernmelde - Installationskabel  IY(St)Y
10 x 2 x 0,6  bis 10 x 2 x 0,8  Freischalten und
Freilegen aus Fernmelde-, Schraub- oder Steckklemmen als Reihenklemmen einschl. der
vollständigen Dokumentation in 3-facher
Ausfertigung. Leitungen welche an den neuen
Schaltanlagen benötigt werden gem. den
vorliegenden Bestandsunterlagen mit Klemmen-
Kabelnummer und dauerhaft kennzeichnen und
für die Wiederverwendung sichern
Menge: 3,000 St

**02.01.4 Freischalten 3x / Schraub- + Steckklemme**
Freischalten 3x / Schraub- + Steckklemme
FM-Datenübertragungskabel, ausgelegt als
Fernmelde - Installationskabel  NYM-J/NHXMH
3x1,5 bis 2,5, Freischalten und Freilegen aus
Fernmelde-Schraub- oder Steckklemmen als
Reihenklemmen, einschl. der vollständigen
Dokumentation in 3-facher Ausfertigung.
Leitungen welche an den neuen Schaltanlagen
benötigt werden, gem. den vorliegenden
Bestandsunterlagen mit Klemmen-Kabelnummer
und dauerhaft kennzeichnen und für die Wiederverwendung sichern
Menge: 40,000 St

**02.01.5 Freischalten 5x / Schraub- + Steckklemme**
Freischalten 5x / Schraub- + Steckklemme
FM-Datenübertragungskabel, ausgelegt als
Fernmelde - Installationskabel  NYM-J/NHXMH
5x1,5 bis 4, Freischalten und Freilegen aus
Fernmelde-Schraub- oder Steckklemmen als
Reihenklemmen, einschl. der vollständigen
Dokumentation in 3-facher Ausfertigung.
Leitungen welche an den neuen Schaltanlagen
benötigt werden, gem. den vorliegenden
Bestandsunterlagen mit Klemmen-Kabelnummer
und dauerhaft kennzeichnen und für die Wiederverwendung sichern
Menge: 40,000 St

**02.01.6 Freischalten 7x / Schraub- + Steckklemme**
Freischalten 7x / Schraub- + Steckklemme
FM-Datenübertragungskabel, ausgelegt als
Fernmelde - Installationskabel  NYM-J/NHXMH
7x1,5 bis 4, Freischalten und Freilegen aus
Fernmelde-Schraub- oder Steckklemmen als
Reihenklemmen, einschl. der vollständigen
Dokumentation in 3-facher Ausfertigung.
Leitungen welche an den neuen Schaltanlagen
benötigt werden, gem. den vorliegenden
Bestandsunterlagen mit Klemmen-Kabelnummer
und dauerhaft kennzeichnen und für die Wiederverwendung sichern
Menge: 40,000 St

**02.01.7 Leitung aller Typen, Adernquerschnitt bis 7,5 mm2, Adernanzahl bis 8 demontieren**
Leitung aller Typen, Adernquerschnitt bis 7,5 mm2,
Adernanzahl bis 8 demontieren und fachgerecht entsorgen
Gesamtkabellänge: ca 400 m
Menge: 1,000 St

**02.01.8 Kabel- und Steigetrasse bis 600 mm Breite demontieren**
Kabel- und Steigetrasse aus feuerverzinktem Stahl bis 600 mm Breite demontieren·und fachgerecht entsorgen, incl. Befestigungskonstruktionen
Gesamtlänge: ca. 120 m
Menge: 1,000 St

**02.01.9 Installationskanal bis 60x110 mm demontieren**
Installationskanal aus PVC bis 60x110 mm demontieren und fachgerecht entsorgen, inkl. Deckel, einschl. Befestigungszubehör
Gesamtlänge: ca. 75 m
Menge: 1,000 St

**02.01.10 Stahlpanzerrohr·bis DN 40 demontieren**
Stahlpanzerrohr aus Aluminium bis DN 40 demontieren und fachgerecht entsorgen, einschl. Bögen und sämtlichen erforderlichen Anschluß, Verbindungs- und Befestigungsteilen (Steckmuffen, Klemmsehellen, Dübeln, Endtüllen,
Rohrabstandsschellen etc.)
Gesamtlänge: 20 m
Menge: 1,000 St

**02.01.11 Schaltschrank max. 2000x800 cm incl. Befestigungmaterial**
Schaltschrank max. 2000x800 cm inkl. Be-
festigungsmaterial und Zubehör abbrechen,
Geräteeinsatz mgl. laden transp. LKW AN,
entsorgen bis 10 km nicht schadstoffbelastet
Schaltschrank max. 2000 x 800cm incl. Befestigungsmaterial und Zubehör abbrechen, abbrechen, Geräteeinsatz mgl. laden transp.
LKW AN entsorgen bis 10km nicht schadstoffbelastet AVV170411, Schaltschrank 2200x1600cm
incl. Befestigungmaterial und Zubehör abbrechen,
im Rahmen einer Teilabbruchmaßnahme,
Ausführung innerhalb des Bauwerks, im Kellergeschoss, Arbeitshöhe bis 8 m, Erschwernis durch
horizontale und vertikale Förderwege von der
Abbruchstelle zur Bereitstellungsfläche/zum
Ladeplatz,  vertikaler Förderweg  10  m, horizontaler Förderweg  150  m, Geräteeinsatz ist möglich,
max. Gesamtgewicht der Geräte ohne Beschränkung, Ausführung erschütterungsarm DIN 4150,
lärmarm, Lärmpegel max. 80 dB(A), ohne Funkenfreisetzung,  aufgenommene Stoffe sammeln, im
Behälter des AN lagern, Behältergröße über 1 bis
2 m3, auf LKW des AN laden, transportieren,
entsorgen, zur Verwertungsanlage, Abfall ist
nicht gefährlich, nicht schadstoffbelastet
Menge: 8,000 St

#### Titel 02.02 FELDGERÄTE

*Hinweis: T I T E L 02*

**02.02.1 Außentemperatur-Messwertgeber IP54**
Außentemperatur-Messwertgeber IP54
Einsatzbereich - 40 bis + 40 Grad C, Wiederholgenauigkeit +/- 0,5 K, für Wandmontage,
mit Messsignal passend zum Automationssystem,
relativer Fehler max. 2,5 % vom Einsatzbereich,
Gehäuse in Schutzart IP 54 DIN EN 60529
Menge: 1,000 St

**02.02.2 Relative Feuchte-Messwertgeber im Freien**
Relative Feuchte-Messwertgeber für Einsatz im
Freien, Einsatzbereich 10 bis 100 % relative
Feuchte, Wiederholgenauigkeit +/- 2 %, für Aufputzmontage, mit aktivem Messsignal 0 (2) bis 10 V,
relativer Fehler max. 1,6 % vom Einsatzbereich,
Gehäuse in Schutzart IP 54 DIN EN 60529
Menge: 1,000 St

**02.02.3 Tauchtemperatur-Messwertgeber -10 bis +120GradC PN16 L 100mm**
Tauchtemperatur-Messwertgeber in Stabausführung, Einsatzbereich - 10 bis + 120 Grad C,
Wiederholgenauigkeit +/- 1 K, einschl. Schutzrohr
mit Gewinde, PN 16, aus Messing, Einbaulänge
100 mm, aktive Messzone bis 50 mm, mit Messsignal passend zum Automationssystem, relativer
Fehler max. 1,6 % vom Einsatzbereich, Gehäuse
in Schutzart IP 54 DIN EN 60529
Menge: 25,000 St

**02.02.4 Tauchtemperatur-Messwertgeber -10 bis +120GradC PN16 L 150mm**
Tauchtemperatur-Messwertgeber in Stabausführung, Einsatzbereich - 10 bis + 120 Grad C,
Wiederholgenauigkeit +/- 1 K, einschl. Schutzrohr
mit Gewinde, PN 16, aus Messing, Einbaulänge
150 mm, aktive Messzone bis 50 mm, mit Messsignal passend zum Automationssystem, relativer
Fehler max. 1,6 % vom Einsatzbereich, Gehäuse
in Schutzart IP 54 DIN EN 60529
Menge: 12,000 St

**02.02.5 Tauchtemperatur-Messwertgeber -10 bis +120GradC PN16 L 150mm Niro**
Tauchtemperatur-Messwertgeber in Stabausführung, Einsatzbereich - 10 bis + 120 Grad C,
Wiederholgenauigkeit +/- 1 K, einschl. Schutzrohr
mit Gewinde, PN 16, aus Edelstahl, Einbaulänge
150 mm, aktive Messzone bis 50 mm, mit Messsignal passend zum Automationssystem, relativer
Fehler max. 1,6 % vom Einsatzbereich, Gehäuse
in Schutzart IP 54 DIN EN 60529
Menge: 14,000 St

**02.02.6 Tauchtemperatur-Messwertgeber -10 bis +120GradC PN16 L 300mm Niro**
Tauchtemperatur-Messwertgeber in Stabausführung, Einsatzbereich - 10 bis + 120 Grad C,
Wiederholgenauigkeit +/- 1 K, einschl. Schutzrohr
mit Gewinde, PN 16, aus Edelstahl, Einbaulänge
300 mm, aktive Messzone bis 50 mm, mit Messsignal passend zum Automationssystem, relativer
Fehler max. 1,6 % vom Einsatzbereich, Gehäuse
in Schutzart IP 54 DIN EN 60529
Menge: 8,000 St

**02.02.7 Mischventil Wasser PN16 DN15 Flanschanschl. Gehäuse EN-GJL-250 grundbesch.**
Mischventil mit Antrieb, für Medium Wasser,
kvs-Wert 0,63/1/1,6/2,5/4, Sitzleckage max.
0,1 % vom Kvs-Wert, PN 16, DN 15, mit gleichprozentiger Kennlinie, Stellverhältnis größer
gleich 1 : 20, Flanschanschluss DIN EN 1092,
Gehäuse aus Gusseisen mit Lamellengraphit
EN-GJL-250, mit Grundbeschichtung, Kegel
aus Messing, Spindel aus nichtrostendem Stahl,
Werkstoff-Nr 1.4305, elektrothermischer Antrieb,
Stellsignal 0 (2) bis 10 V, Schutzart IP 54 DIN EN
60529, mit analoger Stellungsrückmeldung, mit
mechanischer Handverstellung, nur liefern.
Menge: 1,000 St

**02.02.8 Mischventil Wasser PN16 DN25 Flanschanschl. Gehäuse EN-GJL-250 grundbesch.**
Mischventil mit Antrieb, für Medium Wasser,
kvs-Wert 10, Sitzleckage max.
0,1 % vom Kvs-Wert, PN 16, DN 25, mit gleichprozentiger Kennlinie, Stellverhältnis größer
gleich 1 : 20, Flanschanschluss DIN EN 1092,
Gehäuse aus Gusseisen mit Lamellengraphit
EN-GJL-250, mit Grundbeschichtung, Kegel
aus Messing, Spindel aus nichtrostendem Stahl,
Werkstoff-Nr 1.4305, elektrothermischer Antrieb,
Stellsignal 0 (2) bis 10 V, Schutzart IP 54 DIN EN
60529, mit analoger Stellungsrückmeldung, mit
mechanischer Handverstellung, nur liefern.
Menge: 1,000 St

**02.02.9 2-Weg Auf-Zu-Kugelhahn, ps 1600 kPa Innengewinde 1 1/4”, DN 32, kvs 32 m³/h**
2-Weg Auf-Zu-Kugelhahn, ps 1600 kPa
Innengewinde 1 1/4”, DN 32, kvs 32 m³/h
Gehäuse Messingkörper vernickelt
Schliesskörper nicht rostender Stahl
Spindel nicht rostender Stahl
Spindeldichtung O-Ring EPDM
Kugelsitz PTFE, O-Ring EPDM
Mediumstemperatur -10...120°C
Leckrate A, luftblasendicht (EN 12266-1)
Antrieb angebaut
Drehantrieb für Regelkugelhahn 10 Nm
AC/DC 24 V, Auf-Zu, 3-Punkt, 1 x EPU
Laufzeit Motor 90 s / 90°
IP 54, Handverstellung temporär, permanent
Anschluss Kabel 1 m
Stellungsanzeige mechanisch
Menge: 1,000 St

**02.02.10 2-Weg Auf-Zu-Kugelhahn, ps 1600 kPa Innengewinde 2”, DN 50, kvs 49 m³/h**
2-Weg Auf-Zu-Kugelhahn, ps 1600 kPa
Innengewinde 2", DN 50, kvs 49 m³/h
Gehäuse Messingkörper vernickelt
Schliesskörper nicht rostender Stahl
Spindel nicht rostender Stahl
Spindeldichtung O-Ring EPDM
Kugelsitz PTFE, O-Ring EPDM
Mediumstemperatur -10...120°C
Leckrate A, luftblasendicht (EN 12266-1)
Antrieb angebaut, Drehantrieb 20 Nm
AC/DC 24 V, Auf-Zu, 3-Punkt, 1 x EPU
Laufzeit Motor 90 s
Handverstellung temporär, permanent
Anschluss Kabel PVC 1 m
Menge: 4,000 St

**02.02.11 Sicherheitstemperaturwächter STW (STB)**
Sicherheitstemperaturwächter STW (STB)
zum Einbau in Rohrleitungen u. Behälter
Ausführung entsprechend DIN 3440.
Mit einem innenliegendem Sollwertsteller
und einem Mikroschalter.
Einstellbereich: +50 bis +150 GradC
Schaltleistung des Umschalters
bei ohmscher Last: 10 A bei 250 V
bei induktiver Last: 2,A bei 250 V
Schutzart: IP54 EN60529
Schutzrohr Gewinde: G 1/2
Material: Ms, Nenndruck: PN 25
Eintauchtiefe: 150mm
Menge: 1,000 St

**02.02.12 Temperaturregler TR**
Temperaturregler TR
zum Einbau in Rohrleitungen u. Behälter
Ausführung entsprechend DIN 3440.
Mit einem aussenliegendem Sollwertsteller
und einem Mikroschalter.
Einstellbereich: +50 bis +150 GradC
Schaltleistung des Umschalters
bei ohmscher Last: 10 A bei 250 V
bei induktiver Last: 2,A bei 250 V
Schutzart: IP54 EN60529
Schutzrohr Gewinde: G 1/2
Material: Ms, Nenndruck: PN 25
Eintauchtiefe: 150mm
Menge: 1,000 St

**02.02.13 Sicherheitsdruckbegrenzer, Einstellbereich 0,5 bis 6.0 bar**
Sicherheitsdruckbegrenzer, Einstellbereich
0,5 bis 6.0 bar für steigenden Druck,
TÜV-geprüft
Technische Daten:
Fühler: Nirostahl
Gewinde: G1/2", Schutzart: IP44
Umschaltkontakt: 1 x 380 VAC, 10(2)A
Menge: 2,000 St

**02.02.14 Druckwächter als Minimaldruckwächter**
Druckwächter als Minimaldruckwächter
Einstellbereich 0,5...6,0 bar
für steigenden Druck, TÜV-geprüft
Technische Daten:
Fühler: Nirostahl
Gewinde: G1/2", Schutzart: IP44
Umschaltkontakt: 1 x 380 VAC, 10(2)A
Menge: 1,000 St

**02.02.15 Differenzdruck-Messwertgeber Wasser**
Differenzdruck-Messwertgeber Wasser
Differenzdruck-Messwertgeber, für Wasser,
Einsatzbereich in kPa von/bis 1000 mit aktivem
Messsignal 0 (4) bis 20 mA, relativer
Fehler max. 1,6 % vom Einsatzbereich.
Menge: 1,000 St

**02.02.16 Leckage-Detektor Plattenelektrode Belastung 24VDC IP43**
Leckage-Detektor, für elektrisch leitende und
elektrisch nicht leitende Flüssigkeiten, als
Plattenelektrode, mit Schaltzustandsanzeige am
Einbauort, und akustischer Signalgebung, einschl.
Elektrodenrelais, einschl. Anschluss aller
elektrischen Leitungen an Elektroden und
Elektrodenrelais, Kontaktbelastung 24 V DC, 2 A,
Gehäuse in Schutzart IP 43 DIN EN 60529,
einschl. der geberspezifischen Einbauteile
Menge: 1,000 St

**02.02.17 Statischer Frequenzumrichter Asynchronmotor Motor 4kW 400VAC 0(2)-10V Ausgang**
Statischer Frequenzumrichter Asynchronmotor
Motor 4kW 400VAC 0(2)-10V Ausgang 0(2)-10V
Ventilator IP54
Statischer Frequenzumrichter, zur Drehzahlverstellung von Dreiphasenwechselstrom-
Asynchronmotoren für Ventilatoren und Pumpen
mit quadratischer Momentenkennlinie, leerlauf-,
kurzschluss- und rückspeisungsfest, Motorfangschaltung, min./max. Drehzahlbegrenzung einstellbar,
Über- und Unterspannungsbegrenzung, Stromrampenfunktion sowie Temperatur- und  Überstromschutz,
Motor-Bemessungsleistung 4 kW, Motor-Bemessungs-
spannung 400 V, Bemessungsfrequenz 50 Hz, mit
Wechselrichter, mit galvanisch getrenntem Eingang,
Stellsignal 0 (2) bis 10 V, mit Kontakteingang für
Betriebsfreigabe mit potentialfreiem Sammelstörmeldekontakt, belastbar bis 230 V/2 A, mit analogem
Ausgangssignal 0 (2) bis 10 V für Motorfrequenz, funkentstört DIN EN 55011 (VDE 0875-11) Klasse A, Netzschutzdrossel und Schutz gegen nicht periodische
Überspannungen DIN EN 50178 (VDE 0160), Umgebungsbedingungen 0 bis 40 Grad C und 5 bis 90 %
relative Umgebungsfeuchte, geeingnet für Ventilatorantrieb, für Schaltschrankeinbau in Fronttür, Schutzart IP 54 DIN EN 60529 (VDE 0470-1), mit eingebauter Anzeige- und Bedieneinheit.
Menge: 1,000 St

**02.02.18 Wetterprognose-Station Kompakt – Premium All inclusive advanced**
Wetterprognose-Station Kompakt – Premium All
inclusive advanced
Wetterprognose-Station für den Empfang von
Wetterprognose-Daten und Zeitinformation via
Langwelle. Mit integriertem Temperatursensor.
Mit Modbus RTU Datenschnittstelle.
Wetterdatenpaket:
Lufttemperatur min. / Lufttemperatur max. /
Niederschlagsmenge / Niederschlagswahrscheinlichkeit / Signifikantes Wetter / Sonnenscheindauer / Solare Einstrahlung / Lufttemperaturprognose advanced (Außentemperaturprognose in 1h-Auflösung für 4 Tage) / Luftdruckprognose / Windstärke / Windrichtung /
Meldungen markantes Wetter

Zusätzliche Datenbereitstellung:
Lufttemperaturprognose advanced spezielle
Datenstruktur für die jeweils folgenden 48h,
stündliche Aktualisierung

Wetterdaten europaweit für mehr als 8000 Städte
abrufbar.

Montageart: Wandmontage Aufputz, inkl. Montagewinkel Gehäuse-Schutzart: IP 54
Menge: 1,000 St

**02.02.19 Bezeichnungsschild für Feldgerät**
Bezeichnungsschild für Feldgerät
aus Kunststoff mit mehrzeiliger Beschriftung,
weiß mit schwarzer Schrift, Ausführung mit
Bohrung mittig links.

Befestigung beim Feldgerät mit Stahldrahtöse
und Kabelbinder.

Klebe-Prägzangen-, Freihand- oder Schreibmaschinenbeschriftung darf nicht verwendet
werden.

Höhe Schrift: 4 mm
Abmessungen: 80 x 25 mm

Zeile 1: ISP-Nr./ Kabelnr./ Betriebsmittelkennzeichnung
Zeile 2: Klartext
Zeile 3: Wählbar in Absprache mit dem AG
Menge: 150,000 St

**02.02.20 Bezeichnungsschilder Kabel**
Menge: 150,000 St

#### Titel 02.03 SCHALTSCHRANK

*Hinweis: T I T E L 03*

*Hinweis: Schaltschrank*
Schaltschrank typgeprüft DIN EN 60439-1 und
DIN EN 50178,
Schutzmaßnahmen DIN VDE 0100-410,
Verdrahtungsfarben DIN EN 60204-1,
Farbkennzeichnung DIN EN 60073,
Berührungsschutz DIN EN 50274,
in Schutzart IP 54 DIN EN 60529,
für Umgebungsbedingungen + 10 bis + 40 Grad C,
5 bis 90 % relative Feuchte (nicht kondensierend),
ISP1 Heizzentrale mit Montageplatte, bestückt und
elektrisch verdrahtet auf Ein- und Ab-
gangsklemmen als Reihenklemmen mit Erdungs-
und Nullleiterklemmen, Prozessschnittstellen
DIN EN ISO 16484-3, Gehäuse in verwindungssteifer Stahlblechkonstruktion, Farbe RAL 7032,
Türverschluss über Stangenschloss mit 3 Zuhaltungen, für Einbau von Schließzylinder, mit Behälter
zum Aufbewahren der Unterlagen, Felder zusammengebaut am Aufstellort einschl. elektrischer/pneu-
matischer Verbindungen zwischen den Feldern,
Verdrahtung in abgedeckten Kabelkanälen, Anbindung zu den Geräten in der Schaltschranktür und
zu den beweglichen Konstruktionselementen in
Schutzschlauch mit flexiblen Leitungen mit Adernendhülsen, Schrankfeld mit Beleuchtung, Schaltung
über Türkontakt mit Sicherung,mit gravierten Bezeichnungsschildern aus Kunststoff für alle Bauteile auf
der Frontseite, geschraubt, Beschriftung einzeilig
mit max. 20 Zeichen, Beschriftung nach genehmigter
Schilderliste.
Für gleichartige Bauteile werden Produkte des
gleichen Herstellers verwendet.

**02.03.1 Schaltschranktür**
FG Schaltschranktüre
Schaltschrankaufsatz auf der Außentüre im Bereich
der DDC-Komponenten, mit Sichtscheibe aus
Sicherheitsglas, montiert zur Vermeidung von
unbefugter Bedienung von Anlagenteilen. Türe
mit Sicherheitsschloss.
Menge: 1,000 St

**02.03.2 Schaltschrankfeld**
Schrankfeld, Maße H/B/T 2200/800/400 mm,
mit Sockel, Höhe 200 mm, einschl. Kabelkanal,
Kabelabfangschiene und Kabeleinführungen mit
Verschraubung aus Kunststoff, Tür-Öffnungswinkel
mind. 130 Grad, mit Sichtfenster/-tür und Schaltschrank-Filterventilator
Menge: 1,000 St

**02.03.3 Einspeisung Leistungsschalter 63A**
Einspeisung mit Leistungsschalter einschl. thermischer und magnetischer Auslösung, für Be-
messungsstrom 63 A, 3-phasig, mit potentialfreiem Hilfskontakt, Unterspannungs- und
Arbeitsstromauslösung, mit Phasenkontrollleuchten einschl. Sicherungen, Phasenausfallrelais für alle Phasen und potentialfreiem
Hilfskontakt.
Menge: 1,000 St

**02.03.4 Schrankbeleuchtung**
Schrankbeleuchtung, einschl. Türkontaktschalter
Menge: 1,000 St

**02.03.5 Schrankbelüftung 200 m3/h 230V**
Schrankbelüftung als 19-Zoll-Einschublüfterbau-
teil, Luftleistung freiblasend mind. 200 m3/h,
Bemessungsbetriebsspannung 230 V AC,
Geräuschentwicklung kleiner 40 dB(A), mit
Temperaturregler und integriertem Staubfilter
Menge: 1,000 St

**02.03.6 Spannungsversorgung 230VAC 630VA**
Spannungsversorgung 230 V AC, Bemessungsleistung 630 VA, mit Trafo, einschl. primär- und
sekundärseitiger Sicherung über Leitungsschutzschalter und mit potentialfreiem Hilfskontakt, mit
Leitungsschutzschalter.
Menge: 1,000 St

**02.03.7 Spannungsversorgung 24VAC 250VA**
Spannungsversorgung 24 V AC, Bemessungsleistung 250 VA, mit Trafo, einschl. primär- und
sekundärseitiger Sicherung über Leitungsschutzschalter und mit potentialfreiem Hilfskontakt, mit
Leitungsschutzschalter.
Menge: 1,000 St

**02.03.8 Spannungsversorgung 24VDC 6A**
Spannungsversorgung als Netzgerät, spannungsstabilisiert, mit primär- und sekundärseitiger Sicherung, 24 V DC, Bemessungsstrom 6 A, mit Leitungsschutzschalter.
Menge: 1,000 St

**02.03.9 Komb.Überspannungsschutzgerät Typ 1/2 Reiheneinbau 230/400VAC 3-polig**
Kombiniertes Überspannungsschutzgerät DIN EN
61643-11, Typ 1 und 2, als Reiheneinbaugerät,
Maße DIN 43880, Blitzprüfstrom 10/350 mys, mit
Funktionsanzeige und potentialfreiem Kontakt für
Fernanzeige, Bemessungsbetriebsspannung 230/
400 V AC, nicht ausblasend, 3-polig, Blitzstoßstromtragfähigkeit mind.100 kA je Pol, Folgestromlöschfähigkeit mind. 50 kA effektiv, Schutzpegel max.
1,5 kV, Breite Gehäuse max. 8 TE, zur Montage
auf Tragschiene DIN EN 60715
Menge: 1,000 St

**02.03.10 Sammelschienensystem 3Hauptleiter Kupfer 250 A L 730mm**
Sammelschienensystem DIN EN 60439-1, mit
3 Hauptleitern, aus Kupfer, Bemessungsbetriebsspannung 400 V AC, Bemessungsstrom 250 A,
Bemessungskurzzeitstromfestigkeit 30 kA, Schiene
blank, Schienenlänge mind. 730 mm, einschl.
Befestigungs- und Berührungsschutzzubehör
Menge: 1,000 St

**02.03.11 Schutzkontaktsteckdose AP IP2X**
Schutzkontaktsteckdose AP IP2X
Schutzkontaktsteckdose DIN VDE 0620-1, 16 A,
250 V AC, Schaltschrankeinbau incl. Fehlerstromschutzschalter 30mA und Sicherungsautomat
Schutzart IP 2X DIN EN 60529
Menge: 1,000 St

**02.03.12 Dreiphasen-Wächter Tragschiene**
Dreiphasen-Wächter, Schaltschwellen DIN EN
60598-2-22, für Sicherheitsbeleuchtungsanlage,
Montage auf Tragschiene DIN EN 60715
Menge: 1,000 St

**02.03.13 Sammelstörmeldeeinrichtung 100 Meldungen**
Sammelstörmeldeeinrichtung, für Erstwertmeldung, mit optischer Anzeige, mit potentialfreiem
Ausgangskontakt, für 100 Meldungen, für Einbau in
Tür oder Tableau, Ausführung in Einschubtechnik mit
Frontplatte einschl. Baugruppenträger
Menge: 1,000 St

**02.03.14 Erdschlussschutz 24VDC**
Erdschlussschutz, Auslösebereiche 2-stufig mit
unabhängiger Zeitverzögerung, mit Relaiskontaktausgang, Hilfsspannungsversorgung, Be-
messungsstrom, sekundär 1 A, Bemessungsspannung 24 V DC, für starr geerdeten Sternpunkt
bzw. widerstandsgeerdetes Netz, Richtungsbestimmung Erdschluss, für Aufbau
Menge: 1,000 St

**02.03.15 Erdschlussschutz 230VAC**
Erdschlussschutz, Auslösebereiche 2-stufig mit
unabhängiger Zeitverzögerung, mit Relaiskontaktausgang, Hilfsspannungsversorgung,
Bemessungsstrom, sekundär 1 A, Bemessungsspannung 230 V AC, für starr geerdeten Sternpunkt bzw. widerstandsgeerdetes Netz, Richtungsbestimmung Erdschluss, für Aufbau
Menge: 1,000 St

**02.03.16 Lampenprüfeinrichtung 100 Meldungen**
Lampenprüfeinrichtung, in Relaistechnik, für
100 Meldungen, für Einbau in Tür oder Tableau,
Ausführung in Einschubtechnik mit Frontplatte
einschl. Baugruppenträger
Menge: 1,000 St

**02.03.17 Betriebs-/Störmeldung**
FG Betriebs-/Störmeldung
zur potentialfreien Erfassung von Meldungen aus
autarken Steuerungen z.B. Störung, Alarm, Betrieb,
Stellung, Wartung hauptsächlich bestehend aus:
1 Koppelrelais mit 4 Wechslern, einschl. Meldeleuchte
Menge: 10,000 St

**02.03.18 Sicherheitssteuerung**
Sicherheitssteuerung zum Schalten in einen
sicheren Anlagenzustand bei Auslösung durch
Wächter- und/oder Begrenzungs-Kontaktgeber
DIN EN 14597, Ausführung gemäß Funktionsbeschreibung/Beiblatt, für einen auslösenden Eingang,
für einen zu schaltenden Ausgang, mit geberseitiger
Selbsthaltung, Eingangssignal durch Kontaktgeber
in Ruhestromschaltung einschl. automatischer
Quittierung bei Netzwiederkehr, in Relaistechnik,
mit potentialfreiem Hilfskontakt.
Menge: 6,000 St

**02.03.19 Leistungsbaugruppe Wechselstrommotor Motor 1,5 kW**
Leistungsbaugruppe für Wechselstrommotor
230 V AC, Motorbemessungsleistung 1,5 kW, mit
Motorschutzschalter, thermisch und magnetisch
auslösend, einschl. potentialfreiem Hilfskontakt für
Betriebsmeldung und Störmeldung.
Menge: 11,000 St

**02.03.20 Leistungsbaugruppe Drehstrommotor Motor 1,5 kW**
Leistungsbaugruppe für Wechselstrommotor
400 V AC, Motorbemessungsleistung 1,5 kW, mit
Motorschutzschalter, thermisch und magnetisch
auslösend, einschl. potentialfreiem Hilfskontakt für
Betriebsmeldung und Störmeldung.
Menge: 2,000 St

**02.03.21 Leistungsabgang 230/400V 2,2 kW**
Leistungsabgang für 230/400 V AC, mit
Sicherungen, Anschlussleistung 2,2 kW.
Menge: 2,000 St

**02.03.22 Leistungsabgang 230/400 V 4kW**
Leistungsabgang für 230/400 V AC, mit
Sicherungen, Anschlussleistung 4 kW.
Menge: 3,000 St

**02.03.23 Handschaltung 2 Schaltstellungen Betriebsanzeige/Störanzeige**
Handschaltung für 2 Schaltstellungen, mit
Nockenschalter, mit einer Kontaktebene, mit
Betriebsanzeige je Stufe und Störanzeige, als
getrennte Leuchte mit Dauerlicht unterschiedlicher Farbe für Betrieb und Störung, für Einbau
in Tür oder Tableau, Ausführung in Einschubtechnik mit Frontplatte einschl. Baugruppenträger
Menge: 15,000 St

**02.03.24 Handverstellung stufenlos Analoganzeige**
Handverstellung für stufenlose Verstellung mit
Hand/Automatikschalter und potentialfreier
Schalterstellungsrückmeldung, mit Drehknopf,
Skalierung 0 bis 100 %, mit analoger Stellungsanzeige, für Einbau in Tür oder Tableau,
Ausführung in Einschubtechnik mit Frontplatte
einschl. Baugruppenträger
Menge: 9,000 St

**02.03.25 Sammelstörmeldeeinrichtung 100 Meldungen**
Sammelstörmeldeeinrichtung, mit Hupenansteuerung einschl. Hupe mit Quittierung, mit
potentialfreiem Ausgangskontakt, für 100 Meldungen, für Einbau in Tür oder Tableau,
Ausführung in Einschubtechnik mit Frontplatte
einschl. Baugruppenträger
Menge: 1,000 St

**02.03.26 Meldungsanzeige Dauerlicht**
Meldungsanzeige, als Dauerlicht, als Leuchtdiode,
für Einbau in Tür oder Tableau, Ausführung in
Einschubtechnik mit Frontplatte einschl.
Baugruppenträger
Menge: 30,000 St

**02.03.27 Installationsschütz 4-polig Betätigungsspannung 230VAC**
Installationsschütz DIN EN 61095, fingersicher
DIN EN 50274, 4-polig, Bemessungsbetätigungsspannung 230 V AC
Menge: 1,000 St

**02.03.28 Installationsschütz 4-polig Kat. AC3 2,2 kW 500 VAC**
Installationsschütz DIN EN 61095, als Reiheneinbaugerät, Maße DIN 43880, fingersicher
DIN EN 50274, Bemessungsisolationsspannung
500 V AC, 4-polig,zur Montage auf Tragschiene
DIN EN 60715, Gebrauchskategorie AC 3, Be-
messungsbetriebsleistung 2,2 kW, Bemessungsbetriebsspannung 400 V AC, Bemessungsbetätigungsspannung 230 V AC, Hilfsschalterbaustein
4-polig, Kontaktausführung 2 S und 2 Ö
Menge: 1,000 St

**02.03.29 Reihenklemme bis 4 mm2**
Reihenklemme DIN EN 60947-7-1,
Bemessungsisolationsspannung 690 V AC,
Isolationsgruppe C, einstöckig, für Leiterquerschnitt
bis 4 mm2, mit schraubenlosen Anschlüssen,
Klemmenträger aus selbstlöschendem oder
nichtbrennbarem Isolierstoff, zur Montage auf
Tragschiene DIN EN 60715, einschl. systemgebundenem Zubehör mit dauerhafter Anschlussbezeichnung,
Menge: 155,000 St

**02.03.30 Klappensteuerung / Ventilsteuerung stetig**
Klappensteuerung / Ventilsteuerung stetig
bestehend aus je:
3 Reihenklemmen + N + PE
Menge: 4,000 St

**02.03.31 Überspannungsableiter**
FG Überspannungsableiter
zum Schutz von Niederspannungsverbraucheranlagen vor Überspannungen und Blitzeinschlägen,
mit Defektanzeige und Meldekontakt, entspr.
Vorsicherungen, einschl. Klemmen und Zubehör
Menge: 1,000 St

**02.03.32 Lecküberwachung**
Lecküberwachung bestehend aus je:
4 Reihenklemmen + PE einschl. Meldeleuchte
Menge: 1,000 St

**02.03.33 Universalmessgerät**
Universal-Messgerät für Schalttafeleinbau zur
Messung von Strom,Spannung,Wirkarbeit
(Bezug/Lieferung),Blindarbeit (induktiv), Wirk-,
Blind- und Scheinleistung (proPhase),Wirk-,Blind-
und Scheinleistung (Summe),Frequenz, Klirrfaktor
U und I, ungerade Teilschwingungen (U und I1-15),
Betriebsstundenzähler und 6 Gesamtlaufzeiten
über Vergleicher programmierbar, Frontabmessungen: 96x96,Einbautiefe: 49mm. Das Gerät ist
ausgerüstet mit: -LCD- Großanzeige (67mm x 57mm)
mit gleichzeitiger Darstellung von 3 Messwerten
-Standard-Messwertanzeigen und programmierbare
Messwertanzeigen
-Bimetallfunktion für Strom-und Leistungsmesswerte
-Automatische oder manuelle Messwertweiterschaltung
mit programmierbarer Wechselzeit 0 -250 Sek.
- Messwertauswahl für Messwert-Anzeigen und automatische Weiterschaltung
-2 (1) digitale Ausgänge als Impulsausgänge
(W h und varh) oder als Schaltausgänge (Grenzwerte)
-2 Vergleichergruppen mit je 3 Vergleichern (Operator
>=<) -Schnittstelle RS485; Modbus RTU:9,6;19,2 und
38,4kBits/s Mess-und Hilfsspannung: L-N 85...300V,
AC;L-L 148...520V, AC Netzfrequenz: 45 -65 Hz,
Leistungsaufnahme: bei einer Phase L-N:1,5VA,
bei Anschluß aller Phasen 0,5VA /Phase Nennstrom
bei: 5A (6 A);1 A (1,2 A)Ansprechstrom: 5mA,Leistungsaufnahme: 0,2VA Messgenauigkeit: Strom:+-0,5% vMb,
Strom im N:+-1,5% vMb, Spannung: L-N:+-0,5% vMb,
L-L:1%,Arbeit: Klasse 1 (sek.5A) Schutzart: Front
IP 50 (IP 65 optional),Rückseite: IP 20 nach IEC 60529
Modbus RS485 Schnittstelle
Menge: 1,000 St

#### Titel 02.04 DDC REGELUNG

*Hinweis: T I T E L 04*

**02.04.1 Überspannungsschutzgerät BACnet 2DA Grob- Feinschutz Ableitstoßstrom 0,3kA**
Überspannungsschutzgerät für BACnet-Systeme,
für Montage auf Tragschiene DIN EN 60715,
für 2 DA, kombinierter Grob- und Feinschutz,
bei 8/20 mys, erdfreies Potential, Bemessungsableitstoßstrom je Leiter 0,3 kA.
Menge: 1,000 St

**02.04.2 Automationseinrichtung**
Automationseinrichtung, für den Informationsschwerpunkt ISP1 Technikzentrale gemäß GA-
Funktionsliste, Beiblatt 070-5, Netzart Allgemeine
Stromversorgung AV, Netzspannung 230 V AC,
Umgebungstemperatur 0 bis 45 Grad C, relative
Umgebungsfeuchte 5 bis 90 % (nicht kondensierend),
für Einbau in Schaltschrank, mit Peer-to-Peer
Kommunikation

Auslegung
Summe DE:_52_+10% ausgebaute Reserve
Summe DA:_18_+10% ausgebaute Reserve
Summe AE:_29__+10% ausgebaute Reserve
Summe AA:_9__+10% ausgebaute Reserve

Bezeichnung, Typ, Stückpreis, Anzahl der
Hardwarekomponenten/je Informationsschwerpunkt (incl. o.g. Reserveein-/-ausgänge) und die
Montagekosten sind vom Bieter auf einem Beiblatt
für diesen ISP anzugeben!

Die Montage ist in diese Position einzurechnen

HINWEIS;
Der bestehende DDC Controller muss an die nachstehend angebotenen Automatisierungsstationen und
GLT angebunden werden.
Die Anbindung erfolgt über eine Netzwerkverbindung
TCP/IP an die vorhandene Schnittstelle des vorhandenen DDC-Controllers. Die Anbindung erfolgt über
proprietäres Protokoll
Menge: 1,000 psch

**02.04.3 Bediengerät Türeinbau Touch-Panel 24"**
Bediengerät Türeinbau Touch-Panel 24"
Bediengerät für Schaltschranktüreinbau, mit
Anschlusskabel und Stecker, zum Anschluss
an Automationsstation, einschl. Anschluss für
digitales Wählnetz, Bildschirmanzeige monochrom und grafikfähig
Menge: 1,000 St

**02.04.4 USV-Gerät**
USV-Gerät
Unterbrechungsfreies Stromversorgungsgerät
für die Datenverarbeitungseinrichtung, On-line-
Funktionsprinzip mit automatischen Bypass,
Überbrückungszeit mind. 60 min, funkentstört
DIN EN 55011 Klasse A, optische und akustische
Anzeige des Betriebszustandes, sowie potentialfreie
Meldekontakte für Erfassung durch Ein-/Ausgabe-
funktionen, mit Primärschutzeinrichtung, Netzspannung 230 V AC, TNS-System, für Schaltschrankeinbau, Schutzart IP 43 DIN EN 60529
Menge: 1,000 St

**02.04.5 Physikalische Ein-/Ausgabe Binär Schalten/Stellen**
Physikalische Ein-/Ausgabefunktion, Binäre
Ausgabe Schalten/Stellen
Menge: 18,000 St

**02.04.6 Physikalische Ein-/Ausgabe Analoge Ausgabe Stellen**
Physikalische Ein-/Ausgabefunktion, Analoge
Ausgabe Stellen.
Menge: 9,000 St

**02.04.7 Physikalische Ein-/Ausgabe Binäre Eingabe Melden**
Physikalische Ein-/Ausgabefunktion, Binäre
Eingabe Melden.
Menge: 52,000 St

**02.04.8 Physikalische Ein-/Ausgabe Analoge Eingabe Messen**
Physikalische Ein-/Ausgabefunktion, Analoge
Eingabe Messen.
Menge: 29,000 St

**02.04.9 Verarbeitungsfunktion Steuern**
Verarbeitungsfunktion Steuern, für Anlagensteuerung.
Menge: 1,000 St

**02.04.10 Datenschnittstelleneinheit Hardware/Grundsoftware**
Datenschnittstelleneinheit (DSE) zum Datenaustausch zwischen Gebäudeleittechnik und Automationseinrichtung, bestehend aus: Hardware,
Spannungsversorgung, geräte- und mediumspezifischen Anschlüssen und Verbindern, Kommunikations- und Treiber-Software zur Umsetzung der
Protokolle und der zu übertragenden Adressen,
Daten und Texte einschl. Koordination mit dem DSE-
Kommunikationspartner, sowie Erstellung der
Dokumentation, Einbindung in die Gebäudeleittechnik, Automationseinrichtung Schnittstelle 1 gemäß
Einzelbeschreibung, Schnittstelle 2 gemäß Einzelbeschreibung, Ausführung gemäß Funktionsliste für die
DSE, zugehörige gemeinsame Ein-/Ausgabe-, Verarbeitungs- und Bedienfunktionen werden gesondert
vergütet, DSE einschl. anteiliger Leistungen wie
Pflichtenheft-Erstellung, Werks-/Labortest und Prüfdokumentation, einschl. Nachweis der Normenkonformität, in Datenverarbeitungseinrichtung eingebaut.
Menge: 1,000 St

**02.04.11 GA-Netzwerk KI.D Kat. 7**
GA-Netzwerk, abgestimmt auf die Automationseinrichtungen zur Kommunikationsverbindung
einschl. Übertragung der Hilfsenergie, Komponenten DIN EN 50173-1, Klasse D (bis 100 MHz),
Kabel- und Verbindungstechnik Kategorie 7 DIN
EN 50173-1, einschl. aller erforderlichen Anschlüsse,
Einmessen einschl. Messprotokoll sowie Inbetriebnahme.
Menge: 1,000 psch

**02.04.12 Überspannungsschutz für Datenschnittstelle**
Überspannungsschutz für Datenschnittstelle
gemäß Class E (CAT.6), in den Netzwerken
Ethernet und Power over Ethernet, Token Ring,
FDDI/CDDI, ISDN und DS1.
Bauform: RJ45-Zwischenstecker mit separat
herausgeführter Erdanschlussleitung.
Alternativ verwendbar als Tragschienenmodul
zum Aufrasten auf NS 35, mit Erdanschlussrastfuß.
Schutzschaltung:
Feinschutz zwischen allen Leitungen der Signaladerpaare, sowie Längsspannungsgrobschutz
zwischen allen Signaladern und Erde.

Technische Daten:

Allgemein:
Nennstrom In:  <= 1,5 A (25 øC)
Material Gehäuse:  Zink-Druckguss
Bauform:  Zwischenstecker zur Tragschienenmontage
Farbe:  silber/schwarz
Wirkungsrichtung:  Line-Line & Line-Ground/Shield
Normen für Luft- und Kriechstrecken:  VDE 0110-1
Normen für Luft- und Kriechstrecken: IEC 60664-1
Summenstoßstrom (8/20)µs:  10 kA
Umgebungstemperatur (Betrieb): -40 øC ... 85 øC
Montageart:
Anschlussspezifisches Zwischenstecken und
Hutschiene 35 mm
Bauform:  Zwischenstecker zur Tragschienenmontage
Polzahl:  8
Schutzart:  IP20
Wirkungsrichtung:  Line-Line & Line-Ground/Shield
Breite:  25,00 mm
Höhe:  63,00 mm
Länge:  103,00 mm
Menge: 1,000 St

**02.04.13 Erstellen eines Prüfprotokolles**
Erstellen eines Prüfprotokolles nach Inbetriebnahme, 2-fach
Menge: 1,000 psch

**02.04.14 Protokoll-/Statistikdarst. einrichten**
Einrichtung nutzerspezifischer Protokoll-
/Statistikdarstellungen, bestehend aus Klärung,
Abstimmung und Vordefinition von Übersichtsprotokollen, Listen der Tendenzprotokollierung,
Listen und Grafiken zu den Datenbankfunktionen
"Ereignis-Langzeitspeicherung",
"Historisierung in Datenbank" und
"Verbrauchsstatistik" gemäß Einzelbeschreibung
Menge: 1,000 psch

**02.04.15 Datenschnittstelleneinheit Hardware/Grundsoftware Modbus RTU**
Datenschnittstelleneinheit (DSE) zum Datenaustausch zwischen GA und Verbrauchszähler,
bestehend aus: Hardware, Spannungsversorgung,
geräte- und mediumspezifischen Anschlüssen und
Verbindern, Kommunikations- und Treiber-Software
zur Umsetzung der Protokolle und der zu übertragenden Adressen, Daten und Texte einschl. Koordination
mit dem DSE-Kommunikationspartner, sowie Erstellung
der Dokumentation, einschl. temporärer Speicherung
des aktuellen Prozessabbildes der zu übertragenden
Datenpunkte, Einbindung in die Automationseinrichtung,
gemäß ModBus-Protokoll, Übertragungsmedium und ggf.
Protokollvariante gemäß Einzelbeschreibung, gemäß
Funktionsliste für die DSE, zugehörige gemeinsame
Ein-/Ausgabe-, Verarbeitungs- und Bedienfunktionen
werden gesondert vergütet, DSE einschl. anteiliger
Leistungen wie Pflichtenheft-Erstellung, Werks-/
Labortest und Prüfdokumentation, einschl. Nachweis
der Normenkonformität.
Menge: 1,000 St

**02.04.16 Datenschnittstelleneinheit Hardware/Grundsoftware Modbus RS485 RTU**
Datenschnittstelleneinheit (DSE) zum Datenaustausch zwischen GA und Gaskessel,
bestehend aus: Hardware, Spannungsversorgung,
geräte- und mediumspezifischen Anschlüssen und
Verbindern, Kommunikations- und Treiber-Software
zur Umsetzung der Protokolle und der zu übertragenden Adressen, Daten und Texte einschl. Koordination
mit dem DSE-Kommunikationspartner, sowie Erstellung
der Dokumentation, einschl. temporärer Speicherung
des aktuellen Prozessabbildes der zu übertragenden
Datenpunkte, Einbindung in die Automationseinrichtung,
gemäß ModBus-Protokoll, Übertragungsmedium und ggf.
Protokollvariante gemäß Einzelbeschreibung, gemäß
Funktionsliste für die DSE, zugehörige gemeinsame
Ein-/Ausgabe-, Verarbeitungs- und Bedienfunktionen
werden gesondert vergütet, DSE einschl. anteiliger
Leistungen wie Pflichtenheft-Erstellung, Werks-/
Labortest und Prüfdokumentation, einschl. Nachweis
der Normenkonformität.
Menge: 1,000 St

**02.04.17 Datenschnittstelleneinheit Hardware/Grundsoftware Modbus RS485 RTU**
Datenschnittstelleneinheit (DSE) zum Datenaustausch zwischen GA und Wetterprognosstation,
bestehend aus: Hardware, Spannungsversorgung,
geräte- und mediumspezifischen Anschlüssen und
Verbindern, Kommunikations- und Treiber-Software
zur Umsetzung der Protokolle und der zu übertragenden Adressen, Daten und Texte einschl. Koordination
mit dem DSE-Kommunikationspartner, sowie Erstellung
der Dokumentation, einschl. temporärer Speicherung
des aktuellen Prozessabbildes der zu übertragenden
Datenpunkte, Einbindung in die Automationseinrichtung,
gemäß ModBus-Protokoll, Übertragungsmedium und ggf.
Protokollvariante gemäß Einzelbeschreibung, gemäß
Funktionsliste für die DSE, zugehörige gemeinsame
Ein-/Ausgabe-, Verarbeitungs- und Bedienfunktionen
werden gesondert vergütet, DSE einschl. anteiliger
Leistungen wie Pflichtenheft-Erstellung, Werks-/
Labortest und Prüfdokumentation, einschl. Nachweis
der Normenkonformität.
Menge: 1,000 St

**02.04.18 Datenschnittstelleneinheit Hardware/Grundsoftware Modbus M-Bus**
Datenschnittstelleneinheit (DSE) zum Datenaustausch zwischen GA und Wärmezähler, bestehend aus:
Hardware, Spannungsversorgung, geräte- und mediumspezifischen Anschlüssen und Verbindern, Kommunikations- und Treiber-Software zur Umsetzung der
Protokolle und der zu übertragenden Adressen, Daten
und Texte einschl. Koordination mit dem DSE-
Kommunikationspartner, sowie Erstellung der
Dokumentation, einschl. temporärer Speicherung des
aktuellen Prozessabbildes der zu übertragenden Datenpunkte, Einbindung in die Automationseinrichtung, gemäß
M-Bus-Protokoll, Übertragungsmedium und ggf.
Protokollvariante gemäß Einzelbeschreibung, gemäß
Funktionsliste für die DSE, zugehörige gemeinsame Ein-/
Ausgabe-, Verarbeitungs- und Bedienfunktionen werden
gesondert vergütet, DSE einschl. anteiliger Leistungen wie
Pflichtenheft-Erstellung, Werks-/Labortest und
Prüfdokumentation
Menge: 1,000 St

**02.04.19 Wartungsarbeiten - Fernzugriff**
Einrichten, Vorhalten und Betreiben einer Fernzugriffstation, in Verbindung mit der geplanten MSR-Anlage.
Der gemäß MSR-Leistungsbeschreibung eingebaute
Fernzugriff über den WEB-Browser (oder vergleichbare
technik) ist in den Räumlichkeiten des AN einzurichten.
Der AN hat einen PC mit WEB-Anbindung vorzuhalten und
die Verbindungssoftware zu installieren. Enthalten sind
alle Kosten für die Telefonverbindung sowie alle
sonstigen Software-Lizenzgebühren.
Dauer 12 Monate

Abrechnung erfolgt jährlich gemäß Wartungsperiode.
Menge: 1,000 St

**02.04.20 Webserver**
Webserver
Einrichten, parametrieren und inbetriebnehmen des
integrierten Webservers.
Der Webserver soll über die Ethernetschnittstelle im
Netzwerk über das https Protokoll erreichbar sein.
Die Parametrierung beinhaltet alle notwendigen
Einstellungen und  um die Bedienfunktionen gemäß VDI
Datenpunktfunktionsliste über einen Standardbrowser zu ermöglichen.
Das erstellen der Bilder einschließlich der dynamischen Einblendungen wird gesondert beschrieben.
Menge: 1,000 St

**02.04.21 Webserver Anlagenbild**
Webserver Anlagenbild
Darstellung einer BTA mit farbigen Symbolen in Bedien-
und Beobachtungseinrichtungen incl. dynamischer
Einblendungen.
Als Grundlage dienen die Regelschemen gem.
VDI 3814.
Die Position ist je Anlagenbild einschließlich aller
notwendigen oder vorhandenen Einblendungen.
Menge: 25,000 St

**02.04.22 Einrichten der Datenfernübertragung**
Einrichten der Datenfernübertragung zwischen
lokalem und entferntem Kommunikationsteilnehmer
bestehend aus Klärung, Abstimmung, Bearbeitung
und Test der Informationen, die zu übertragen sind, der
Rufnummern/IP-Adressen (Internet/Intranet), der
Zuordnungen von Ereignissen zu Rufnummern, von
Authentifizierung/Rückruf
Menge: 1,000 St

**02.04.23 LTE Router**
LTE Router Industrieller LTE-4G-Router, Europa-
Version, Fallback auf 3G UMTS/HSPA und 2G
GPRS/EDGE, 2 Ethernet-Schnittstellen, Firewall,
NAT, 2x SMA-F Antennenbuchse, SMS- und E-Mail-
Versand, 2 digitale Eingänge, 1 digitaler Ausgang
Technische Daten:
Hinweis:
Nutzungsbeschränkung: EMV: Klasse-A-Produkt,
siehe Herstellererklärung im Downloadbereich
Maße: Maßzeichnung: 136261_1000_int
Breite: 45 mm, Höhe: 130 mm Tiefe: 126 mm
Umgebungsbedingungen:
Umgebungstemperatur (Betrieb):  -40  ° C - 70 ° C
(Maximale Sendeleistung 5 dBm)
Umgebungstemperatur (Betrieb):  -40  ° C - 60  ° C
(Maximale Sendeleistung 23 dBm)
Umgebungstemperatur (Lagerung/Transport):
-40  ° C - 85  ° C
Zulässige Luftfeuchtigkeit (Betrieb): 10 % - 95 %
(keine Betauung)
Zulässige Luftfeuchtigkeit (Lagerung/Transport):
10 % - 95 % (keine Betauung)
Höhenlage:  <= 5000m (Einschränkung siehe Herstellererklärimg für Höhenbetrieb)
Schutzart: IP20
Störfestigkeit: EN 61000-6-2
Allgemein:
Galvanische Trennung: VCC // LTE // Ethernet // PE
Elektromagnetische Verträglichkeit: Konformität zur
RED-Richtlinie 2014/53/EU
Nettogewicht: 240 g
Material Gehäuse: Kunststoff
Farbe: grau
MTTF: 383 Jahre (SN 29500 Standard,
Temperatur 25  ° C,  Arbeitszyklus 21 % (5 Tage
pro Woche, 8 Std. pro Tag))
MTTF:  184 Jahre (SN 29500 Standard,
Temperatur 40  ° C,  Arbeitszyklus 34,25 % (5 Tage
pro Woche, 12 Std. pro Tag))
MTTF:  78 Jahre (SN 29500 Standard,
Temperatur 40  ° C, Arbeitszyklus 100 % (7 Tage pro
Woche, 24 Std. pro Tag))
Funkzulassungen: Europa
Versorgung:
Versorgungsspannungsbereich:  10 V DC - 30 V DC
(Übersteckbare Push-in-Klemme)
Stromaufnahme maximal: 1,7 A
Stromaufnahme typisch:  < 200 mA (24 V DC)
Stromaufnahme typisch:  65 mA (Bei aktiviertem
Energiesparmodus)
Schnittstellen:
Schnittstelle 1:  Ethernet-Schnittstelle,
10/100Base-T(X) nach IEEE 802.3
Schnittstelle:  Ethernet Anzahl der Ports: 2
Anschlussart:  RJ45-Buchse, geschirmt
Übertragungslänge: 100 m (Twisted-Pair, geschirmt)
Unterstützte Protokolle: TCP/IP, UDP/IP, FTP, HTTP(S)
Hilfsprotokolle:  ARP, DHCP, PING (ICMP), SNMP
V1/V2, SMTP(S), NTP, SSL/TLS, STARTTLS
Serielle Übertragungsrate: 10/100 MBit/s,
Autonegotiation
Optische Schnittstelle LWL:
Funkschnittstelle:
Beschreibung der Schnittstelle: GSM / GPRS /
EDGE / UMTS / HSPA / LTE (FDD) Frequenz:
850 MHz (2 W (EGSM)) Frequenz:
900 MHz (2 W (EGSM)) Frequenz:
1800 MHz (1 W (EGSM)) Frequenz:
1900 MHz (1 W (EGSM)) Frequenz:  850
MHz (UMTS/HSPA B5) Frequenz:  900 MHz
(UMTS/HSPA B8) Frequenz:  1900 MHz
(UMTS/HSPA B2) Frequenz:  2100 MHz
(UMTS/HSPA B1) Frequenz:  800
MHz (LTE B20) Frequenz:  850
MHz (LTE B5) Frequenz:  900 MHz
(LTE B8) Frequenz:  1700 MHz
(LTE B4) Frequenz:  1800 MHz
(LTE B3) Frequenz:  1900 MHz
(LTE B2) Frequenz:  2100 MHz
(LTE B1) Frequenz:  2600 MHz
(LTE B7) Datenrate:  <= 150 MBit/s (LTE
(DL)) Datenrate:  <=  50 MBit/s (LTE
(UL)) Antenne:  50 Ohm Impedanz SMA-
Antennenbuchse SIM-Schnittstelle 1:
1,8-Volt, 3-Volt GPRS:  Class
12, Class B GPRS:  CS1
CS4 EDGE:  Multislot-Class 10
UMTS:  HSPA
3GPP R9 LTE:
CAT4 L ä nderunterstützung:
Europa Funktion:
Web-based Management:  ja
Management:  Web-based Management, SNMP
Security Funktionen:  IP, Port, Protocol
Digitale Ausgänge:
Benennung Ausgang:  Digitaler Ausgang
Anzahl der Ausg ä nge:  1
Ausgangssignal Spannung:  10 V DC - 30
V DC (Abh ä ngig von der Betriebsspannung)
Ausgangssignal Strom:
<= 50 mA (nicht kurzschlussfest) Digitale Eingänge
Beschreibung des Eingangs:
Digitaler Eingang Anzahl der Eingänge
2 Schaltpegel "1"-
Signal:  10 V DC - 30 V DC Eingangssignal
Spannung:  10 V DC - 30 V DC Analoge Eingänge
Konformität / Zulassungen:
Benennung:
CE Kennzeichnung:
CE-konform Benennung:
Schadgastest Kennzeichnung:  ISA-S71.04-1985 G3
Harsh Group A Normen und Bestimmungen:
Elektromagnetische Verträglichkeit:
Konformit ä t zur RED-Richtlinie 2014/53/EU
Art der Prüfung: Vibrationsfestigkeit nach
EN 60068-2-6/IEC 60068-2-6 Pr ü fergebnis:
5g, 10 ... 150 Hz, 2,5 h, in XYZ-Richtung
Art der Prüfung:
Schock nach EN 60068-2-27/IEC 60068-2-27
Prüfergebnis:
15g Störfestigkeit:  EN 61000-6-2
Normen/Bestimmungen:  EN 61000-4-2
Kontaktentladung: ±  6 kV (Pr ü fschärfegrad 3)
Normen/Bestimmungen:  EN 61000-4-3
Frequenzbereich: 80 MHz - 3 GHz (Prüfschärfegrad 3)
Normen/Bestimmungen:  EN 61000-4-4
Bemerkung:
Kriterium B Normen/Bestimmungen:
EN 61000-4-5 Signal:  ±  1 kV (Datenleitung,
asymmetrisch)
Normen/Bestimmungen:
EN 61000-4-6 Frequenzbereich:  0,15 MHz- 80 MHz
Environmental Product Compliance:
REACh SVHC:  Lead 7439-92-1 China RoHS:
Zeitraum für bestimmungsgemäße Verwendung
(EFUP):
50 Jahre incl. SIM-Karte mit 4 Jahren Laufzeit
Menge: 1,000 St

**02.04.24 Routenerstellung Fernzugriff**
Routenerstellung Fernzugriff
Routenerstellung von der virtuellen GLT auf die
Steuerungsebene über einen LTE-Router.
Es ist zwingend ein verschlüsselter TLS-Zugang
einzurichten, um unautorisierten Zugriff zu
unterbinden.
Hierzu sind alle benötigten Lizenzen und
Netzwerkdienstleistungen anzubieten.
Menge: 1,000 psch

#### Titel 02.05 BESONDERE LEISTUNGEN

*Hinweis: T I T E L 05*

**02.05.1 Planung Schaltschrank**
Planung Schaltschrank
In dieser Position muss folgende Werk- und
Montageplanleistung angeboten werden.
Planung des gesamten Aufbau Schaltschrank,
Anpassung der bestehenden Schaltpläne mit CAD-
System.
Bauseits vorhandene Unterlagen im ECS-CAD
Format. Die neu zu erstellenden Schaltpläne sind
in diesem Format zu verarbeiten und ergänzen.
Menge: 1,000 psch

**02.05.2 Anklemmen Leitungen**
Anklemmen von bauseitig verlegten Leitungen.
Anklemmen der zwischen den Feldgeräten
und Schaltschränken verlegten und bezeichneten
elektrischen Leitungen.
Die Arbeiten umfassen Einführen, Ausmessen,
Abschneiden und Absetzen der Leitungen,
Abisolieren und Anschließen der Drähte, Be-
zeichnen der angeschlossenen Leitungen mit
Phönix-Kabelmarkern, Überprüfung der Funktion,
Auflegen des Einspeisekabels, einschließlich
Lieferung der für den Anschluss benötigten Kabelschuhe, Verschraubungen, Kleinmaterial usw.
Menge: 1,000 psch

**02.05.3 MSR-Verkabelung auf Beschriftung/ Bezeichnung Gerät**
Prüfung der von anderen AN installierten MSR-
Verkabelung, auf Beschriftung/Bezeichnung von
Gerät, Kabel, Klemme, gemäß Verbindungsplänen/
-tabellen, und den Messwertgebern
Menge: 1,000 psch

**02.05.4 Ingenieurleistung Projektabwicklung**
Ingenieurleistungen für die Projektabwicklung,
einschließlich
- Mitwirkung bei der Terminplanung
- Teilnahme an Projektbesprechungen
- Mitwirkung bei der Abnahmeprüfung
Menge: 1,000 psch

**02.05.5 Protokoll-/Statistikdarstellung einrichten**
Einrichtung nutzerspezifischer Protokoll-
/Statistikdarstellungen, bestehend aus Klärung,
Abstimmung und Vordefinition von Übersichtsprotokollen, Listen der Tendenzprotokollierung,
Listen und Grafiken zu den Datenbankfunktionen
"Ereignis-Langzeitspeicherung",
"Historisierung in Datenbank" und
"Verbrauchsstatistik" gemäß Einzelbeschreibung
Menge: 1,000 psch

**02.05.6 Planung Netzwerk**
Planung Netzwerk mit allen Teilnehmern (Knoten).
Festlegung aller aktiven und passiven Netzwerkkomponenten.
Alle Baugruppen aus den Gewerken müssen in die
Planung einbezogen werden.
Menge: 1,000 psch

**02.05.7 Pflichtenheft Netzwerk**
Pflichtenheft Netzwerk
Projektierung, Ingenieurleistung und Funktionstest
der Gateway-Software.
Anpassen der Gateway-Software an die Funktionsanforderungen, mit Erstellen eines Pflichtenheftes
und allen notwendigen Abstimmungen mit dem
Bauherren und den Gewerkelieferanten für vorgenannte
Systemanbindung.
Zum Leistungsumfang dieser Position gehört ebenfalls
die Montageplanung und Bestandsdokumentation.
Menge: 1,000 psch

**02.05.8 Fast-Ethernit Konverter (LWL/CU)**
Fast - Ethernet Konverter (LWL/CU)
1x100FX
1x10/100 TP
liefern und in Schaltschrank einbauen
Menge: 1,000 St

**02.05.9 Thermografiemessung Schaltschrank**
Durchführen einer Thermografiemessung aller
Schaltschrankfelder mit Dokumentation.
Das Thermografiemesssystem muss für Bauthermografie geeignet sein und zumindest
320 x 240 echte Bildmesspunkte aufweisen so-
wie eine thermische Auflösung von zumindest
0,1°C. Die Thermogramme müssen den Farbbalken,
Temperaturmesswerte an Messpunkten und
Messlinien aufweisen sowie den Korrekturfaktor der
Emission so wie den Thermogrammen jeweils ein
Digitalbild zur Orientierung beizustellen ist.
Menge: 1,000 St

**02.05.10 Inbetriebnahme der Regelung (DDC)**
Inbetriebnahme der  Regelung (DDC Station)
durch den Werkskundendienst, mit Funktionsprüfung der Regelgeräte, einjustieren auf die
erforderlichen Werte und Einweisung des Bedienrpersonals
Menge: 1,000 psch

**02.05.11 Inbetriebnahme und Funktionsmessung**
Inbetriebnahme und Funktionsmessung
der Schalttafel nach Vorlage des Schaltplanes.
Überprüfung der Gesamtfunktion der Anlage
mit Berücksichtigung aller Schaltfunktionen.
Kontrollieren der Motordrehrichtungen,
Messen der Nennströme und Einstellen
der Motorschutzschalter unter der Voraussetzung, dass sämtliche erforderlichen Leistungen
hierzu erfüllt sind, d.h. alle elektrischen
Leitungen müssen angeklemmt und elektrische
Energie muß für den Schaltschrank vorhanden
sein.
Menge: 1,000 psch

#### Titel 02.06 VERKABELUNG

*Hinweis: T I T E L 06*

**02.06.1 Ltg. halogenfrei NHXMH-J 3x1,5 vorh.Kabelrinne/Kanal**
Halogenfreie Installationsleitung DIN VDE
0250-214 (VDE 0250-214) NHXMH-J 3 x 1,5,
Cu-Zahl 43, auf vorh. Kabelrinnen oder in
offene Kanäle, Arbeitshöhe bis 4 m.
Menge: 350,000 m

**02.06.2 Ltg. halogenfrei NHXMH-J 5x1,5 vorh.Kabelrinne/Kanal**
Halogenfreie Installationsleitung DIN VDE
0250-214 (VDE 0250-214) NHXMH-J 5 x 1,5,
Cu-Zahl 72, auf vorh. Kabelrinnen oder in
offene Kanäle, Arbeitshöhe bis 4 m.
Menge: 150,000 m

**02.06.3 Ltg. halogenfrei NHXMH-J 7x1,5 vorh.Kabelrinne/Kanal**
Halogenfreie Installationsleitung DIN VDE
0250-214 (VDE 0250-214) NHXMH-J 7 x 1,5,
Cu-Zahl 101, auf vorh. Kabelrinnen oder in
offene Kanäle, Arbeitshöhe bis 4 m.
Menge: 30,000 m

**02.06.4 Installationskabel symmetrisch J-H(St)H 2x2x0,8 Bd**
Installationskabel symmetrisch J-H(St)H
2x2x0,8 Bd Installationskabel, symmetrisch,
DIN VDE 0815 (VDE 0815), J-H(St)H,
2 x 2 x 0,8 Bd.
Menge: 1500,000 m

**02.06.5 Installationskabel symmetrisch J-H(St)H 4x2x0,8 Bd**
Installationskabel symmetrisch J-H(St)H
4x2x0,8 Bd Installationskabel, symmetrisch,
DIN VDE 0815 (VDE 0815), J-H(St)H,
2 x 2 x 0,8 Bd.
Menge: 300,000 m

**02.06.6 Installationskabel symmetrisch J-H(St)H 10x2x0,8 Bd**
Installationskabel symmetrisch J-H(St)H
10x2x0,8 Bd Installationskabel, symmetrisch,
DIN VDE 0815 (VDE 0815), J-H(St)H,
2 x 2 x 0,8 Bd.
Menge: 20,000 m

**02.06.7 Datenkabel Horizontal-/Steigbereich geschirmt 600MHz 4x2(Paar) vorh.Kabelrinne/Kanal**
Datenkabel Horizontal-/Steigbereich geschirmt 600MHz 4x2(Paar) vorh.Kabelrinne/Kanal
Datenkabel für den Horizontal- und Steigbereich DIN EN 50288-4-1 (VDE
0819-4-1), geschirmt, bis 600 MHz,
Kategorie 7 DIN EN 50173-1, 4 x 2(Paar),
auf vorh. Kabelrinnen oder in offene Kanäle.
Menge: 50,000 m

**02.06.8 Kabelpritsche Stahl bandverz H 60mm B 100mm**
Kabelpritsche Stahl bandverz H 60mm
B 100mm  Kabelpritsche für Kabelträgersystem DIN EN 61537 (VDE 0639),
Sprossenabstand 300 mm, mit einem
Trennsteg, einschl. aller systembedingten
Form- und Verbindungsstücke, aus bandverzinktem Stahl DIN EN 10346, Seitenhöhe mind. 60 mm, Breite mind. 100 mm,
Arbeitshöhe bis 4 m, Incl. Ausleger/
Hängestiele
Menge: 24,000 m

**02.06.9 Kabelpritsche Stahl bandverz H 60mm B 200mm**
Kabelpritsche Stahl bandverz H 60mm
B 100mm  Kabelpritsche für Kabelträgersystem DIN EN 61537 (VDE 0639),
Sprossenabstand 300 mm, mit einem
Trennsteg, einschl. aller systembedingten
Form- und Verbindungsstücke, aus bandverzinktem Stahl DIN EN 10346, Seitenhöhe mind. 60 mm, Breite mind. 200 mm,
Arbeitshöhe bis 4 m, Incl. Ausleger/
Hängestiele
Menge: 8,000 m

**02.06.10 Kabelleiter Stahl bandverz B 200mm**
Kabelleiter Stahl bandverz B 200mm
Kabelleiter für Kabelträgersystem DIN EN
61537 (VDE 0639), als Weitspannkabelleiter,
Sprossenabstand 300 mm, aus bandverzinktem Stahl DIN EN 10346, Breite
mind. 200 mm.
Menge: 3,000 m

**02.06.11 Elektroinstallationsrohr halogenfr.Kunststoff AD 25mm AP Abstandsschellen**
Elektroinstallationsrohr DIN EN 61386 (VDE
0605), Maße DIN EN 60423, aus Kunststoff,
halogenfrei,Außendurchmesser 25 mm,
Druckbeanspruchung mittel, Schlagbeanspruchung mittel, min. Dauergebrauchs- und
Installationstemperatur - 5 Grad C, max.
Dauergebrauchs- und Installationstemperatur
+ 60 Grad C, Verlegung offen, auf Putz, mit
Abstandsschellen, Arbeitshöhe bis 4 m.
Menge: 25,000 m

**02.06.12 Elektroinstallationsrohr halogenfr.Kunststoff AD 32mm AP Abstandsschellen**
Elektroinstallationsrohr DIN EN 61386 (VDE
0605), Maße DIN EN 60423, aus Kunststoff,
halogenfrei,Außendurchmesser 32 mm,
Druckbeanspruchung mittel, Schlagbeanspruchung mittel, min. Dauergebrauchs- und
Installationstemperatur - 5 Grad C, max.
Dauergebrauchs- und Installationstemperatur
+ 60 Grad C, Verlegung offen, auf Putz, mit
Abstandsschellen, Arbeitshöhe bis 4 m.
Menge: 25,000 m

**02.06.13 Elektroinstallationsrohr halogenfr.Kunststoff AD 40mm AP Abstandsschellen**
Elektroinstallationsrohr DIN EN 61386 (VDE
0605), Maße DIN EN 60423, aus Kunststoff,
halogenfrei,Außendurchmesser 40 mm,
Druckbeanspruchung mittel, Schlagbeanspruchung mittel, min. Dauergebrauchs- und
Installationstemperatur - 5 Grad C, max.
Dauergebrauchs- und Installationstemperatur
+ 60 Grad C, Verlegung offen, auf Putz, mit
Abstandsschellen, Arbeitshöhe bis 4 m.
Menge: 25,000 m

**02.06.14 Elektroinstallationskanal Leitungsführung H/B 40/57mm halogenfr.Kunststoff**
Elektroinstallationskanal DIN EN 50085-2-1
(VDE 0604-2-1) als Leitungsführungskanal,
Außenmaße H/B mind. 40/57 mm, aus
Kunststoff, halogenfrei, mit einem Trennsteg,
aus Kunststoff, auf Mauerwerk.
Menge: 18,000 m

**02.06.15 Elektroinstallationskanal Leitungsführung H/B 60/110mm halogenfr.Kunststoff**
Elektroinstallationskanal DIN EN 50085-2-1
(VDE 0604-2-1) als Leitungsführungskanal,
Außenmaße H/B mind. 60/110 mm, aus
Kunststoff, halogenfrei, mit einem Trennsteg,
aus Kunststoff, auf Mauerwerk.
Menge: 12,000 m

#### Titel 02.07 ERWEITERUNG/ÄNDERUNG GLT BESTAND

*Hinweis: T I T E L 07*

**02.07.1 Erweiterung der bestehenden GLT Basislizenz im Neubau Schule**
Erweiterung der bestehenden GLT Basislizenz
im Neubau Schule mit zusätzlichen 5000 Datenpunkten für offene Protokolle (Bacnet, Modbus)
incl. aller notwendigen Updates zur Erweiterung
der bestehenden Software-Lizenz
Fabr. Trend IQ Vision

Erweiterung einer bestehenden Installation von
Trend IQVISION einschließlich Anpassung,
Ergänzung und Integration zusätzlicher Datenpunkte, Automationsstationen, Visualisierungen
und Managementfunktionen in die vorhandene
Systemumgebung.

Lieferung, Installation, Konfiguration und Inbetriebnahme einer webbasierten Gebäudeleit-
und Managementplattform

Fabrikat: Trend IQVISION
oder gleichwertig

gewähltes Fabrikat/Typ:

'.............................'

Die Software dient zur zentralen Überwachung,
Bedienung, Alarmierung, Trendaufzeichnung sowie
Optimierung technischer Gebäudeausrüstung
(TGA) und Gebäudeautomationssysteme.

Leistungsumfang

Die Managementplattform muss mindestens
folgende Funktionen bereitstellen:

* Webbasierte Gebäudevisualisierung über
  Standardbrowser
* HTML5-fähige Bedienoberfläche ohne Java-
  Abhängigkeit
* Zentrale Alarmverwaltung und Alarmhistorie
* Trendaufzeichnung und Datenarchivierung
* Zeitprogramme und Kalenderfunktionen
* Benutzer- und Rechteverwaltung
* Integration mehrerer Standorte / Liegenschaften
* Energie-Monitoring und Analysefunktionen
* Systemweite Datenbankverwaltung
* Unterstützung für mobile Endgeräte
* Audit- und Änderungsprotokollierung
* Backup- und Restore-Funktionen

Schnittstellen / Protokolle

Das System muss offene Kommunikationsprotokolle
unterstützen, mindestens:

* BACnet
* Modbus
* M-Bus
* KNX
* OPC
* LonWorks
* TCP/IP

Die Integration von Fremdsystemen und Drittgeräten
muss möglich sein.

Systemanforderungen

* Basierend auf Niagara-4-Framework
* Mehrbenutzerfähig
* Mandanten- und standortfähig
* Skalierbar für Einzelgebäude bis Campus-/
  Enterprise-Anwendungen
* Echtzeit-Datenkommunikation
* Passwortgeschützte Benutzeranmeldung mit
  verschlüsselter Authentifizierung
* Unterstützung von LDAP oder vergleichbaren
  Benutzerverwaltungsdiensten

Visualisierung

Die Visualisierung muss dynamische Anlagenbilder, Trenddiagramme, Dashboardfunktionen
sowie tabellarische Datenansichten unterstützen.

Folgende Darstellungen müssen möglich sein:

* Anlagen- und Raumübersichten
* Energieverbrauchsdarstellungen
* Alarm- und Störmeldungen
* Historische Trendkurven
* KPI- und Effizienzdashboards

Migration / Erweiterbarkeit

Vorhandene Trend-Systeme und Bestandsanlagen
bleiben bestehen und sind in die Erweiterung einzubinden. Bestehende Grafiken, Datenpunkte, Be-
nutzerstrukturen, Trenddaten und Alarmierungen
der vorhandenen IQVISION-Installation müssen
erhalten bleiben und funktional erweitert werden
können.

Die Erweiterung muss kompatibel zur bestehenden
Systemarchitektur ausgeführt werden. Vorhandene
Engineering-Standards, Datenstrukturen und Be-
dienkonzepte sind zu berücksichtigen und fortzuführen.

Die Plattform muss modular erweiterbar sein.

Leistungen des Auftragnehmers

Im Leistungsumfang enthalten sind:

* Lieferung aller erforderlichen Softwarelizenzen
* Engineering und Parametrierung
* Erstellung der Visualisierung
* Einbindung der Automationsstationen
* Funktionsprüfung
* Inbetriebnahme
* Dokumentation
* Einweisung des Bedienpersonals

Nachweise

Der Anbieter hat Referenzen vergleichbarer
Gebäudeautomations- und Energiemanagementprojekte vorzulegen.

Die angebotene Lösung muss für professionelle
Gebäudeautomation und Energieoptimierung
geeignet sein und aktuelle IT-Sicherheitsan-
forderungen erfüllen.
Menge: 1,000 St

**02.07.2 Bedienfunktion, Grafik/Anlagenbild Touch-Panel Ergänzung auf bestehender GLT**
Bedienfunktion, Grafik/Anlagenbild.
Ergänzung auf bestehender GLT (Trend IQ
Vision). Die Ausführung der Anlagenbilder ist
grundsätzlich mit dem Betreiber abzustimmen.
Über das eingesetzte System müssen die
geforderten Funktionen und Bedienparameter
erfüllt werden.
- Symbolik angelehnt an DIN 19227 in 2-dimen-
  sionaler Darstellung
- umfassende Bibliotheken an Symbolen das
  HLK- und Elektro-Gewerke
- Intuitive, leicht verständliche und einheitliche
  Symbolik für dynamische Anlagenzustände,
  Alarme und technische Störungen. Zustände
  von Anlagen und Anlageelementen sind grundsätzlich als grafische Zusatzsymbole anzuzeigen,
  da auch mehrere Zustände gleichzeitig angezeigt
  werden müssen (z.B. Fern/-Örtlich und Alarm).
- Die Darstellung eines Anlagenalarmes erfolgt
  durch Einblenden einer roten Alarmglocke, wobei
  durch eine kontinuierliche Schwingbewegung die
  Aufmerksamkeit beim Auftreten noch erhöht wird.
  Die Alarmbehandlung kanndirekt im Anlagenbild
  erfolgen durch Quittieren des Alarms, wobei sich
  die Symbolik entsprechend des aktiven Alarmzustandes ändert. Das Wechseln in das Alarmmanagement ist sofort durch Mausklick möglich.
- Die Darstellung einer Fern-/Örtlichmeldung, d.h.
  eines Handeingriffs auf der Handbedienebene im
  Schaltrank, wird in der Anlagengrafik sofort
  angezeigt durch Einblenden eines systemweit
  eindeutigen Symbols.
- Die Darstellung einer technischen Störung im
  Gewerk wie z.B. Hardware-probleme an der
  Prozeßstation oder Kommunikationsprobleme auf
  der Busleitung wird in der Anlagengrafik sofort
  angezeigt durch Einblenden eines systemweit
  eindeutigen Symbols.
- Die Darstellung der aktiven Schaltstufe einer
  Anlage bzw. eines Anlageobjektes Aus/Stufe
  1/Stufe 2 für z.B. Ventilator, Pumpe wird systemweit einheitlich dargestellt in Form von eindeutigen
  Symbolen.
  Um den aktiven Schaltzustand sofort sichtbar zu
  machen, werden im Anlageobjekt bewegte Animationen ausgeführt.
- Die Darstellung der aktiven analogen Ansteuerung
  einer Anlage bzw. eines Anlageobjektes 0-100%
  wird systemweit einheitlich dargestellt in Form von
  eindeutigen Symbolen (linear zur Ansteuerung).
- Der Medienfluß in Luftkanal und Rohrleitungssystem wird durch dynamisch bewegte Laufrichtungspfeile dargestellt, die den Zustand des
  Systems auf einen Blick erkennbar werden lassen.
Menge: 35,000 St

**02.07.3 Änderung Bedienfunktion, Grafik/Anlagenbild**
Änderung Bedienfunktion, Grafik/Anlagenbild.
Änderung  auf bestehender GLT (Trend IQ Vision)
Die Ausführung der Anlagenbilder ist grundsätzlich
mit dem Betreiber abzustimmen. Über das eingesetzte System müssen die geforderten Funktionen
und Bedienparameter erfüllt werden.
- Symbolik angelehnt an DIN 19227 in 2-dimen-
sionaler Darstellung
- umfassende Bibliotheken an Symbolen das HLK-
und Elektro- Gewerke
- Intuitive, leicht verständliche und einheitliche
Symbolik für dynamische Anlagenzustände,
Alarme und technische Störungen.Zustände von
Anlagen und Anlageelementen sind grundsätzlich als
grafische Zusatzsymbole anzuzeigen, da auch
mehrere Zustände gleichzeitig angezeigt werden
müssen (z.B. Fern/-Örtlich und Alarm).
- Die Darstellung eines Anlagenalarmes erfolgt
durch Einblenden einer roten Alarmglocke, wobei
durch eine kontinuierliche Schwingbewegung die
Aufmerksamkeit beim Auftreten noch erhöht wird.
Die Alarmbehandlung kann direkt im Anlagenbild
erfolgen durch  Quittieren des Alarms, wobei sich
die Symbolik entsprechend des aktiven Alarmzustandes ändert. Das Wechseln in das Alarmmanagement ist sofort durch Mausklick möglich.
- Die Darstellung einer Fern-/Örtlichmeldung, d.h.
eines Handeingriffs auf der Handbedienebene im
Schaltrank, wird in der Anlagengrafik sofort
angezeigt durch Einblenden eines systemweit
eindeutigen Symbols.
- Die Darstellung einer technischen Störung im
Gewerk wie z.B. Hardwareprobleme an der
Prozeßstation oder Kommunikationsprobleme auf
der Busleitung wird in der Anlagengrafik sofort
angezeigt durch Einblenden eines systemweit eindeutigen Symbols.
- Die Darstellung der aktiven Schaltstufe einer
Anlage bzw. eines Anlageobjektes Aus/Stufe 1/
Stufe 2 für z.B.Ventilator, Pumpe wird systemweit
einheitlich dargestellt in Form von eindeutigen
Symbolen. Um den aktiven Schaltzustand sofort
sichtbar zu machen, werden im Anlageobjekt
bewegte Animationen ausgeführt.
- Die Darstellung der aktiven analogen Ansteuerung
einer Anlage bzw. eines Anlageobjektes 0-100% wird
systemweit einheitlich dargestellt in Form von eindeutigen Symbolen (linear zur Ansteuerung).
- Der Medienfluß in Luftkanal und Rohrleitungssystem
wird durch dynamisch bewegte Laufrichtungspfeile
dargestellt, die den Zustand des Systems auf einen
Blick erkennbar werden lassen.
Menge: 3,000 St

**02.07.4 LWL-Medienkonverter Switch Glasfaser SCDuplex incl. Spleißarbeiten**
LWL-Medienkonverter mit Switch-Funktion,
Glasfaser, Port 100BASE-FX Multimode, ein
LWL-Port, als Buchse, Typ SC-Duplex, Kupferport als Ethernet 10/100/1000 Base TX, 2 Ethernet-
Ports, Stromversorgung Gerät mit Netzteil.
Menge: 3,000 St

**02.07.5 Patchkabel LWL L 2 m SC**
Patchkabel, LWL, Mehrmodenfaser OM 3,
typisch 10 Gbps bis 300 m, 2 G 50/125, halogenfrei, Länge Kabel 2 m, mit Steckgesicht
SC-Stecker.
Menge: 1,000 St

### 03 ISP2 UNTERSTATION SCHULE

#### Titel 03.01 DEMONTAGE/RÜCKBAU

*Hinweis: T I T E L 01*

*Hinweis: Demontagen*
Hinweis: Abstimmung mit der örtlichen Fachbauleitung
ist erforderlich.
Demontierte Materialien werden Eigentum des
Auftragnehmers. In die Angebotspreise ist die fach-
und sachgerechte Demontage und Entsorgung mit
einzurechnen. Die Demontagearbeiten finden alle in
der Technikzentrale im Kellergeschoss statt. Der Weg
von der Technikzentrale bis zu der Haupteingangstüre der Schule beträgt ca. 80 m und beinhaltet eine
Treppe mit einen Aufstieg von ca. 3,50 m. Die einschlägigen Normen und Richtlinien sind zu berücksichtigen.

Mit den Angebotspreisen sind folgende Leistungen
abgegolten:
-Baustelleneinrichtung für die Demontagearbeiten
-Vorlage der Entsorgungsnachweise (auch Sondermülldeponien) nach den geltenden Vorschriften unter
 Beachtung der Vorgaben durch den Nutzer der Anlage.
-Kosten für Abbruch, Entfernen aus dem Gebäude, Aufladen, Abtransport und fachgerechte Entsorgung mit
 Nachweis incl. Gestellung aller erforderlichen Geräte
 wie Hebezeug, Kräne etc., sowie notwendiger Hilfsmaterialien
-Besenreine Übergabe der Räume zu Montagebeginn
-Deponiegebühren für Normal- und Sondermüll. Für
 Materialien, die auf Sondermülldeponien entsorgt
 werden müssen, sind Entsorgungsnachweise vorzulegen. Die exakte Trennung der Abbruchmaterialien ist
 unbedingt einzuhalten. Vor Ausführungsbeginn hat der
 AN anzugeben, welche Materialien wo entsorgt.werden.
-Kosten für Abklemmen und Demontieren der bestehenden Elektroverkabelung soweit sie dem zu
 demontierenden Gerät zugehörig ist.
-Ausserbetriebsetzen der Anlagenteile, Verschliessen
 bzw. Sichern der Trennstellen und Anschlusssysteme
-Demontage der zugehörigen Stahlkonstruktionen für
 Stütz, Hänge, Trag- und Sonderbefestigungen usw.
-Bei Demontagen am Baukörper (z.B. Halter und Konsolen, Befestigungskonstruktionen etc.) ist das Freimachen der Schnittstellen bis 3 cm unter der Bauwerksoberfläche (Putz/Beton) im Leistungsumfang enthalten.
-Schutz- und Sicherungsmassnahmen nach UVV und
 Arbeitsstättenrichtlinien.
-Schutzmassnahmen gegen Beschädigung, Schmutz
 und Staub von weiter bzw. neu zu nutzenden Einrichtungsgegenständen und Anlagenteilen.

Kalkulationshinweis: Der AN muss dafür Sorge tragen,
dass das Aufmass zu Demontagen oder Rückbau
Leitungen, Trassen und Anlagenkomponenten für die
örtliche Bauleitung nachvollziehbar ist. Hierzu muss
entweder vor Durchführung der Demontagen eine Aufmassprüfung mit der örtlichen Bauleitung erfolgen oder
in Abstimmung mit der örtlichen Bauleitung eine Vorgehensweise abgestimmt werden, die nach erfolgter
Demontage eine Aufmassprüfung ermöglicht.

**03.01.1 Freischalten 2 DA / Schraub- + Steckklemme**
Freischalten 2 DA / Schraub- + Steckklemme
FM-Datenübertragungskabel, ausgelegt als
Fernmelde - Installationskabel  IY(St)Y
2 x 2 x 0,6  bis  2 x 2 x 0,8  Freischalten und
Freilegen aus Fernmelde-. Schraub- oder Steckklemmen als Reihenklemmen einschl. der
vollständigen Dokumentation in 3-facher
Ausfertigung. Leitungen welche an den neuen
Schaltanlagen benötigt werden gem. den
vorliegenden Bestandsunterlagen mit Klemmen-
Kabelnummer und dauerhaft kennzeichnen und
für die Wiederverwendung sichern
Menge: 10,000 St

**03.01.2 Freischalten 4 DA / Schraub- + Steckklemme**
Freischalten 4 DA / Schraub- + Steckklemme
FM-Datenübertragungskabel, ausgelegt als
Fernmelde - Installationskabel  IY(St)Y
4 x 2 x 0,6  bis  4 x 2 x 0,8  Freischalten und
Freilegen aus Fernmelde-, Schraub- oder Steckklemmen als Reihenklemmen einschl. der
vollständigen Dokumentation in 3-facher
Ausfertigung. Leitungen welche an den neuen
Schaltanlagen benötigt werden gem. den
vorliegenden Bestandsunterlagen mit Klemmen-
Kabelnummer und dauerhaft kennzeichnen und
für die Wiederverwendung sichern
Menge: 10,000 St

**03.01.3 Freischalten 10 DA / Schraub- + Steckklemme**
Freischalten 10 DA / Schraub- + Steckklemme
FM-Datenübertragungskabel, ausgelegt als
Fernmelde - Installationskabel  IY(St)Y
10 x 2 x 0,6  bis 10 x 2 x 0,8  Freischalten und
Freilegen aus Fernmelde-, Schraub- oder Steckklemmen als Reihenklemmen einschl. der
vollständigen Dokumentation in 3-facher
Ausfertigung. Leitungen welche an den neuen
Schaltanlagen benötigt werden gem. den
vorliegenden Bestandsunterlagen mit Klemmen-
Kabelnummer und dauerhaft kennzeichnen und
für die Wiederverwendung sichern
Menge: 2,000 St

**03.01.4 Freischalten 3x / Schraub- + Steckklemme**
Freischalten 3x / Schraub- + Steckklemme
FM-Datenübertragungskabel, ausgelegt als
Fernmelde - Installationskabel  NYM-J/NHXMH
3x1,5 bis 2,5, Freischalten und Freilegen aus
Fernmelde-Schraub- oder Steckklemmen als
Reihenklemmen, einschl. der vollständigen
Dokumentation in 3-facher Ausfertigung.
Leitungen welche an den neuen Schaltanlagen
benötigt werden, gem. den vorliegenden
Bestandsunterlagen mit Klemmen-Kabelnummer
und dauerhaft kennzeichnen und für die Wiederverwendung sichern
Menge: 10,000 St

**03.01.5 Freischalten 5x / Schraub- + Steckklemme**
Freischalten 5x / Schraub- + Steckklemme
FM-Datenübertragungskabel, ausgelegt als
Fernmelde - Installationskabel  NYM-J/NHXMH
5x1,5 bis 4, Freischalten und Freilegen aus
Fernmelde-Schraub- oder Steckklemmen als
Reihenklemmen, einschl. der vollständigen
Dokumentation in 3-facher Ausfertigung.
Leitungen welche an den neuen Schaltanlagen
benötigt werden, gem. den vorliegenden
Bestandsunterlagen mit Klemmen-Kabelnummer
und dauerhaft kennzeichnen und für die Wiederverwendung sichern
Menge: 5,000 St

**03.01.6 Freischalten 7x / Schraub- + Steckklemme**
Freischalten 7x / Schraub- + Steckklemme
FM-Datenübertragungskabel, ausgelegt als
Fernmelde - Installationskabel  NYM-J/NHXMH
7x1,5 bis 4, Freischalten und Freilegen aus
Fernmelde-Schraub- oder Steckklemmen als
Reihenklemmen, einschl. der vollständigen
Dokumentation in 3-facher Ausfertigung.
Leitungen welche an den neuen Schaltanlagen
benötigt werden, gem. den vorliegenden
Bestandsunterlagen mit Klemmen-Kabelnummer
und dauerhaft kennzeichnen und für die Wiederverwendung sichern
Menge: 2,000 St

**03.01.7 Leitung aller Typen, Adernquerschnitt bis 7,5 mm2, Adernanzahl bis 8 demontieren**
Leitung aller Typen, Adernquerschnitt bis 7,5 mm2,
Adernanzahl bis 8 demontieren und fachgerecht entsorgen
Gesamtkabellänge: ca. 200 m
Menge: 1,000 St

**03.01.8 Kabel- und Steigetrasse bis 600 mm Breite demontieren**
Kabel- und Steigetrasse aus feuerverzinktem Stahl bis 600 mm Breite demontieren·und fachgerecht entsorgen, incl. Befestigungskonstruktionen
Gesamtlänge: ca. 30 m
Menge: 1,000 St

**03.01.9 Installationskanal bis 60x110 mm demontieren**
Installationskanal aus PVC bis 60x110 mm demontieren und fachgerecht entsorgen, inkl. Deckel, einschl. Befestigungszubehör
Gesamtlänge: ca. 75 m
Menge: 1,000 St

**03.01.10 Stahlpanzerrohr·bis DN 40 demontieren**
Stahlpanzerrohr aus Aluminium bis DN 40 demontieren und fachgerecht entsorgen, einschl. Bögen und sämtlichen erforderlichen Anschluß, Verbindungs- und Befestigungsteilen (Steckmuffen, Klemmsehellen, Dübeln, Endtüllen,
Rohrabstandsschellen etc.)
Gesamtlänge: 20 m
Menge: 1,000 St

**03.01.11 Rückbau Bestands-Schaltschrank, Abgänge Verteiler Schule, Sensoren Ventile, Revision Schaltpläne**
Schaltschrank 2200x1600cm incl. Befestigungmaterial und Zubehör abbrechen, im
Rahmen einer Teilabbruchmaßahme, Ausführung innerhalb des Bauwerks, im Kellergeschoss, Arbeitshöhe bis 8 m, Erschwernis
durch horizontale und vertikale Förderwege
von der Abbruchstelle zur Bereitstellungsfläche/zum Ladeplatz, vertikaler Förderweg
10  m, horizontaler Förderweg 150 m,
Geräteeinsatz ist möglich, max. Gesamtgewicht der Geräte ohne Beschränkung, Ausfüh- rung erschütterungsarm DIN 4150, lärmarm,
Lärmpegel max. 80 dB(A), ohne Funkenfreisetzung,  aufgenommene Stoffe sammeln, im
Behälter des AN lagern, Behältergröße über
1 bis 2 m3, auf LKW des AN laden, transportieren, entsorgen, zur Verwertungsanlage,
Abfall ist nicht gefährlich, nicht schadstoffbelastet
Menge: 1,000 St

#### Titel 03.02 FELDGERÄTE

*Hinweis: T I T E L 02*

**03.02.1 Tauchtemperatur-Messwertgeber -10 bis +120GradC PN16 L 100mm**
Tauchtemperatur-Messwertgeber in Stabausführung, Einsatzbereich - 10 bis + 120 Grad C,
Wiederholgenauigkeit +/- 1 K, einschl. Schutzrohr
mit Gewinde, PN 16, aus Messing, Einbaulänge
100 mm, aktive Messzone bis 50 mm, mit Messsignal passend zum Automationssystem, relativer
Fehler max. 1,6 % vom Einsatzbereich, Gehäuse
in Schutzart IP 54 DIN EN 60529
Menge: 12,000 St

**03.02.2 Tauchtemperatur-Messwertgeber -10 bis +120GradC PN16 L 150mm**
Tauchtemperatur-Messwertgeber in Stabausführung, Einsatzbereich - 10 bis + 120 Grad C,
Wiederholgenauigkeit +/- 1 K, einschl. Schutzrohr
mit Gewinde, PN 16, aus Messing, Einbaulänge
150 mm, aktive Messzone bis 50 mm, mit Messsignal passend zum Automationssystem, relativer
Fehler max. 1,6 % vom Einsatzbereich, Gehäuse
in Schutzart IP 54 DIN EN 60529
Menge: 4,000 St

**03.02.3 Mischventil Wasser PN16 DN15 Flanschanschl. Gehäuse EN-GJL-250**
Mischventil mit Antrieb, für Medium Wasser,
kvs-Wert  0,63/1/1,6/2,5/4
Sitzleckage max. 0,1 % vom Kvs-Wert,
PN 16, DN 15, mit gleichprozentiger Kennlinie,
Stellverhältnis größer gleich 1 : 20, Flanschanschluss DIN EN 1092, Gehäuse aus Gusseisen mit Lamellengraphit EN-GJL-250, mit
Grundbeschichtung, Kegel aus Messing,
Spindel aus nichtrostendem Stahl, Werkstoff-
Nr 1.4305, elektrothermischer Antrieb,
Stellsignal 0 (2) bis 10 V, Schutzart IP 54
DIN EN 60529, mit analoger Stellungsrückmeldung, mit mechanischer Handverstellung,
nur liefern.
Menge: 2,000 St

**03.02.4 Mischventil Wasser PN16 DN20 Flanschanschl. Gehäuse EN-GJL-250**
Mischventil mit Antrieb, für Medium Wasser,
kvs-Wert  0,63/1/1,6/2,5/4
Sitzleckage max. 0,1 % vom Kvs-Wert,
PN 16, DN 20, mit gleichprozentiger Kennlinie,
Stellverhältnis größer gleich 1 : 20, Flanschanschluss DIN EN 1092, Gehäuse aus Gusseisen mit Lamellengraphit EN-GJL-250, mit
Grundbeschichtung, Kegel aus Messing,
Spindel aus nichtrostendem Stahl, Werkstoff-
Nr 1.4305, elektrothermischer Antrieb,
Stellsignal 0 (2) bis 10 V, Schutzart IP 54
DIN EN 60529, mit analoger Stellungsrückmeldung, mit mechanischer Handverstellung,
nur liefern.
Menge: 1,000 St

**03.02.5 Mischventil Wasser PN16 DN40 Flanschanschl. Gehäuse EN-GJL-250**
Mischventil mit Antrieb, für Medium Wasser,
kvs-Wert  0,63/1/1,6/2,5/4
Sitzleckage max. 0,1 % vom Kvs-Wert,
PN 16, DN 40, mit gleichprozentiger Kennlinie,
Stellverhältnis größer gleich 1 : 20, Flanschanschluss DIN EN 1092, Gehäuse aus Gusseisen mit Lamellengraphit EN-GJL-250, mit
Grundbeschichtung, Kegel aus Messing,
Spindel aus nichtrostendem Stahl, Werkstoff-
Nr 1.4305, elektrothermischer Antrieb,
Stellsignal 0 (2) bis 10 V, Schutzart IP 54
DIN EN 60529, mit analoger Stellungsrückmeldung, mit mechanischer Handverstellung,
nur liefern.
Menge: 2,000 St

**03.02.6 Sicherheitsdruckbegrenzer, Einstellbereich 0,5 bis 6.0 bar**
Sicherheitsdruckbegrenzer, Einstellbereich
0,5 bis 6.0 bar für steigenden Druck,
TÜV-geprüft
Technische Daten:
Fühler: Nirostahl
Gewinde: G1/2", Schutzart: IP44
Umschaltkontakt: 1 x 380 VAC, 10(2)A
Menge: 1,000 St

**03.02.7 Leckage-Detektor Plattenelektrode Belastung 24VDC IP43**
Leckage-Detektor, für elektrisch leitende und
elektrisch nicht leitende Flüssigkeiten, als
Plattenelektrode, mit Schaltzustandsanzeige am
Einbauort, und akustischer Signalgebung, einschl.
Elektrodenrelais, einschl. Anschluss aller
elektrischen Leitungen an Elektroden und
Elektrodenrelais, Kontaktbelastung 24 V DC, 2 A,
Gehäuse in Schutzart IP 43 DIN EN 60529,
einschl. der geberspezifischen Einbauteile
Menge: 1,000 St

**03.02.8 Druckwächter als Minimaldruckwächter**
Druckwächter als Minimaldruckwächter
Einstellbereich 0,5...6,0 bar
für steigenden Druck, TÜV-geprüft
Technische Daten:
Fühler: Nirostahl
Gewinde: G1/2"
Schutzart: IP44
Umschaltkontakt: 1 x 380 VAC, 10(2)A
Menge: 1,000 St

**03.02.9 Raumtemperaturregler in Bustechnik 0-40 GradC UP-Montage**
Unterputz Raumregler zur Erfassung von
Temperatur
Die Montage kann separat im Einzelrahmen
oder im Mehrfachrahmen erfolgen.
Messgrößen: Temperatur
Eingang: 2x Eingang digital für potentialfreien
Schaltkontakt
Ausgang Spannung: 2x Relaise, Heizen +
Kühlen oder Ansteuerung 6-Wege-Ventil
Ausgangssignal Temperatur: 0..+50 °C
Genauigkeit Temperatur: ±0,5 K (typ. bei 21 °C)
Spannungsversorgung: 15..24 V = (±10%)
SELV, 24 V ~(±10%) SELV
Schnittstelle: RS485 Modbus RTU
Anschluss: Schraubklemme, max. 1,5 mm²,
steckbar

Gehäuse: PC, Zentralscheibe (Rahmen wählbar),
Farbe: reinweiß matt, Schutzart: IP30 gemäß
DIN EN 60529 für folgende Schalterprogramme:
Berker, Busch-Jaeger, Feller, Gira, Jung, Merten,
Peha

Temperatureinsatzbereich: 0..+50 °C, Einsatzbereich Feuchte: max. 85% rH nicht kondensierend
Montage: Unterputz in Standard UP-Dose (Ø=60
mm, Tiefe min. 45 mm)
Menge: 50,000 St

**03.02.10 Thermostellantrieb**
Thermostellantrieb Auf/Zu
zur Regelung von Kleinventilen mit First Open
Funktion
Spannung: 24V AC/DC, +20% '....' -10%

Leistungsaufnahme: 1,00 W
Stellzeit: ca. 4 min.
Stellweg (Hub): 5,00 mm
Stellsignal: 2-Pkt., NC stromlos geschlossen
Stellkraft: 100 N
Anschlussleitung: 2 x 0,75 mm², PVC
Leitungslänge: 1000 mm, steckbar
Farbe Gehäuse: lichgrau, RAL7035
Menge: 200,000 St

**03.02.11 Bezeichnungsschild für Feldgerät**
Bezeichnungsschild für Feldgerät
aus Kunststoff mit mehrzeiliger Beschriftung,
weiß mit schwarzer Schrift, Ausführung mit
Bohrung mittig links.

Befestigung beim Feldgerät mit Stahldrahtöse
und Kabelbinder.

Klebe-Prägzangen-, Freihand- oder Schreibmaschinenbeschriftung darf nicht verwendet
werden.

Höhe Schrift: 4 mm
Abmessungen: 80 x 25 mm

Zeile 1: ISP-Nr./ Kabelnr./ Betriebsmittelkennzeichnung
Zeile 2: Klartext
Zeile 3: Wählbar in Absprache mit dem AG
Menge: 40,000 St

**03.02.12 Bezeichnungsschilder Kabel**
Menge: 40,000 St

#### Titel 03.03 SCHALTSCHRANK

*Hinweis: T I T E L 03*

*Hinweis: Schaltschrank*
Schaltschrank typgeprüft DIN EN 60439-1 und
DIN EN 50178,
Schutzmaßnahmen DIN VDE 0100-410,
Verdrahtungsfarben DIN EN 60204-1,
Farbkennzeichnung DIN EN 60073,
Berührungsschutz DIN EN 50274,
in Schutzart IP 54 DIN EN 60529,
für Umgebungsbedingungen + 10 bis + 40 Grad C,
5 bis 90 % relative Feuchte (nicht kondensierend),
ISP1 Heizzentrale mit Montageplatte, bestückt und
elektrisch verdrahtet auf Ein- und Ab-
gangsklemmen als Reihenklemmen mit Erdungs-
und Nullleiterklemmen, Prozessschnittstellen
DIN EN ISO 16484-3, Gehäuse in verwindungssteifer Stahlblechkonstruktion, Farbe RAL 7032,
Türverschluss über Stangenschloss mit 3 Zuhaltungen, für Einbau von Schließzylinder, mit Behälter
zum Aufbewahren der Unterlagen, Felder zusammengebaut am Aufstellort einschl. elektrischer/pneu-
matischer Verbindungen zwischen den Feldern,
Verdrahtung in abgedeckten Kabelkanälen, Anbindung zu den Geräten in der Schaltschranktür und
zu den beweglichen Konstruktionselementen in
Schutzschlauch mit flexiblen Leitungen mit Adernendhülsen, Schrankfeld mit Beleuchtung, Schaltung
über Türkontakt mit Sicherung,mit gravierten Bezeichnungsschildern aus Kunststoff für alle Bauteile auf
der Frontseite, geschraubt, Beschriftung einzeilig
mit max. 20 Zeichen, Beschriftung nach genehmigter
Schilderliste.
Für gleichartige Bauteile werden Produkte des
gleichen Herstellers verwendet.

**03.03.1 Schaltschranktür**
FG Schaltschranktüre
Schaltschrankaufsatz auf der Außentüre im Bereich
der DDC-Komponenten, mit Sichtscheibe aus
Sicherheitsglas, montiert zur Vermeidung von
unbefugter Bedienung von Anlagenteilen. Türe
mit Sicherheitsschloss.
Menge: 1,000 St

**03.03.2 Schaltschrankfeld**
Schrankfeld, Maße H/B/T 2200/800/400 mm,
mit Sockel, Höhe 200 mm, einschl. Kabelkanal,
Kabelabfangschiene und Kabeleinführungen mit
Verschraubung aus Kunststoff, Tür-Öffnungswinkel
mind. 130 Grad, mit Sichtfenster/-tür und Schaltschrank-Filterventilator
Menge: 1,000 St

**03.03.3 Einspeisung Leistungsschalter 63A**
Einspeisung mit Leistungsschalter einschl. thermischer und magnetischer Auslösung, für Be-
messungsstrom 63 A, 3-phasig, mit potentialfreiem Hilfskontakt, Unterspannungs- und
Arbeitsstromauslösung, mit Phasenkontrollleuchten einschl. Sicherungen, Phasenausfallrelais für alle Phasen und potentialfreiem
Hilfskontakt.
Menge: 1,000 St

**03.03.4 Schrankbeleuchtung**
Schrankbeleuchtung, einschl. Türkontaktschalter
Menge: 1,000 St

**03.03.5 Schrankbelüftung 200 m3/h 230V**
Schrankbelüftung als 19-Zoll-Einschublüfterbau-
teil, Luftleistung freiblasend mind. 200 m3/h,
Bemessungsbetriebsspannung 230 V AC,
Geräuschentwicklung kleiner 40 dB(A), mit
Temperaturregler und integriertem Staubfilter
Menge: 1,000 St

**03.03.6 Spannungsversorgung 230VAC 630VA**
Spannungsversorgung 230 V AC, Bemessungsleistung 630 VA, mit Trafo, einschl. primär- und
sekundärseitiger Sicherung über Leitungsschutzschalter und mit potentialfreiem Hilfskontakt, mit
Leitungsschutzschalter.
Menge: 1,000 St

**03.03.7 Spannungsversorgung 24VAC 250VA**
Spannungsversorgung 24 V AC, Bemessungsleistung 250 VA, mit Trafo, einschl. primär- und
sekundärseitiger Sicherung über Leitungsschutzschalter und mit potentialfreiem Hilfskontakt, mit
Leitungsschutzschalter.
Menge: 1,000 St

**03.03.8 Spannungsversorgung 24VDC 6A**
Spannungsversorgung als Netzgerät,
spannungsstabilisiert, mit primär- und
sekundärseitiger Sicherung, 24 V DC,
Bemessungsstrom 6 A, mit Leitungsschutzschalter.
Menge: 1,000 St

**03.03.9 Komb.Überspannungsschutzgerät Typ 1/2 Reiheneinbau 230/400VAC 3-polig**
Kombiniertes Überspannungsschutzgerät DIN EN
61643-11, Typ 1 und 2, als Reiheneinbaugerät,
Maße DIN 43880, Blitzprüfstrom 10/350 mys, mit
Funktionsanzeige und potentialfreiem Kontakt für
Fernanzeige, Bemessungsbetriebsspannung 230/
400 V AC, nicht ausblasend, 3-polig, Blitzstoßstromtragfähigkeit mind.100 kA je Pol, Folgestromlöschfähigkeit mind. 50 kA effektiv, Schutzpegel max.
1,5 kV, Breite Gehäuse max. 8 TE, zur Montage
auf Tragschiene DIN EN 60715
Menge: 1,000 St

**03.03.10 Sammelschienensystem 3Hauptleiter Kupfer 250 A L 730mm**
Sammelschienensystem DIN EN 60439-1, mit
3 Hauptleitern, aus Kupfer, Bemessungsbetriebsspannung 400 V AC, Bemessungsstrom 250 A,
Bemessungskurzzeitstromfestigkeit 30 kA, Schiene
blank, Schienenlänge mind. 730 mm, einschl.
Befestigungs- und Berührungsschutzzubehör
Menge: 1,000 St

**03.03.11 Schutzkontaktsteckdose AP IP2X**
Schutzkontaktsteckdose AP IP2X
Schutzkontaktsteckdose DIN VDE 0620-1, 16 A,
250 V AC, Schaltschrankeinbau incl. Fehlerstromschutzschalter 30mA und Sicherungsautomat
Schutzart IP 2X DIN EN 60529
Menge: 1,000 St

**03.03.12 Dreiphasen-Wächter Tragschiene**
Dreiphasen-Wächter, Schaltschwellen DIN EN
60598-2-22, für Sicherheitsbeleuchtungsanlage,
Montage auf Tragschiene DIN EN 60715
Menge: 1,000 St

**03.03.13 Sammelstörmeldeeinrichtung 100 Meldungen**
Sammelstörmeldeeinrichtung, für Erstwertmeldung, mit optischer Anzeige, mit potentialfreiem
Ausgangskontakt, für 100 Meldungen, für Einbau in
Tür oder Tableau, Ausführung in Einschubtechnik mit
Frontplatte einschl. Baugruppenträger
Menge: 1,000 St

**03.03.14 Erdschlussschutz 24VDC**
Erdschlussschutz, Auslösebereiche 2-stufig mit
unabhängiger Zeitverzögerung, mit Relaiskontaktausgang, Hilfsspannungsversorgung, Be-
messungsstrom, sekundär 1 A, Bemessungsspannung 24 V DC, für starr geerdeten Sternpunkt
bzw. widerstandsgeerdetes Netz, Richtungsbestimmung Erdschluss, für Aufbau
Menge: 1,000 St

**03.03.15 Erdschlussschutz 230VAC**
Erdschlussschutz, Auslösebereiche 2-stufig mit
unabhängiger Zeitverzögerung, mit Relaiskontaktausgang, Hilfsspannungsversorgung,
Bemessungsstrom, sekundär 1 A, Bemessungsspannung 230 V AC, für starr geerdeten Sternpunkt bzw. widerstandsgeerdetes Netz, Richtungsbestimmung Erdschluss, für Aufbau
Menge: 1,000 St

**03.03.16 Lampenprüfeinrichtung 100 Meldungen**
Lampenprüfeinrichtung, in Relaistechnik, für
100 Meldungen, für Einbau in Tür oder Tableau,
Ausführung in Einschubtechnik mit Frontplatte
einschl. Baugruppenträger
Menge: 1,000 St

**03.03.17 Betriebs-/Störmeldung**
FG Betriebs-/Störmeldung
zur potentialfreien Erfassung von Meldungen aus
autarken Steuerungen z.B. Störung, Alarm, Betrieb,
Stellung, Wartung hauptsächlich bestehend aus:
1 Koppelrelais mit 4 Wechslern, einschl. Meldeleuchte
Menge: 10,000 St

**03.03.18 Sicherheitssteuerung**
Sicherheitssteuerung zum Schalten in einen
sicheren Anlagenzustand bei Auslösung durch
Wächter- und/oder Begrenzungs-Kontaktgeber
DIN EN 14597, Ausführung gemäß Funktionsbeschreibung/Beiblatt, für einen auslösenden Eingang,
für einen zu schaltenden Ausgang, mit geberseitiger
Selbsthaltung, Eingangssignal durch Kontaktgeber
in Ruhestromschaltung einschl. automatischer
Quittierung bei Netzwiederkehr, in Relaistechnik,
mit potentialfreiem Hilfskontakt.
Menge: 6,000 St

**03.03.19 Leistungsbaugruppe Wechselstrommotor Motor 1,5 kW**
Leistungsbaugruppe für Wechselstrommotor
230 V AC, Motorbemessungsleistung 1,5 kW, mit
Motorschutzschalter, thermisch und magnetisch
auslösend, einschl. potentialfreiem Hilfskontakt für
Betriebsmeldung und Störmeldung.
Menge: 5,000 St

**03.03.20 Leistungsbaugruppe Drehstrommotor Motor 1,5 kW**
Leistungsbaugruppe für Wechselstrommotor
400 V AC, Motorbemessungsleistung 1,5 kW, mit
Motorschutzschalter, thermisch und magnetisch
auslösend, einschl. potentialfreiem Hilfskontakt für
Betriebsmeldung und Störmeldung.
Menge: 8,000 St

**03.03.21 Leistungsabgang 230/400V 2,2 kW**
Leistungsabgang für 230/400 V AC, mit
Sicherungen, Anschlussleistung 2,2 kW.
Menge: 1,000 St

**03.03.22 Leistungsabgang 230/400 V 4kW**
Leistungsabgang für 230/400 V AC, mit
Sicherungen, Anschlussleistung 4 kW.
Menge: 2,000 St

**03.03.23 Handschaltung 2 Schaltstellungen Betriebsanzeige/Störanzeige**
Handschaltung für 2 Schaltstellungen, mit
Nockenschalter, mit einer Kontaktebene, mit
Betriebsanzeige je Stufe und Störanzeige, als
getrennte Leuchte mit Dauerlicht unterschiedlicher Farbe für Betrieb und Störung, für Einbau
in Tür oder Tableau, Ausführung in Einschubtechnik mit Frontplatte einschl. Baugruppenträger
Menge: 12,000 St

**03.03.24 Handverstellung stufenlos Analoganzeige**
Handverstellung für stufenlose Verstellung mit
Hand/Automatikschalter und potentialfreier
Schalterstellungsrückmeldung, mit Drehknopf,
Skalierung 0 bis 100 %, mit analoger Stellungsanzeige, für Einbau in Tür oder Tableau,
Ausführung in Einschubtechnik mit Frontplatte
einschl. Baugruppenträger
Menge: 7,000 St

**03.03.25 Sammelstörmeldeeinrichtung 100 Meldungen**
Sammelstörmeldeeinrichtung, mit Hupenansteuerung einschl. Hupe mit Quittierung, mit
potentialfreiem Ausgangskontakt, für 100 Meldungen, für Einbau in Tür oder Tableau,
Ausführung in Einschubtechnik mit Frontplatte
einschl. Baugruppenträger
Menge: 1,000 St

**03.03.26 Meldungsanzeige Dauerlicht**
Meldungsanzeige, als Dauerlicht, als Leuchtdiode,
für Einbau in Tür oder Tableau, Ausführung in
Einschubtechnik mit Frontplatte einschl.
Baugruppenträger
Menge: 30,000 St

**03.03.27 Installationsschütz 4-polig Betätigungsspannung 230VAC**
Installationsschütz DIN EN 61095, fingersicher
DIN EN 50274, 4-polig, Bemessungsbetätigungsspannung 230 V AC
Menge: 1,000 St

**03.03.28 Installationsschütz 4-polig Kat. AC3 2,2 kW 500 VAC**
Installationsschütz DIN EN 61095, als Reiheneinbaugerät, Maße DIN 43880, fingersicher
DIN EN 50274, Bemessungsisolationsspannung
500 V AC, 4-polig,zur Montage auf Tragschiene
DIN EN 60715, Gebrauchskategorie AC 3, Be-
messungsbetriebsleistung 2,2 kW, Bemessungsbetriebsspannung 400 V AC, Bemessungsbetätigungsspannung 230 V AC, Hilfsschalterbaustein
4-polig, Kontaktausführung 2 S und 2 Ö
Menge: 1,000 St

**03.03.29 Reihenklemme bis 4 mm2**
Reihenklemme DIN EN 60947-7-1,
Bemessungsisolationsspannung 690 V AC,
Isolationsgruppe C, einstöckig, für Leiterquerschnitt
bis 4 mm2, mit schraubenlosen Anschlüssen,
Klemmenträger aus selbstlöschendem oder
nichtbrennbarem Isolierstoff, zur Montage auf
Tragschiene DIN EN 60715, einschl. systemgebundenem Zubehör mit dauerhafter Anschlussbezeichnung,
Menge: 150,000 St

**03.03.30 Klappensteuerung / Ventilsteuerung stetig**
Klappensteuerung / Ventilsteuerung stetig
bestehend aus je:
3 Reihenklemmen + N + PE
Menge: 7,000 St

**03.03.31 Überspannungsableiter**
FG Überspannungsableiter
zum Schutz von Niederspannungsverbraucheranlagen vor Überspannungen und Blitzeinschlägen,
mit Defektanzeige und Meldekontakt, entspr.
Vorsicherungen, einschl. Klemmen und Zubehör
Menge: 1,000 St

**03.03.32 Lecküberwachung**
Lecküberwachung bestehend aus je:
4 Reihenklemmen + PE einschl. Meldeleuchte
Menge: 1,000 St

**03.03.33 Universalmessgerät**
Universal-Messgerät für Schalttafeleinbau zur
Messung von Strom,Spannung,W irkarbeit
(Bezug/Lieferung),Blindarbeit (induktiv), Wirk-,
Blind- und Scheinleistung (proPhase),Wirk-,Blind-
und Scheinleistung (Summe),Frequenz, Klirrfaktor
U und I, ungerade Teilschwingungen (U und I1-15),
Betriebsstundenzähler und 6 Gesamtlaufzeiten
über Vergleicher programmierbar, Frontabmessungen: 96x96,Einbautiefe: 49mm. Das Gerät ist
ausgerüstet mit: -LCD- Großanzeige (67mm x 57mm)
mit gleichzeitiger Darstellung von 3 Messwerten
-Standard-Messwertanzeigen und programmierbare
Messwertanzeigen
-Bimetallfunktion für Strom-und Leistungsmesswerte
-Automatische oder manuelle Messwertweiterschaltung
mit programmierbarer Wechselzeit 0 -250 Sek.
- Messwertauswahl für Messwert-Anzeigen und automatische Weiterschaltung
-2 (1) digitale Ausgänge als Impulsausgänge
(W h und varh) oder als Schaltausgänge (Grenzwerte)
-2 Vergleichergruppen mit je 3 Vergleichern (Operator
>=<) -Schnittstelle RS485; Modbus RTU:9,6;19,2 und
38,4kBits/s Mess-und Hilfsspannung: L-N 85...300V,
AC;L-L 148...520V, AC Netzfrequenz: 45 -65 Hz,
Leistungsaufnahme: bei einer Phase L-N:1,5VA,
bei Anschluß aller Phasen 0,5VA /Phase Nennstrom
bei: 5A (6 A);1 A (1,2 A)Ansprechstrom: 5mA,Leistungsaufnahme: 0,2VA Messgenauigkeit: Strom:+-0,5% vMb,
Strom im N:+-1,5% vMb, Spannung: L-N:+-0,5% vMb,
L-L:1%,Arbeit: Klasse 1 (sek.5A) Schutzart: Front
IP 50 (IP 65 optional),Rückseite: IP 20 nach IEC 60529
Modbus RS485 Schnittstelle
Menge: 1,000 St

#### Titel 03.04 DDC REGELUNG

*Hinweis: T I T E L 04*

**03.04.1 Überspannungsschutzgerät BACnet 2DA Grob- Feinschutz Ableitstoßstrom 0,3kA**
Überspannungsschutzgerät für BACnet-Systeme,
für Montage auf Tragschiene DIN EN 60715,
für 2 DA, kombinierter Grob- und Feinschutz,
bei 8/20 mys, erdfreies Potential, Bemessungsableitstoßstrom je Leiter 0,3 kA.
Menge: 1,000 St

**03.04.2 Automationseinrichtung**
Automationseinrichtung, für den Informationsschwerpunkt ISP1 Technikzentrale gemäß GA-
Funktionsliste, Beiblatt 070-5, Netzart Allgemeine
Stromversorgung AV, Netzspannung 230 V AC,
Umgebungstemperatur 0 bis 45 Grad C, relative
Umgebungsfeuchte 5 bis 90 % (nicht kondensierend),
für Einbau in Schaltschrank, mit Peer-to-Peer
Kommunikation

Auslegung
Summe DE:_52_+10% ausgebaute Reserve
Summe DA:_18_+10% ausgebaute Reserve
Summe AE:_29__+10% ausgebaute Reserve
Summe AA:_9__+10% ausgebaute Reserve

Bezeichnung, Typ, Stückpreis, Anzahl der
Hardwarekomponenten/je Informationsschwerpunkt (incl. o.g. Reserveein-/-ausgänge) und die
Montagekosten sind vom Bieter auf einem Beiblatt
für diesen ISP anzugeben!

Die Montage ist in diese Position einzurechnen

HINWEIS;
Der bestehende DDC Controller muss an die nachstehend angebotenen Automatisierungsstationen und
GLT angebunden werden.
Die Anbindung erfolgt über eine Netzwerkverbindung
TCP/IP an die vorhandene Schnittstelle des vorhandenen DDC-Controllers. Die Anbindung erfolgt über
proprietäres Protokoll
Menge: 1,000 psch

**03.04.3 Bediengerät Türeinbau Touch-Panel 24"**
Bediengerät Türeinbau Touch-Panel 8"
Bediengerät für Schaltschranktüreinbau, mit
Anschlusskabel und Stecker, zum Anschluss
an Automationsstation, einschl. Anschluss für
digitales Wählnetz, Bildschirmanzeige monochrom und grafikfähig
Menge: 1,000 St

**03.04.4 USV-Gerät**
USV-Gerät
Unterbrechungsfreies Stromversorgungsgerät für
die Datenverarbeitungseinrichtung, On-line-
Funktionsprinzip mit automatischen Bypass,
Überbrückungszeit mind. 60 min, funkentstört
DIN EN 55011 Klasse A, optische und akustische
Anzeige des Betriebszustandes, sowie potentialfreie
Meldekontakte für Erfassung durch Ein-/Ausgabe-
funktionen, mit Primärschutzeinrichtung, Netzspannung
230 V AC, TNS-System, für Schaltschrankeinbau,
Schutzart IP 43 DIN EN 60529
Menge: 1,000 St

**03.04.5 Physikalische Ein-/Ausgabe Binär Schalten/Stellen**
Physikalische Ein-/Ausgabefunktion, Binäre
Ausgabe Schalten/Stellen
Menge: 8,000 St

**03.04.6 Physikalische Ein-/Ausgabe Analoge Ausgabe Stellen**
Physikalische Ein-/Ausgabefunktion, Analoge
Ausgabe Stellen.
Menge: 7,000 St

**03.04.7 Physikalische Ein-/Ausgabe Binäre Eingabe Melden**
Physikalische Ein-/Ausgabefunktion, Binäre
Eingabe Melden.
Menge: 45,000 St

**03.04.8 Physikalische Ein-/Ausgabe Analoge Eingabe Messen**
Physikalische Ein-/Ausgabefunktion, Analoge
Eingabe Messen.
Menge: 20,000 St

**03.04.9 Verarbeitungsfunktion Steuern**
Verarbeitungsfunktion Steuern, für
Anlagensteuerung.
Menge: 1,000 St

**03.04.10 Datenschnittstelleneinheit Hardware/Grundsoftware**
Datenschnittstelleneinheit (DSE) zum Datenaustausch zwischen Gebäudeleittechnik und Automationseinrichtung, bestehend aus: Hardware,
Spannungsversorgung, geräte- und mediumspezifischen Anschlüssen und Verbindern, Kommunikations- und Treiber-Software zur Umsetzung der
Protokolle und der zu übertragenden Adressen,
Daten und Texte einschl. Koordination mit dem DSE-
Kommunikationspartner, sowie Erstellung der
Dokumentation, Einbindung in die Gebäudeleittechnik, Automationseinrichtung Schnittstelle 1 gemäß
Einzelbeschreibung, Schnittstelle 2 gemäß Einzelbeschreibung, Ausführung gemäß Funktionsliste für die
DSE, zugehörige gemeinsame Ein-/Ausgabe-, Verarbeitungs- und Bedienfunktionen werden gesondert
vergütet, DSE einschl. anteiliger Leistungen wie
Pflichtenheft-Erstellung, Werks-/Labortest und Prüfdokumentation, einschl. Nachweis der Normenkonformität, in Datenverarbeitungseinrichtung eingebaut.
Menge: 1,000 St

**03.04.11 GA-Netzwerk KI.D Kat. 7**
GA-Netzwerk, abgestimmt auf die Automationseinrichtungen zur Kommunikationsverbindung
einschl. Übertragung der Hilfsenergie, Komponenten DIN EN 50173-1, Klasse D (bis 100 MHz),
Kabel- und Verbindungstechnik Kategorie 7 DIN
EN 50173-1, einschl. aller erforderlichen Anschlüsse,
Einmessen einschl. Messprotokoll sowie Inbetriebnahme.
Menge: 1,000 psch

**03.04.12 Überspannungsschutz für Datenschnittstelle**
Überspannungsschutz für Datenschnittstelle
gemäß Class E (CAT.6), in den Netzwerken
Ethernet und Power over Ethernet, Token Ring,
FDDI/CDDI, ISDN und DS1.
Bauform: RJ45-Zwischenstecker mit separat
herausgeführter Erdanschlussleitung.
Alternativ verwendbar als Tragschienenmodul
zum Aufrasten auf NS 35, mit Erdanschlussrastfuß.
Schutzschaltung:
Feinschutz zwischen allen Leitungen der Signaladerpaare, sowie Längsspannungsgrobschutz
zwischen allen Signaladern und Erde.

Technische Daten:

Allgemein:
Nennstrom In:  <= 1,5 A (25 øC)
Material Gehäuse:  Zink-Druckguss
Bauform:  Zwischenstecker zur Tragschienenmontage
Farbe:  silber/schwarz
Wirkungsrichtung:  Line-Line & Line-Ground/Shield
Normen für Luft- und Kriechstrecken:  VDE 0110-1
Normen für Luft- und Kriechstrecken:  IEC 60664-1
Summenstoßstrom (8/20)µs:  10 kA
Umgebungstemperatur (Betrieb): -40 øC ... 85 øC
Montageart:
Anschlussspezifisches Zwischenstecken und
Hutschiene 35 mm
Bauform:  Zwischenstecker zur Tragschienenmontage
Polzahl:  8
Schutzart:  IP20
Wirkungsrichtung:  Line-Line & Line-Ground/Shield
Breite:  25,00 mm
Höhe:  63,00 mm
Länge:  103,00 mm
Menge: 1,000 St

**03.04.13 Erstellen eines Prüfprotokolles**
Erstellen eines Prüfprotokolles nach Inbetriebnahme, 2-fach
Menge: 1,000 psch

**03.04.14 Protokoll-/Statistikdarst. einrichten**
Einrichtung nutzerspezifischer Protokoll-
/Statistikdarstellungen, bestehend aus Klärung,
Abstimmung und Vordefinition von Übersichtsprotokollen, Listen der Tendenzprotokollierung,
Listen und Grafiken zu den Datenbankfunktionen
"Ereignis-Langzeitspeicherung",
"Historisierung in Datenbank" und
"Verbrauchsstatistik" gemäß Einzelbeschreibung
Menge: 1,000 psch

**03.04.15 Datenschnittstelleneinheit Hardware/Grundsoftware Modbus RTU, Einzelraumregelung**
Datenschnittstelleneinheit (DSE) zum Datenaustausch zwischen GA und Einzelraumregelung, bestehend aus: Hardware, Spannungsversorgung, geräte- und mediumspezifischen Anschlüssen und Verbindern,
Kommunikations- und Treiber-Software zur
Umsetzung der Protokolle und der zu übertragenden Adressen, Daten und Texte einschl.
Koordination mit dem DSE-Kommunikations-
partner, sowie Erstellung der Dokumentation,
einschl. temporärer Speicherung des aktuellen
Prozessabbildes der zu übertragenden Datenpunkte, Einbindung in die Automationseinrichtung,
gemäß ModBus-Protokoll, Übertragungsmedium
und ggf. Protokollvariante gemäß Einzelbeschreibung, gemäß Funktionsliste für die DSE, zugehörige gemeinsame Ein-/Ausgabe-, Verarbeitungs-
und Bedienfunktionen werden gesondert vergütet,
DSE einschl. anteiliger Leistungen wie
Pflichtenheft-Erstellung, Werks-/Labortest und
Prüfdokumentation, einschl. Nachweis der
Normenkonformität.
Menge: 1,000 St

**03.04.16 Datenschnittstelleneinheit Hardware/Grundsoftware Modbus RTU, Lüftungsgeräte Klassenräume**
Datenschnittstelleneinheit (DSE) zum Datenaustausch zwischen GA und Einzelraumregelung, bestehend aus: Hardware, Spannungsversorgung, geräte- und mediumspezifischen Anschlüssen und Verbindern,
Kommunikations- und Treiber-Software zur
Umsetzung der Protokolle und der zu übertragenden Adressen, Daten und Texte einschl.
Koordination mit dem DSE-Kommunikations-
partner, sowie Erstellung der Dokumentation,
einschl. temporärer Speicherung des aktuellen
Prozessabbildes der zu übertragenden Datenpunkte, Einbindung in die Automationseinrichtung,
gemäß ModBus-Protokoll, Übertragungsmedium
und ggf. Protokollvariante gemäß Einzelbeschreibung, gemäß Funktionsliste für die DSE, zugehörige gemeinsame Ein-/Ausgabe-, Verarbeitungs-
und Bedienfunktionen werden gesondert vergütet,
DSE einschl. anteiliger Leistungen wie
Pflichtenheft-Erstellung, Werks-/Labortest und
Prüfdokumentation, einschl. Nachweis der
Normenkonformität.
Menge: 2,000 St

**03.04.17 Webserver Anlagenbild**
Webserver Anlagenbild
Darstellung einer BTA mit farbigen Symbolen in Bedien-
und Beobachtungseinrichtungen incl. dynamischer
Einblendungen.
Als Grundlage dienen die Regelschemen gem.
VDI 3814.
Die Position ist je Anlagenbild einschließlich aller
notwendigen oder vorhandenen Einblendungen.
Menge: 25,000 St

**03.04.18 Einrichten der Datenfernübertragung**
Einrichten der Datenfernübertragung zwischen
lokalem und entferntem Kommunikationsteilnehmer
bestehend aus Klärung, Abstimmung, Bearbeitung
und Test der Informationen, die zu übertragen sind, der
Rufnummern/IP-Adressen (Internet/Intranet), der
Zuordnungen von Ereignissen zu Rufnummern, von
Authentifizierung/Rückruf
Menge: 1,000 St

#### Titel 03.05 BESONDERE LEISTUNGEN

*Hinweis: T I T E L 05*

**03.05.1 Inbetriebnahme der Regelung (DDC)**
Inbetriebnahme der Regelung (DDC Station)
durch den Werkskundendienst,
mit Funktionsprüfung der Regelgeräte,
einjustieren auf die erforderlichen Werte
und Einweisung des Bedienerpersonal.
Menge: 1,000 psch

**03.05.2 Inbetriebnahme und Funktionsmessung**
Inbetriebnahme und Funktionsmessung der
Schalttafel nach Vorlage des Schaltplanes.
Überprüfung der Gesamtfunktion der Anlage
mit Berücksichtigung aller Schaltfunktionen.
Kontrollieren der Motordrehrichtungen, Messen
der Nennströme und Einstellen der Motorschutzschalter unter der Voraussetzung, dass sämtliche
erforderlichen Leistungen hierzu erfüllt sind,
d.h. alle elektrischen Leitungen müssen angeklemmt und elektrische Energie muß für den
Schaltschrank vorhanden sein.
Menge: 1,000 psch

**03.05.3 Planung Schaltschrank**
Planung Schaltschrank
In dieser Position muss folgende Werk- und
Montageplanleistung angeboten werden.
Planung des gesamten Aufbau Schaltschrank,
Anpassung der bestehenden Schaltpläne mit CAD-
System.
Bauseits vorhandene Unterlagen im ECS-CAD
Format. Die neu zu erstellenden Schaltpläne sind
in diesem Format zu verarbeiten und ergänzen.
Menge: 1,000 psch

**03.05.4 Anklemmen Leitungen**
Anklemmen von bauseitig verlegten Leitungen.
Anklemmen der zwischen den Feldgeräten
und Schaltschränken verlegten und bezeichneten
elektrischen Leitungen.
Die Arbeiten umfassen Einführen, Ausmessen,
Abschneiden und Absetzen der Leitungen,
Abisolieren und Anschließen der Drähte, Be-
zeichnen der angeschlossenen Leitungen mit
Phönix-Kabelmarkern, Überprüfung der Funktion,
Auflegen des Einspeisekabels, einschließlich
Lieferung der für den Anschluss benötigten Kabelschuhe, Verschraubungen, Kleinmaterial usw.
Menge: 1,000 psch

**03.05.5 MSR-Verkabelung auf Beschriftung/ Bezeichnung Gerät**
Prüfung der von anderen AN installierten
MSR-Verkabelung, auf Beschriftung/Be-
zeichnung von Gerät, Kabel, Klemme, gemäß
Verbindungsplänen/-tabellen, und den Messwertgebern
Menge: 1,000 psch

**03.05.6 Ingenieurleistung Projektabwicklung**
Ingenieurleistungen für die Projektabwicklung,
einschließlich
- Mitwirkung bei der Terminplanung
- Teilnahme an Projektbesprechungen
- Mitwirkung bei der Abnahmeprüfung
Menge: 1,000 psch

**03.05.7 Protokoll-/Statistikdarstellung einrichten**
Einrichtung nutzerspezifischer Protokoll-
/Statistikdarstellungen, bestehend aus Klärung,
Abstimmung und Vordefinition von Übersichtsprotokollen, Listen der Tendenzprotokollierung,
Listen und Grafiken zu den Datenbankfunktionen
"Ereignis-Langzeitspeicherung",
"Historisierung in Datenbank" und
"Verbrauchsstatistik" gemäß Einzelbeschreibung
Menge: 1,000 psch

**03.05.8 Planung Netzwerk**
Planung Netzwerk mit allen Teilnehmern (Knoten).
Festlegung aller aktiven und passiven Netzwerkkomponenten.
Alle Baugruppen aus den Gewerken müssen in die
Planung einbezogen werden.
Menge: 1,000 psch

**03.05.9 Pflichtenheft Netzwerk**
Pflichtenheft Netzwerk
Projektierung, Ingenieurleistung und Funktionstest
der Gateway-Software.
Anpassen der Gateway-Software an die Funktionsanforderungen, mit Erstellen eines Pflichtenheftes
und allen notwendigen Abstimmungen mit dem
Bauherren und den Gewerkelieferanten für vorgenannte
Systemanbindung.
Zum Leistungsumfang dieser Position gehört ebenfalls
die Montageplanung und Bestandsdokumentation.
Menge: 1,000 psch

**03.05.10 Fast-Ethernit Konverter (LWL/CU)**
Fast - Ethernet Konverter (LWL/CU)
1x100FX
1x10/100 TP
liefern und in Schaltschrank einbauen
Menge: 1,000 St

**03.05.11 Thermografiemessung Schaltschrank**
Thermografiemessung Schaltschrank
Durchführen einer Thermografiemessung aller
Schaltschrankfelder mit Dokumentation.
Das Thermografiemesssystem muss für Bauthermografie geeignet sein und zumindest
320 x 240 echte Bildmesspunkte aufweisen so-
wie eine thermische Auflösung von zumindest
0,1°C. Die Thermogramme müssen den Farbbalken,
Temperaturmesswerte an Messpunkten und
Messlinien aufweisen sowie den Korrekturfaktor der
Emission so wie den Thermogrammen jeweils ein
Digitalbild zur Orientierung beizustellen ist.
Menge: 1,000 St

#### Titel 03.06 VERKABELUNG

*Hinweis: T I T E L 06*

**03.06.1 Ltg. halogenfrei NHXMH-J 3x1,5 vorh.Kabelrinne/Kanal**
Halogenfreie Installationsleitung DIN VDE
0250-214 (VDE 0250-214) NHXMH-J 3 x 1,5,
Cu-Zahl 43, auf vorh. Kabelrinnen oder in
offene Kanäle, Arbeitshöhe bis 4 m.
Menge: 720,000 m

**03.06.2 Ltg. halogenfrei NHXMH-J 5x1,5 vorh.Kabelrinne/Kanal**
Halogenfreie Installationsleitung DIN VDE
0250-214 (VDE 0250-214) NHXMH-J 5 x 1,5,
Cu-Zahl 72, auf vorh. Kabelrinnen oder in
offene Kanäle, Arbeitshöhe bis 4 m.
Menge: 75,000 m

**03.06.3 Ltg. halogenfrei NHXMH-J 7x1,5 vorh.Kabelrinne/Kanal**
Halogenfreie Installationsleitung DIN VDE
0250-214 (VDE 0250-214) NHXMH-J 7 x 1,5,
Cu-Zahl 101, auf vorh. Kabelrinnen oder in
offene Kanäle, Arbeitshöhe bis 4 m.
Menge: 30,000 m

**03.06.4 Installationskabel symmetrisch J-H(St)H 2x2x0,8 Bd**
Installationskabel symmetrisch J-H(St)H
2x2x0,8 Bd Installationskabel, symmetrisch,
DIN VDE 0815 (VDE 0815), J-H(St)H,
2 x 2 x 0,8 Bd.
Menge: 2550,000 m

**03.06.5 Installationskabel symmetrisch J-H(St)H 4x2x0,8 Bd**
Installationskabel symmetrisch J-H(St)H
4x2x0,8 Bd Installationskabel, symmetrisch,
DIN VDE 0815 (VDE 0815), J-H(St)H,
2 x 2 x 0,8 Bd.
Menge: 1600,000 m

**03.06.6 Installationskabel symmetrisch J-H(St)H 10x2x0,8 Bd**
Installationskabel symmetrisch J-H(St)H
10x2x0,8 Bd Installationskabel, symmetrisch,
DIN VDE 0815 (VDE 0815), J-H(St)H,
2 x 2 x 0,8 Bd.
Menge: 20,000 m

**03.06.7 Datenkabel Horizontal-/Steigbereich geschirmt 600MHz 4x2(Paar) vorh.Kabelrinne/Kanal**
Datenkabel Horizontal-/Steigbereich geschirmt 600MHz 4x2(Paar) vorh.Kabelrinne/Kanal
Datenkabel für den Horizontal- und Steigbereich DIN EN 50288-4-1 (VDE
0819-4-1), geschirmt, bis 600 MHz,
Kategorie 7 DIN EN 50173-1, 4 x 2(Paar),
auf vorh. Kabelrinnen oder in offene Kanäle.
Menge: 980,000 m

**03.06.8 Kabelpritsche Stahl bandverz H 60mm B 100mm**
Kabelpritsche Stahl bandverz H 60mm
B 100mm  Kabelpritsche für Kabelträgersystem DIN EN 61537 (VDE 0639),
Sprossenabstand 300 mm, mit einem
Trennsteg, einschl. aller systembedingten
Form- und Verbindungsstücke, aus bandverzinktem Stahl DIN EN 10346, Seitenhöhe mind. 60 mm, Breite mind. 100 mm,
Arbeitshöhe bis 4 m, Incl. Ausleger/
Hängestiele
Menge: 150,000 m

**03.06.9 Kabelpritsche Stahl bandverz H 60mm B 200mm**
Kabelpritsche Stahl bandverz H 60mm
B 100mm  Kabelpritsche für Kabelträgersystem DIN EN 61537 (VDE 0639),
Sprossenabstand 300 mm, mit einem
Trennsteg, einschl. aller systembedingten
Form- und Verbindungsstücke, aus bandverzinktem Stahl DIN EN 10346, Seitenhöhe mind. 60 mm, Breite mind. 200 mm,
Arbeitshöhe bis 4 m, Incl. Ausleger/
Hängestiele
Menge: 4,000 m

**03.06.10 Kabelleiter Stahl bandverz B 200mm**
Kabelleiter Stahl bandverz B 200mm
Kabelleiter für Kabelträgersystem DIN EN
61537 (VDE 0639), als Weitspannkabelleiter,
Sprossenabstand 300 mm, aus bandverzinktem Stahl DIN EN 10346, Breite
mind. 200 mm.
Menge: 3,000 m

**03.06.11 Elektroinstallationsrohr halogenfr.Kunststoff AD 25mm AP Abstandsschellen**
Elektroinstallationsrohr DIN EN 61386 (VDE
0605), Maße DIN EN 60423, aus Kunststoff,
halogenfrei,Außendurchmesser 25 mm,
Druckbeanspruchung mittel, Schlagbeanspruchung mittel, min. Dauergebrauchs- und
Installationstemperatur - 5 Grad C, max.
Dauergebrauchs- und Installationstemperatur
+ 60 Grad C, Verlegung offen, auf Putz, mit
Abstandsschellen, Arbeitshöhe bis 4 m.
Menge: 250,000 m

**03.06.12 Elektroinstallationsrohr halogenfr.Kunststoff AD 32mm AP Abstandsschellen**
Elektroinstallationsrohr DIN EN 61386 (VDE
0605), Maße DIN EN 60423, aus Kunststoff,
halogenfrei,Außendurchmesser 32 mm,
Druckbeanspruchung mittel, Schlagbeanspruchung mittel, min. Dauergebrauchs- und
Installationstemperatur - 5 Grad C, max.
Dauergebrauchs- und Installationstemperatur
+ 60 Grad C, Verlegung offen, auf Putz, mit
Abstandsschellen, Arbeitshöhe bis 4 m.
Menge: 15,000 m

**03.06.13 Elektroinstallationsrohr halogenfr.Kunststoff AD 40mm AP Abstandsschellen**
Elektroinstallationsrohr DIN EN 61386 (VDE
0605), Maße DIN EN 60423, aus Kunststoff,
halogenfrei,Außendurchmesser 40 mm,
Druckbeanspruchung mittel, Schlagbeanspruchung mittel, min. Dauergebrauchs- und
Installationstemperatur - 5 Grad C, max.
Dauergebrauchs- und Installationstemperatur
+ 60 Grad C, Verlegung offen, auf Putz, mit
Abstandsschellen, Arbeitshöhe bis 4 m.
Menge: 10,000 m

**03.06.14 Elektroinstallationskanal Leitungsführung H/B 40/57mm halogenfr.Kunststoff**
Elektroinstallationskanal DIN EN 50085-2-1
(VDE 0604-2-1) als Leitungsführungskanal,
Außenmaße H/B mind. 40/57 mm, aus
Kunststoff, halogenfrei, mit einem Trennsteg,
aus Kunststoff, auf Mauerwerk.
Menge: 6,000 m

**03.06.15 Elektroinstallationskanal Leitungsführung H/B 60/110mm halogenfr.Kunststoff**
Elektroinstallationskanal DIN EN 50085-2-1
(VDE 0604-2-1) als Leitungsführungskanal,
Außenmaße H/B mind. 60/110 mm, aus
Kunststoff, halogenfrei, mit einem Trennsteg,
aus Kunststoff, auf Mauerwerk.
Menge: 6,000 m

### 04 ISP3 UNTERSTATION LÜFTUNG DACH

#### Titel 04.01 FELDGERÄTE

*Hinweis: T I T E L 01*

**04.01.1 Tauchtemperatur-Messwertgeber -10 bis +120GradC PN16 L 100mm**
Tauchtemperatur-Messwertgeber in Stabausführung, Einsatzbereich - 10 bis + 120 Grad C,
Wiederholgenauigkeit +/- 1 K, einschl. Schutzrohr
mit Gewinde, PN 16, aus Messing, Einbaulänge
100 mm, aktive Messzone bis 50 mm, mit Messsignal passend zum Automationssystem, relativer
Fehler max. 1,6 % vom Einsatzbereich, Gehäuse
in Schutzart IP 54 DIN EN 60529
Menge: 12,000 St

**04.01.2 Mischventil Wasser PN16 DN15 Flanschanschl. Gehäuse EN-GJL-250 grundbesch.**
Mischventil mit Antrieb, für Medium Wasser,
kvs-Wert  0,63/1/1,6/2,5/4
Sitzleckage max. 0,1 % vom Kvs-Wert,
PN 16, DN 15, mit gleichprozentiger Kennlinie,
Stellverhältnis größer gleich 1 : 20, Flanschanschluss DIN EN 1092, Gehäuse aus Gusseisen mit Lamellengraphit EN-GJL-250, mit
Grundbeschichtung, Kegel aus Messing,
Spindel aus nichtrostendem Stahl, Werkstoff-
Nr 1.4305, elektrothermischer Antrieb,
Stellsignal 0 (2) bis 10 V, Schutzart IP 54
DIN EN 60529, mit analoger Stellungsrückmeldung, mit mechanischer Handverstellung,
nur liefern.
Menge: 2,000 St

**04.01.3 Mischventil Wasser PN16 DN40 Flanschanschl. Gehäuse EN-GJL-250 grundbesch.**
Mischventil mit Antrieb, für Medium Wasser,
kvs-Wert  0,63/1/1,6/2,5/4
Sitzleckage max. 0,1 % vom Kvs-Wert,
PN 16, DN 40, mit gleichprozentiger Kennlinie,
Stellverhältnis größer gleich 1 : 20, Flanschanschluss DIN EN 1092, Gehäuse aus Gusseisen mit Lamellengraphit EN-GJL-250, mit
Grundbeschichtung, Kegel aus Messing,
Spindel aus nichtrostendem Stahl, Werkstoff-
Nr 1.4305, elektrothermischer Antrieb,
Stellsignal 0 (2) bis 10 V, Schutzart IP 54
DIN EN 60529, mit analoger Stellungsrückmeldung, mit mechanischer Handverstellung,
nur liefern.
Menge: 1,000 St

**04.01.4 Frostschutzwächter Einstellbereich 0-15 Grad C 1 Schaltstufe**
Frostschutzwächter Einstellbereich 0-15 Grad C
1 Schaltstufe
Frostschutzwächter für Luftleitungen, Sollwertsteller verdeckt innerhalb des Gehäuses,
Einstellbereich von 0 bis 15 Grad C, mit einer
Schaltstufe, Kontaktbelastung 230 V AC, 2 A,
Gehäuse in Schutzart IP 54 DIN EN 60529
(VDE 0470-1)
Menge: 3,000 St

**04.01.5 Elektr. Klappenstellantrieb 0/2)-10V 20 Nm**
Elektrischer Klappenstellantrieb, Stellsignal 0 (2)
bis 10 V, zur direkten Montage auf Klappenwelle
einschl. Montagezubehör, Drehmoment an der
Klappenachse 20 Nm.
Menge: 3,000 St

**04.01.6 Elektr. Klappenstellantrieb 2-Punktregelung 230VAC 20Nm**
Elektrischer Klappenstellantrieb, Stellsignal
für 2-Punktregelung 230 V AC, mit Federrücklauf
zur direkten Montage auf Klappenwelle einschl.
Montagezubehör, Drehmoment an der Klappenachse 20 Nm, incl. Rückmeldekontakt der Endlagen
Menge: 6,000 St

**04.01.7 Temperatur-Messwertgeber Luftltg. 250 mm Messstab**
Temperatur-Messwertgeber Luftltg. 250mm
Messstab Temperatur-Messwertgeber für
Luftleitungen, Einsatzbereich - 30 bis 60 Grad C,
Wiederholgenauigkeit der Temperaturmessung
+/- 0,5 K, mit 250 mm langem Messstab und Einbauflansch, Ausführung Ausgänge Feldgerät mit
Messsignal passend zum Automationssystem,
relativer Fehler max. 1,6 % vom Einsatzbereich.
Menge: 15,000 St

**04.01.8 Rauchmelder Luftleitungseinbau Ausgang schaltend Belastung 24VD, DIBt-Zulassung**
Rauchmelder Luftleitungseinbau Ausgang
schaltend Belastung 24VD, DIBt-Zulassung
Kanalrauchmelder 24V AC/DC Modbus
inklusive Entnahmerohr 0,6 m. Bauteilgeprüft
in Verbindung mit Brand- und  Rauchschutzklappen DIBt-Zulassung für jährliche Wartung
für den Einsatz in Lüftungskanälen zur frühzeitigen
Erkennung von Schwelbränden und Bränden mit
Rauchentwicklung. Der Sensor arbeitet nach
dem Streulichtprinzip. Mit Alarmschwellennach-führung
dadurch längere Standzeit. Kontinuierliche Anzeige
der Verschmutzung durch 2-stellige LED-Anzeige
im Klartext. Bei Verschmutzung > 70% fällt das
Relais ab. Anzeige von Rauchalarm, fehlender
Luftströmung, Systemstörung und Betriebsbereitschaft durch LED's Entriegelung und Funktionsprüfung durch Taster. Rauchalarmrelais mit
pot.-freiem Umschalt-/Öffnerkontakt. Mit RS485-
Schnittstelle, die mit der Anzeigeneinheit AZE oder
direkt mit einer Automationsstation kommuniziert.
Eine Überprüfung mit Testspray ist ohne Öffnung
des Deckels möglich. Lieferung mit Luftkanalentnahmerohr 600 mm lang. Anschlussverschraubung:
3 x M 16 Umgebungstemperatur:
-20...+50 ° C Strömungsgeschwindigkeit 1-20m/s
Schutzart: IP 54, mit WDG IP 65
Menge: 6,000 St

**04.01.9 Spritzwassergeschütztes Gehäuse für Luftkanalrauchmelder**
Spritzwassergeschütztes Gehäuse für Luftkanalrauchmelder
Für die Montage im Freien oder in kalter
Umgebung. Zum Schutz der Auswerteelektronik
vor Kondensationsfeuchte. Weißes Kunststoffgehäuse (ABS), innen isoliert, mit abschraubbarem Deckel  für Wartungszwecke
Menge: 6,000 St

**04.01.10 Differenzdruck-Messwertgeber Luft**
Differenzdruck-Messwertgeber, für Luft,
mit aktivem Messsignal 0 (4) bis 20 mA,
Gehäuse in Schutzart IP 54 DIN EN 60529
(VDE 0470-1).
Menge: 6,000 St

**04.01.11 Differenzdruck-Kontaktgeber Luft 1 Schaltstufe**
Differenzdruck-Kontaktgeber, Sollwertsteller
verdeckt innerhalb des Gehäuses, für Luft, mit
einer Schaltstufe, Kontaktbelastung 24 V DC,
2 A, Gehäuse in Schutzart IP 54 DIN EN 60529
(VDE 0470-1).
Menge: 6,000 St

**04.01.12 Statischer Frequenzumrichter Asynchronmotor Motor 4kW 400VAC 0(2)-10V Ausgang**
Statischer Frequenzumrichter Asynchronmotor
Motor 4kW 400VAC 0(2)-10V Ausgang 0(2)-10V
Ventilator IP54
Statischer Frequenzumrichter, zur Drehzahlverstellung von Dreiphasenwechselstrom-
Asynchronmotoren für Ventilatoren und Pumpen
mit quadratischer Momentenkennlinie, leerlauf-,
kurzschluss- und rückspeisungsfest, Motorfangschaltung, min./max. Drehzahlbegrenzung einstellbar,
Über- und Unterspannungsbegrenzung, Stromrampenfunktion sowie Temperatur- und  Überstromschutz,
Motor-Bemessungsleistung 4 kW, Motor-Bemessungs-
spannung 400 V, Bemessungsfrequenz 50 Hz, mit
Wechselrichter, mit galvanisch getrenntem Eingang,
Stellsignal 0 (2) bis 10 V, mit Kontakteingang für
Betriebsfreigabe mit potentialfreiem Sammelstörmeldekontakt, belastbar bis 230 V/2 A, mit analogem
Ausgangssignal 0 (2) bis 10 V für Motorfrequenz, funkentstört DIN EN 55011 (VDE 0875-11) Klasse A, Netzschutzdrossel und Schutz gegen nicht periodische
Überspannungen DIN EN 50178 (VDE 0160), Umgebungsbedingungen 0 bis 40 Grad C und 5 bis 90 %
relative Umgebungsfeuchte, geeingnet für Ventilatorantrieb, für Schaltschrankeinbau in Fronttür, Schutzart IP 54 DIN EN 60529 (VDE 0470-1), mit eingebauter Anzeige- und Bedieneinheit.
Menge: 6,000 St

**04.01.13 Modbus BSK Klappenmodul im Kunststoff- Gehäuse**
Modbus BSK Klappenmodul im Kunststoff-
Gehäuse
Das Modul kann die beiden Endlagen der
BSK/RSK erfassen (2 Wechslereingänge)
und diese über BUS-Protokoll an die DDC
schicken. Versorgung 24 V AC/DC.
2 Wechslereingänge potentialfrei für Rückmeldung von BSK/RSK.
4 LED Anzeigen für Klappenstellung
(Position der Wechslereingänge)
LED Bus - Anzeige der Kommunikation.
LED Failure - Störungsanzeige.
LED Power - Spannungsversorgung.
2 Drehschalter zur Vergabe der BUS-
Adresse 1 - 99.
2 Jumper zum Einstellen der Baudrate.
Zugentlastung M16.
Federklemmen 0,2 - 1,5 mm².
Maße: ca. 130 x 95 x 50 mm (B x H x T).
Schutzart Gehäuse IP 65.
Zul. Umgebungstemperatur: -10 - +50 °C.
Menge: 15,000 St

**04.01.14 Kombinierter Raum-Messwertgeber IP3X 5-40 Grad C Umgebungsfeuchte 30-70%**
Kombinierter Raum-Messwertgeber IP3X
5-40 Grad C Umgebungsfeuchte 30-70%
Temperaturmessung, Luftqualitätsmessung CO2
Menge: 4,000 St

**04.01.15 Fernschaltstelle Tableau Lüftung Küche**
Menge: 1,000 St

**04.01.16 Bezeichnungsschild für Feldgerät**
Bezeichnungsschild für Feldgerät
aus Kunststoff mit mehrzeiliger Beschriftung,
weiß mit schwarzer Schrift, Ausführung mit
Bohrung mittig links.

Befestigung beim Feldgerät mit Stahldrahtöse
und Kabelbinder.

Klebe-Prägzangen-, Freihand- oder Schreibmaschinenbeschriftung darf nicht verwendet
werden.

Höhe Schrift: 4 mm
Abmessungen: 80 x 25 mm

Zeile 1: ISP-Nr./ Kabelnr./ Betriebsmittelkennzeichnung
Zeile 2: Klartext
Zeile 3: Wählbar in Absprache mit dem AG
Menge: 40,000 St

**04.01.17 Bezeichnungsschilder Kabel**
Menge: 40,000 St

#### Titel 04.02 SCHALTSCHRANK

*Hinweis: T I T E L 02*

*Hinweis: Schaltschrank*
Schaltschrank typgeprüft DIN EN 60439-1 und
DIN EN 50178,
Schutzmaßnahmen DIN VDE 0100-410,
Verdrahtungsfarben DIN EN 60204-1,
Farbkennzeichnung DIN EN 60073,
Berührungsschutz DIN EN 50274,
in Schutzart IP 54 DIN EN 60529,
für Umgebungsbedingungen + 10 bis + 40 Grad C,
5 bis 90 % relative Feuchte (nicht kondensierend),
ISP1 Heizzentrale mit Montageplatte, bestückt und
elektrisch verdrahtet auf Ein- und Ab-
gangsklemmen als Reihenklemmen mit Erdungs-
und Nullleiterklemmen, Prozessschnittstellen
DIN EN ISO 16484-3, Gehäuse in verwindungssteifer Stahlblechkonstruktion, Farbe RAL 7032,
Türverschluss über Stangenschloss mit 3 Zuhaltungen, für Einbau von Schließzylinder, mit Behälter
zum Aufbewahren der Unterlagen, Felder zusammengebaut am Aufstellort einschl. elektrischer/pneu-
matischer Verbindungen zwischen den Feldern,
Verdrahtung in abgedeckten Kabelkanälen, Anbindung zu den Geräten in der Schaltschranktür und
zu den beweglichen Konstruktionselementen in
Schutzschlauch mit flexiblen Leitungen mit Adernendhülsen, Schrankfeld mit Beleuchtung, Schaltung
über Türkontakt mit Sicherung,mit gravierten Bezeichnungsschildern aus Kunststoff für alle Bauteile auf
der Frontseite, geschraubt, Beschriftung einzeilig
mit max. 20 Zeichen, Beschriftung nach genehmigter
Schilderliste.
Für gleichartige Bauteile werden Produkte des
gleichen Herstellers verwendet.

**04.02.1 Schaltschranktür**
FG Schaltschranktüre
Schaltschrankaufsatz auf der Außentüre im Bereich
der DDC-Komponenten, mit Sichtscheibe aus
Sicherheitsglas, montiert zur Vermeidung von
unbefugter Bedienung von Anlagenteilen. Türe
mit Sicherheitsschloss.
Menge: 2,000 St

**04.02.2 Schaltschrankfeld**
Schrankfeld, Maße H/B/T 2200/800/400 mm,
mit Sockel, Höhe 200 mm, einschl. Kabelkanal,
Kabelabfangschiene und Kabeleinführungen mit
Verschraubung aus Kunststoff, Tür-Öffnungswinkel
mind. 130 Grad, mit Sichtfenster/-tür und Schaltschrank-Filterventilator
Menge: 2,000 St

**04.02.3 Einspeisung Leistungsschalter 63A**
Einspeisung mit Leistungsschalter einschl. thermischer und magnetischer Auslösung, für Be-
messungsstrom 63 A, 3-phasig, mit potentialfreiem Hilfskontakt, Unterspannungs- und
Arbeitsstromauslösung, mit Phasenkontrollleuchten einschl. Sicherungen, Phasenausfallrelais für alle Phasen und potentialfreiem
Hilfskontakt.
Menge: 1,000 St

**04.02.4 Schrankbeleuchtung**
Schrankbeleuchtung, einschl. Türkontaktschalter
Menge: 1,000 St

**04.02.5 Schrankbelüftung 200 m3/h 230V**
Schrankbelüftung als 19-Zoll-Einschublüfterbau-
teil, Luftleistung freiblasend mind. 200 m3/h,
Bemessungsbetriebsspannung 230 V AC,
Geräuschentwicklung kleiner 40 dB(A), mit
Temperaturregler und integriertem Staubfilter
Menge: 1,000 St

**04.02.6 Spannungsversorgung 230VAC 630VA**
Spannungsversorgung 230 V AC, Bemessungsleistung 630 VA, mit Trafo, einschl. primär- und
sekundärseitiger Sicherung über Leitungsschutzschalter und mit potentialfreiem Hilfskontakt, mit
Leitungsschutzschalter.
Menge: 1,000 St

**04.02.7 Spannungsversorgung 24VAC 250VA**
Spannungsversorgung 24 V AC, Bemessungsleistung 250 VA, mit Trafo, einschl. primär- und
sekundärseitiger Sicherung über Leitungsschutzschalter und mit potentialfreiem Hilfskontakt, mit
Leitungsschutzschalter.
Menge: 1,000 St

**04.02.8 Spannungsversorgung 24VDC 6A**
Spannungsversorgung als Netzgerät,
spannungsstabilisiert, mit primär- und
sekundärseitiger Sicherung, 24 V DC,
Bemessungsstrom 6 A, mit Leitungsschutzschalter.
Menge: 1,000 St

**04.02.9 Komb.Überspannungsschutzgerät Typ 1/2 Reiheneinbau 230/400VAC 3-polig**
Kombiniertes Überspannungsschutzgerät DIN EN
61643-11, Typ 1 und 2, als Reiheneinbaugerät,
Maße DIN 43880, Blitzprüfstrom 10/350 mys, mit
Funktionsanzeige und potentialfreiem Kontakt für
Fernanzeige, Bemessungsbetriebsspannung 230/
400 V AC, nicht ausblasend, 3-polig, Blitzstoßstromtragfähigkeit mind.100 kA je Pol, Folgestromlöschfähigkeit mind. 50 kA effektiv, Schutzpegel max.
1,5 kV, Breite Gehäuse max. 8 TE, zur Montage
auf Tragschiene DIN EN 60715
Menge: 1,000 St

**04.02.10 Sammelschienensystem 3Hauptleiter Kupfer 250 A L 730mm**
Sammelschienensystem DIN EN 60439-1, mit
3 Hauptleitern, aus Kupfer, Bemessungsbetriebsspannung 400 V AC, Bemessungsstrom 250 A,
Bemessungskurzzeitstromfestigkeit 30 kA, Schiene
blank, Schienenlänge mind. 730 mm, einschl.
Befestigungs- und Berührungsschutzzubehör
Menge: 1,000 St

**04.02.11 Schutzkontaktsteckdose AP IP2X**
Schutzkontaktsteckdose AP IP2X
Schutzkontaktsteckdose DIN VDE 0620-1, 16 A,
250 V AC, Schaltschrankeinbau incl. Fehlerstromschutzschalter 30mA und Sicherungsautomat
Schutzart IP 2X DIN EN 60529
Menge: 1,000 St

**04.02.12 Dreiphasen-Wächter Tragschiene**
Dreiphasen-Wächter, Schaltschwellen DIN EN
60598-2-22, für Sicherheitsbeleuchtungsanlage,
Montage auf Tragschiene DIN EN 60715
Menge: 1,000 St

**04.02.13 Sammelstörmeldeeinrichtung 100 Meldungen**
Sammelstörmeldeeinrichtung, für Erstwertmeldung, mit optischer Anzeige, mit potentialfreiem
Ausgangskontakt, für 100 Meldungen, für Einbau in
Tür oder Tableau, Ausführung in Einschubtechnik mit
Frontplatte einschl. Baugruppenträger
Menge: 1,000 St

**04.02.14 Erdschlussschutz 24VDC**
Erdschlussschutz, Auslösebereiche 2-stufig mit
unabhängiger Zeitverzögerung, mit Relaiskontaktausgang, Hilfsspannungsversorgung, Be-
messungsstrom, sekundär 1 A, Bemessungsspannung 24 V DC, für starr geerdeten Sternpunkt
bzw. widerstandsgeerdetes Netz, Richtungsbestimmung Erdschluss, für Aufbau
Menge: 1,000 St

**04.02.15 Erdschlussschutz 230VAC**
Erdschlussschutz, Auslösebereiche 2-stufig mit
unabhängiger Zeitverzögerung, mit Relaiskontaktausgang, Hilfsspannungsversorgung,
Bemessungsstrom, sekundär 1 A, Bemessungsspannung 230 V AC, für starr geerdeten Sternpunkt bzw. widerstandsgeerdetes Netz, Richtungsbestimmung Erdschluss, für Aufbau
Menge: 1,000 St

**04.02.16 Lampenprüfeinrichtung 100 Meldungen**
Lampenprüfeinrichtung, in Relaistechnik, für
100 Meldungen, für Einbau in Tür oder Tableau,
Ausführung in Einschubtechnik mit Frontplatte
einschl. Baugruppenträger
Menge: 1,000 St

**04.02.17 Betriebs-/Störmeldung**
FG Betriebs-/Störmeldung
zur potentialfreien Erfassung von Meldungen aus
autarken Steuerungen z.B. Störung, Alarm, Betrieb,
Stellung, Wartung hauptsächlich bestehend aus:
1 Koppelrelais mit 4 Wechslern, einschl. Meldeleuchte
Menge: 10,000 St

**04.02.18 Sicherheitssteuerung**
Sicherheitssteuerung zum Schalten in einen
sicheren Anlagenzustand bei Auslösung durch
Wächter- und/oder Begrenzungs-Kontaktgeber
DIN EN 14597, Ausführung gemäß Funktionsbeschreibung/Beiblatt, für einen auslösenden Eingang,
für einen zu schaltenden Ausgang, mit geberseitiger
Selbsthaltung, Eingangssignal durch Kontaktgeber
in Ruhestromschaltung einschl. automatischer
Quittierung bei Netzwiederkehr, in Relaistechnik,
mit potentialfreiem Hilfskontakt.
Menge: 6,000 St

**04.02.19 Leistungsbaugruppe Wechselstrommotor Motor 1,5 kW**
Leistungsbaugruppe für Wechselstrommotor
230 V AC, Motorbemessungsleistung 1,5 kW, mit
Motorschutzschalter, thermisch und magnetisch
auslösend, einschl. potentialfreiem Hilfskontakt für
Betriebsmeldung und Störmeldung.
Menge: 10,000 St

**04.02.20 Leistungsbaugruppe Drehstrommotor Motor 1,5 kW**
Leistungsbaugruppe für Wechselstrommotor
400 V AC, Motorbemessungsleistung 1,5 kW, mit
Motorschutzschalter, thermisch und magnetisch
auslösend, einschl. potentialfreiem Hilfskontakt für
Betriebsmeldung und Störmeldung.
Menge: 6,000 St

**04.02.21 Leistungsabgang 230/400V 2,2 kW**
Leistungsabgang für 230/400 V AC, mit
Sicherungen, Anschlussleistung 2,2 kW.
Menge: 6,000 St

**04.02.22 Leistungsabgang 230/400 V 4kW**
Leistungsabgang für 230/400 V AC, mit
Sicherungen, Anschlussleistung 4 kW.
Menge: 6,000 St

**04.02.23 Handschaltung 2 Schaltstellungen Betriebsanzeige/Störanzeige**
Handschaltung für 2 Schaltstellungen, mit
Nockenschalter, mit einer Kontaktebene, mit
Betriebsanzeige je Stufe und Störanzeige, als
getrennte Leuchte mit Dauerlicht unterschiedlicher Farbe für Betrieb und Störung, für Einbau
in Tür oder Tableau, Ausführung in Einschubtechnik mit Frontplatte einschl. Baugruppenträger
Menge: 16,000 St

**04.02.24 Handverstellung stufenlos Analoganzeige**
Handverstellung für stufenlose Verstellung mit
Hand/Automatikschalter und potentialfreier
Schalterstellungsrückmeldung, mit Drehknopf,
Skalierung 0 bis 100 %, mit analoger Stellungsanzeige, für Einbau in Tür oder Tableau,
Ausführung in Einschubtechnik mit Frontplatte
einschl. Baugruppenträger
Menge: 12,000 St

**04.02.25 Sammelstörmeldeeinrichtung 100 Meldungen**
Sammelstörmeldeeinrichtung, mit Hupenansteuerung einschl. Hupe mit Quittierung, mit
potentialfreiem Ausgangskontakt, für 100 Meldungen, für Einbau in Tür oder Tableau,
Ausführung in Einschubtechnik mit Frontplatte
einschl. Baugruppenträger
Menge: 1,000 St

**04.02.26 Meldungsanzeige Dauerlicht**
Meldungsanzeige, als Dauerlicht, als Leuchtdiode,
für Einbau in Tür oder Tableau, Ausführung in
Einschubtechnik mit Frontplatte einschl.
Baugruppenträger
Menge: 30,000 St

**04.02.27 Installationsschütz 4-polig Betätigungsspannung 230VAC**
Installationsschütz DIN EN 61095, fingersicher
DIN EN 50274, 4-polig, Bemessungsbetätigungsspannung 230 V AC
Menge: 1,000 St

**04.02.28 Installationsschütz 4-polig Kat. AC3 2,2 kW 400 VAC, Betätigungsspannung**
Installationsschütz DIN EN 61095, als Reiheneinbaugerät, Maße DIN 43880, fingersicher
DIN EN 50274, Bemessungsisolationsspannung
500 V AC, 4-polig, zur Montage auf Tragschiene
DIN EN 60715, Gebrauchskategorie AC 3, Be-
messungsbetriebsleistung 2,2 kW, Bemessungsbetriebsspannung 400 V AC, Bemessungsbetätigungsspannung 230 V AC, Hilfsschalterbaustein 4-polig, Kontaktausführung 2 S und
2 Ö
Menge: 1,000 St

**04.02.29 Reihenklemme bis 4 mm2**
Reihenklemme DIN EN 60947-7-1,
Bemessungsisolationsspannung 690 V AC,
Isolationsgruppe C, einstöckig, für Leiterquerschnitt
bis 4 mm2, mit schraubenlosen Anschlüssen,
Klemmenträger aus selbstlöschendem oder
nichtbrennbarem Isolierstoff, zur Montage auf
Tragschiene DIN EN 60715, einschl. systemgebundenem Zubehör mit dauerhafter Anschlussbezeichnung,
Menge: 150,000 St

**04.02.30 Klappensteuerung / Ventilsteuerung stetig**
Klappensteuerung / Ventilsteuerung stetig
bestehend aus je:
3 Reihenklemmen + N + PE
Menge: 12,000 St

**04.02.31 Überspannungsableiter**
FG Überspannungsableiter
zum Schutz von Niederspannungsverbraucheranlagen vor Überspannungen und Blitzeinschlägen,
mit Defektanzeige und Meldekontakt, entspr.
Vorsicherungen, einschl. Klemmen und Zubehör
Menge: 1,000 St

**04.02.32 Lecküberwachung**
Lecküberwachung bestehend aus je:
4 Reihenklemmen + PE einschl. Meldeleuchte
Menge: 1,000 St

**04.02.33 Universalmessgerät**
Universal-Messgerät für Schalttafeleinbau zur
Messung von Strom,Spannung,W irkarbeit
(Bezug/Lieferung),Blindarbeit (induktiv), Wirk-,
Blind- und Scheinleistung (proPhase),Wirk-,Blind-
und Scheinleistung (Summe),Frequenz, Klirrfaktor
U und I, ungerade Teilschwingungen (U und I1-15),
Betriebsstundenzähler und 6 Gesamtlaufzeiten
über Vergleicher programmierbar, Frontabmessungen: 96x96,Einbautiefe: 49mm. Das Gerät ist
ausgerüstet mit: -LCD- Großanzeige (67mm x 57mm)
mit gleichzeitiger Darstellung von 3 Messwerten
-Standard-Messwertanzeigen und programmierbare
Messwertanzeigen
-Bimetallfunktion für Strom-und Leistungsmesswerte
-Automatische oder manuelle Messwertweiterschaltung
mit programmierbarer Wechselzeit 0 -250 Sek.
- Messwertauswahl für Messwert-Anzeigen und automatische Weiterschaltung
-2 (1) digitale Ausgänge als Impulsausgänge
(W h und varh) oder als Schaltausgänge (Grenzwerte)
-2 Vergleichergruppen mit je 3 Vergleichern (Operator
>=<) -Schnittstelle RS485; Modbus RTU:9,6;19,2 und
38,4kBits/s Mess-und Hilfsspannung: L-N 85...300V,
AC;L-L 148...520V, AC Netzfrequenz: 45 -65 Hz,
Leistungsaufnahme: bei einer Phase L-N:1,5VA,
bei Anschluß aller Phasen 0,5VA /Phase Nennstrom
bei: 5A (6 A);1 A (1,2 A)Ansprechstrom: 5mA,Leistungsaufnahme: 0,2VA Messgenauigkeit: Strom:+-0,5% vMb,
Strom im N:+-1,5% vMb, Spannung: L-N:+-0,5% vMb,
L-L:1%,Arbeit: Klasse 1 (sek.5A) Schutzart: Front
IP 50 (IP 65 optional),Rückseite: IP 20 nach IEC 60529
Modbus RS485 Schnittstelle
Menge: 1,000 St

#### Titel 04.03 DDC REGELUNG

*Hinweis: T I T E L 03*

**04.03.1 Überspannungsschutzgerät BACnet 2DA Grob- Feinschutz Ableitstoßstrom 0,3kA**
Überspannungsschutzgerät für BACnet-Systeme,
für Montage auf Tragschiene DIN EN 60715,
für 2 DA, kombinierter Grob- und Feinschutz,
bei 8/20 mys, erdfreies Potential, Bemessungsableitstoßstrom je Leiter 0,3 kA.
Menge: 1,000 St

**04.03.2 Automationseinrichtung**
Automationseinrichtung, für den Informationsschwerpunkt ISP1 Technikzentrale gemäß GA-
Funktionsliste, Beiblatt 070-5, Netzart Allgemeine
Stromversorgung AV, Netzspannung 230 V AC,
Umgebungstemperatur 0 bis 45 Grad C, relative
Umgebungsfeuchte 5 bis 90 % (nicht kondensierend),
für Einbau in Schaltschrank, mit Peer-to-Peer
Kommunikation

Auslegung
Summe DE:_52_+10% ausgebaute Reserve
Summe DA:_18_+10% ausgebaute Reserve
Summe AE:_29__+10% ausgebaute Reserve
Summe AA:_9__+10% ausgebaute Reserve

Bezeichnung, Typ, Stückpreis, Anzahl der
Hardwarekomponenten/je Informationsschwerpunkt (incl. o.g. Reserveein-/-ausgänge) und die
Montagekosten sind vom Bieter auf einem Beiblatt
für diesen ISP anzugeben!

Die Montage ist in diese Position einzurechnen

HINWEIS;
Der bestehende DDC Controller muss an die nachstehend angebotenen Automatisierungsstationen und
GLT angebunden werden.
Die Anbindung erfolgt über eine Netzwerkverbindung
TCP/IP an die vorhandene Schnittstelle des vorhandenen DDC-Controllers. Die Anbindung erfolgt über
proprietäres Protokoll
Menge: 1,000 psch

**04.03.3 Bediengerät Türeinbau Touch-Panel 24"**
Bediengerät Türeinbau Touch-Panel 8"
Bediengerät für Schaltschranktüreinbau, mit
Anschlusskabel und Stecker, zum Anschluss
an Automationsstation, einschl. Anschluss für
digitales Wählnetz, Bildschirmanzeige monochrom und grafikfähig
Menge: 1,000 St

**04.03.4 USV-Gerät**
USV-Gerät
Unterbrechungsfreies Stromversorgungsgerät für
die Datenverarbeitungseinrichtung, On-line-
Funktionsprinzip mit automatischen Bypass,
Überbrückungszeit mind. 60 min, funkentstört
DIN EN 55011 Klasse A, optische und akustische
Anzeige des Betriebszustandes, sowie potentialfreie
Meldekontakte für Erfassung durch Ein-/Ausgabe-
funktionen, mit Primärschutzeinrichtung, Netzspannung
230 V AC, TNS-System, für Schaltschrankeinbau,
Schutzart IP 43 DIN EN 60529
Menge: 1,000 St

**04.03.5 Physikalische Ein-/Ausgabe Binär Schalten/Stellen**
Physikalische Ein-/Ausgabefunktion, Binäre
Ausgabe Schalten/Stellen
Menge: 20,000 St

**04.03.6 Physikalische Ein-/Ausgabe Analoge Ausgabe Stellen**
Physikalische Ein-/Ausgabefunktion, Analoge
Ausgabe Stellen.
Menge: 20,000 St

**04.03.7 Physikalische Ein-/Ausgabe Binäre Eingabe Melden**
Physikalische Ein-/Ausgabefunktion, Binäre
Eingabe Melden.
Menge: 150,000 St

**04.03.8 Physikalische Ein-/Ausgabe Analoge Eingabe Messen**
Physikalische Ein-/Ausgabefunktion, Analoge
Eingabe Messen.
Menge: 60,000 St

**04.03.9 Verarbeitungsfunktion Steuern**
Verarbeitungsfunktion Steuern, für
Anlagensteuerung.
Menge: 1,000 St

**04.03.10 Datenschnittstelleneinheit Hardware/Grundsoftware**
Datenschnittstelleneinheit (DSE) zum Datenaustausch zwischen Gebäudeleittechnik und Automationseinrichtung, bestehend aus: Hardware,
Spannungsversorgung, geräte- und mediumspezifischen Anschlüssen und Verbindern, Kommunikations- und Treiber-Software zur Umsetzung der
Protokolle und der zu übertragenden Adressen,
Daten und Texte einschl. Koordination mit dem DSE-
Kommunikationspartner, sowie Erstellung der
Dokumentation, Einbindung in die Gebäudeleittechnik, Automationseinrichtung Schnittstelle 1 gemäß
Einzelbeschreibung, Schnittstelle 2 gemäß Einzelbeschreibung, Ausführung gemäß Funktionsliste für die
DSE, zugehörige gemeinsame Ein-/Ausgabe-, Verarbeitungs- und Bedienfunktionen werden gesondert
vergütet, DSE einschl. anteiliger Leistungen wie
Pflichtenheft-Erstellung, Werks-/Labortest und Prüfdokumentation, einschl. Nachweis der Normenkonformität, in Datenverarbeitungseinrichtung eingebaut.
Menge: 1,000 St

**04.03.11 GA-Netzwerk KI.D Kat. 7**
GA-Netzwerk, abgestimmt auf die Automationseinrichtungen zur Kommunikationsverbindung
einschl. Übertragung der Hilfsenergie, Komponenten DIN EN 50173-1, Klasse D (bis 100 MHz),
Kabel- und Verbindungstechnik Kategorie 7 DIN
EN 50173-1, einschl. aller erforderlichen Anschlüsse,
Einmessen einschl. Messprotokoll sowie Inbetriebnahme.
Menge: 1,000 psch

**04.03.12 Überspannungsschutz für Datenschnittstelle**
Überspannungsschutz für Datenschnittstelle
gemäß Class E (CAT.6), in den Netzwerken
Ethernet und Power over Ethernet, Token Ring,
FDDI/CDDI, ISDN und DS1.
Bauform: RJ45-Zwischenstecker mit separat
herausgeführter Erdanschlussleitung.
Alternativ verwendbar als Tragschienenmodul
zum Aufrasten auf NS 35, mit Erdanschlussrastfuß.
Schutzschaltung:
Feinschutz zwischen allen Leitungen der Signaladerpaare, sowie Längsspannungsgrobschutz
zwischen allen Signaladern und Erde.

Technische Daten:

Allgemein:
Nennstrom In:  <= 1,5 A (25 øC)
Material Gehäuse:  Zink-Druckguss
Bauform:  Zwischenstecker zur Tragschienenmontage
Farbe:  silber/schwarz
Wirkungsrichtung:  Line-Line & Line-Ground/Shield
Normen für Luft- und Kriechstrecken:  VDE 0110-1
Normen für Luft- und Kriechstrecken:  IEC 60664-1
Summenstoßstrom (8/20)µs:  10 kA
Umgebungstemperatur (Betrieb): -40 øC ... 85 øC
Montageart:
Anschlussspezifisches Zwischenstecken und
Hutschiene 35 mm
Bauform:  Zwischenstecker zur Tragschienenmontage
Polzahl:  8
Schutzart:  IP20
Wirkungsrichtung:  Line-Line & Line-Ground/Shield
Breite:  25,00 mm
Höhe:  63,00 mm
Länge:  103,00 mm
Menge: 1,000 St

**04.03.13 Erstellen eines Prüfprotokolles**
Erstellen eines Prüfprotokolles nach Inbetriebnahme, 2-fach
Menge: 1,000 psch

**04.03.14 Protokoll-/Statistikdarst. einrichten**
Einrichtung nutzerspezifischer Protokoll-
/Statistikdarstellungen, bestehend aus Klärung,
Abstimmung und Vordefinition von Übersichtsprotokollen, Listen der Tendenzprotokollierung,
Listen und Grafiken zu den Datenbankfunktionen
"Ereignis-Langzeitspeicherung",
"Historisierung in Datenbank" und
"Verbrauchsstatistik" gemäß Einzelbeschreibung
Menge: 1,000 psch

**04.03.15 Datenschnittstelleneinheit Hardware/Grundsoftware Modbus RTU, Brandschutzklappen**
Datenschnittstelleneinheit (DSE) zum Datenaustausch zwischen GA und Einzelraumregelung, bestehend aus: Hardware, Spannungsversorgung, geräte- und mediumspezifischen Anschlüssen und Verbindern,
Kommunikations- und Treiber-Software zur
Umsetzung der Protokolle und der zu übertragenden Adressen, Daten und Texte einschl.
Koordination mit dem DSE-Kommunikations-
partner, sowie Erstellung der Dokumentation,
einschl. temporärer Speicherung des aktuellen
Prozessabbildes der zu übertragenden Datenpunkte, Einbindung in die Automationseinrichtung,
gemäß ModBus-Protokoll, Übertragungsmedium
und ggf. Protokollvariante gemäß Einzelbeschreibung, gemäß Funktionsliste für die DSE, zugehörige gemeinsame Ein-/Ausgabe-, Verarbeitungs-
und Bedienfunktionen werden gesondert vergütet,
DSE einschl. anteiliger Leistungen wie
Pflichtenheft-Erstellung, Werks-/Labortest und
Prüfdokumentation, einschl. Nachweis der
Normenkonformität.
Menge: 1,000 St

**04.03.16 Webserver Anlagenbild**
Webserver Anlagenbild
Darstellung einer BTA mit farbigen Symbolen in
Bedien- und Beobachtungseinrichtungen incl.
dynamischer Einblendungen.
Als Grundlage dienen die Regelschemen gem.
VDI 3814.
Die Position ist je Anlagenbild einschließlich aller
notwendigen oder vorhandenen Einblendungen.
Menge: 15,000 St

**04.03.17 Einrichten der Datenfernübertragung**
Einrichten der Datenfernübertragung zwischen
lokalem und entferntem Kommunikationsteilnehmer
bestehend aus Klärung, Abstimmung, Bearbeitung
und Test der Informationen, die zu übertragen sind,
der Rufnummern/IP-Adressen (Internet/Intranet), der
Zuordnungen von Ereignissen zu Rufnummern, von
Authentifizierung/Rückruf
Menge: 46,800 St

#### Titel 04.04 BESONDERE LEISTUNGEN

*Hinweis: T I T E L 04*

**04.04.1 Inbetriebnahme der Regelung (DDC)**
Inbetriebnahme der Regelung (DDC Station)
durch den Werkskundendienst,
mit Funktionsprüfung der Regelgeräte,
einjustieren auf die erforderlichen Werte
und Einweisung des Bedienerpersonal.
Menge: 1,000 psch

**04.04.2 Inbetriebnahme und Funktionsmessung**
Inbetriebnahme und Funktionsmessung der
Schalttafel nach Vorlage des Schaltplanes.
Überprüfung der Gesamtfunktion der Anlage
mit Berücksichtigung aller Schaltfunktionen.
Kontrollieren der Motordrehrichtungen, Messen
der Nennströme und Einstellen der Motorschutzschalter unter der Voraussetzung, dass sämtliche
erforderlichen Leistungen hierzu erfüllt sind,
d.h. alle elektrischen Leitungen müssen angeklemmt und elektrische Energie muß für den
Schaltschrank vorhanden sein.
Menge: 1,000 psch

**04.04.3 Planung Schaltschrank**
Planung Schaltschrank
In dieser Position muss folgende Werk- und
Montageplanleistung angeboten werden.
Planung des gesamten Aufbau Schaltschrank,
Anpassung der bestehenden Schaltpläne mit CAD-
System.
Bauseits vorhandene Unterlagen im ECS-CAD
Format. Die neu zu erstellenden Schaltpläne sind
in diesem Format zu verarbeiten und ergänzen.
Menge: 1,000 psch

**04.04.4 Anklemmen Leitungen**
Anklemmen von bauseitig verlegten Leitungen.
Anklemmen der zwischen den Feldgeräten
und Schaltschränken verlegten und bezeichneten
elektrischen Leitungen.
Die Arbeiten umfassen Einführen, Ausmessen,
Abschneiden und Absetzen der Leitungen,
Abisolieren und Anschließen der Drähte, Be-
zeichnen der angeschlossenen Leitungen mit
Phönix-Kabelmarkern, Überprüfung der Funktion,
Auflegen des Einspeisekabels, einschließlich
Lieferung der für den Anschluss benötigten Kabelschuhe, Verschraubungen, Kleinmaterial usw.
Menge: 1,000 psch

**04.04.5 MSR-Verkabelung auf Beschriftung/ Bezeichnung Gerät**
Prüfung der von anderen AN installierten
MSR-Verkabelung, auf Beschriftung/Be-
zeichnung von Gerät, Kabel, Klemme, gemäß
Verbindungsplänen/-tabellen, und den Messwertgebern
Menge: 1,000 psch

**04.04.6 Ingenieurleistung Projektabwicklung**
Ingenieurleistungen für die Projektabwicklung,
einschließlich
- Mitwirkung bei der Terminplanung
- Teilnahme an Projektbesprechungen
- Mitwirkung bei der Abnahmeprüfung
Menge: 1,000 psch

**04.04.7 Protokoll-/Statistikdarstellung einrichten**
Einrichtung nutzerspezifischer Protokoll-
/Statistikdarstellungen, bestehend aus Klärung,
Abstimmung und Vordefinition von Übersichtsprotokollen, Listen der Tendenzprotokollierung,
Listen und Grafiken zu den Datenbankfunktionen
"Ereignis-Langzeitspeicherung",
"Historisierung in Datenbank" und
"Verbrauchsstatistik" gemäß Einzelbeschreibung
Menge: 1,000 psch

**04.04.8 Planung Netzwerk**
Planung Netzwerk mit allen Teilnehmern (Knoten).
Festlegung aller aktiven und passiven Netzwerkkomponenten.
Alle Baugruppen aus den Gewerken müssen in die
Planung einbezogen werden.
Menge: 1,000 psch

**04.04.9 Pflichtenheft Netzwerk**
Pflichtenheft Netzwerk
Projektierung, Ingenieurleistung und Funktionstest
der Gateway-Software.
Anpassen der Gateway-Software an die Funktionsanforderungen, mit Erstellen eines Pflichtenheftes
und allen notwendigen Abstimmungen mit dem
Bauherren und den Gewerkelieferanten für vorgenannte
Systemanbindung.
Zum Leistungsumfang dieser Position gehört ebenfalls
die Montageplanung und Bestandsdokumentation.
Menge: 1,000 psch

**04.04.10 Fast-Ethernit Konverter (LWL/CU)**
Fast - Ethernet Konverter (LWL/CU)
1x100FX
1x10/100 TP
liefern und in Schaltschrank einbauen
Menge: 1,000 St

**04.04.11 Thermografiemessung Schaltschrank**
Thermografiemessung Schaltschrank
Durchführen einer Thermografiemessung aller
Schaltschrankfelder mit Dokumentation.
Das Thermografiemesssystem muss für Bauthermografie geeignet sein und zumindest
320 x 240 echte Bildmesspunkte aufweisen so-
wie eine thermische Auflösung von zumindest
0,1°C. Die Thermogramme müssen den Farbbalken,
Temperaturmesswerte an Messpunkten und
Messlinien aufweisen sowie den Korrekturfaktor der
Emission so wie den Thermogrammen jeweils ein
Digitalbild zur Orientierung beizustellen ist.
Menge: 1,000 St

#### Titel 04.05 VERKABELUNG

*Hinweis: T I T E L 05*

**04.05.1 Ltg. halogenfrei NHXMH-J 3x1,5 vorh.Kabelrinne/Kanal**
Halogenfreie Installationsleitung DIN VDE
0250-214 (VDE 0250-214) NHXMH-J 3 x 1,5,
Cu-Zahl 43, auf vorh. Kabelrinnen oder in
offene Kanäle, Arbeitshöhe bis 4 m.
Menge: 750,000 m

**04.05.2 Ltg. halogenfrei NHXMH-J 5x1,5 vorh.Kabelrinne/Kanal**
Halogenfreie Installationsleitung DIN VDE
0250-214 (VDE 0250-214) NHXMH-J 5 x 1,5,
Cu-Zahl 72, auf vorh. Kabelrinnen oder in
offene Kanäle, Arbeitshöhe bis 4 m.
Menge: 70,000 m

**04.05.3 Ltg. halogenfrei NHXMH-J 7x1,5 vorh.Kabelrinne/Kanal**
Halogenfreie Installationsleitung DIN VDE
0250-214 (VDE 0250-214) NHXMH-J 7 x 1,5,
Cu-Zahl 101, auf vorh. Kabelrinnen oder in
offene Kanäle, Arbeitshöhe bis 4 m.
Menge: 20,000 m

**04.05.4 Installationskabel symmetrisch J-H(St)H 2x2x0,8 Bd**
Installationskabel symmetrisch J-H(St)H
2x2x0,8 Bd Installationskabel, symmetrisch,
DIN VDE 0815 (VDE 0815), J-H(St)H,
2 x 2 x 0,8 Bd.
Menge: 900,000 m

**04.05.5 Installationskabel symmetrisch J-H(St)H 4x2x0,8 Bd**
Installationskabel symmetrisch J-H(St)H
4x2x0,8 Bd Installationskabel, symmetrisch,
DIN VDE 0815 (VDE 0815), J-H(St)H,
2 x 2 x 0,8 Bd.
Menge: 600,000 m

**04.05.6 Installationskabel symmetrisch J-H(St)H 10x2x0,8 Bd**
Installationskabel symmetrisch J-H(St)H
10x2x0,8 Bd Installationskabel, symmetrisch,
DIN VDE 0815 (VDE 0815), J-H(St)H,
2 x 2 x 0,8 Bd.
Menge: 40,000 m

**04.05.7 Datenkabel Horizontal-/Steigbereich geschirmt 600MHz 4x2(Paar) vorh.Kabelrinne/Kanal**
Datenkabel Horizontal-/Steigbereich geschirmt 600MHz 4x2(Paar) vorh.Kabelrinne/Kanal
Datenkabel für den Horizontal- und Steigbereich DIN EN 50288-4-1 (VDE
0819-4-1), geschirmt, bis 600 MHz,
Kategorie 7 DIN EN 50173-1, 4 x 2(Paar),
auf vorh. Kabelrinnen oder in offene Kanäle.
Menge: 80,000 m

**04.05.8 Kabelpritsche Stahl bandverz H 60mm B 100mm**
Kabelpritsche Stahl bandverz H 60mm
B 100mm  Kabelpritsche für Kabelträgersystem DIN EN 61537 (VDE 0639),
Sprossenabstand 300 mm, mit einem
Trennsteg, einschl. aller systembedingten
Form- und Verbindungsstücke, aus bandverzinktem Stahl DIN EN 10346, Seitenhöhe mind. 60 mm, Breite mind. 100 mm,
Arbeitshöhe bis 4 m, Incl. Ausleger/
Hängestiele
Menge: 30,000 m

**04.05.9 Kabelpritsche Stahl bandverz H 60mm B 200mm**
Kabelpritsche Stahl bandverz H 60mm
B 100mm  Kabelpritsche für Kabelträgersystem DIN EN 61537 (VDE 0639),
Sprossenabstand 300 mm, mit einem
Trennsteg, einschl. aller systembedingten
Form- und Verbindungsstücke, aus bandverzinktem Stahl DIN EN 10346, Seitenhöhe mind. 60 mm, Breite mind. 200 mm,
Arbeitshöhe bis 4 m, Incl. Ausleger/
Hängestiele
Menge: 4,000 m

**04.05.10 Kabelleiter Stahl bandverz B 200mm**
Kabelleiter Stahl bandverz B 200mm
Kabelleiter für Kabelträgersystem DIN EN
61537 (VDE 0639), als Weitspannkabelleiter,
Sprossenabstand 300 mm, aus bandverzinktem Stahl DIN EN 10346, Breite
mind. 200 mm.
Menge: 3,000 m

**04.05.11 Elektroinstallationsrohr halogenfr.Kunststoff AD 25mm AP Abstandsschellen**
Elektroinstallationsrohr DIN EN 61386 (VDE
0605), Maße DIN EN 60423, aus Kunststoff,
halogenfrei,Außendurchmesser 25 mm,
Druckbeanspruchung mittel, Schlagbeanspruchung mittel, min. Dauergebrauchs- und
Installationstemperatur - 5 Grad C, max.
Dauergebrauchs- und Installationstemperatur
+ 60 Grad C, Verlegung offen, auf Putz, mit
Abstandsschellen, Arbeitshöhe bis 4 m.
Menge: 250,000 m

**04.05.12 Elektroinstallationsrohr halogenfr.Kunststoff AD 32mm AP Abstandsschellen**
Elektroinstallationsrohr DIN EN 61386 (VDE
0605), Maße DIN EN 60423, aus Kunststoff,
halogenfrei,Außendurchmesser 32 mm,
Druckbeanspruchung mittel, Schlagbeanspruchung mittel, min. Dauergebrauchs- und
Installationstemperatur - 5 Grad C, max.
Dauergebrauchs- und Installationstemperatur
+ 60 Grad C, Verlegung offen, auf Putz, mit
Abstandsschellen, Arbeitshöhe bis 4 m.
Menge: 15,000 m

**04.05.13 Elektroinstallationsrohr halogenfr.Kunststoff AD 40mm AP Abstandsschellen**
Elektroinstallationsrohr DIN EN 61386 (VDE
0605), Maße DIN EN 60423, aus Kunststoff,
halogenfrei,Außendurchmesser 40 mm,
Druckbeanspruchung mittel, Schlagbeanspruchung mittel, min. Dauergebrauchs- und
Installationstemperatur - 5 Grad C, max.
Dauergebrauchs- und Installationstemperatur
+ 60 Grad C, Verlegung offen, auf Putz, mit
Abstandsschellen, Arbeitshöhe bis 4 m.
Menge: 10,000 m

**04.05.14 Elektroinstallationskanal Leitungsführung H/B 40/57mm halogenfr.Kunststoff**
Elektroinstallationskanal DIN EN 50085-2-1
(VDE 0604-2-1) als Leitungsführungskanal,
Außenmaße H/B mind. 40/57 mm, aus
Kunststoff, halogenfrei, mit einem Trennsteg,
aus Kunststoff, auf Mauerwerk.
Menge: 6,000 m

**04.05.15 Elektroinstallationskanal Leitungsführung H/B 60/110mm halogenfr.Kunststoff**
Elektroinstallationskanal DIN EN 50085-2-1
(VDE 0604-2-1) als Leitungsführungskanal,
Außenmaße H/B mind. 60/110 mm, aus
Kunststoff, halogenfrei, mit einem Trennsteg,
aus Kunststoff, auf Mauerwerk.
Menge: 6,000 m

### 05 ALLGEMEIN

#### Titel 05.01 BESTANDSUNTERLAGEN

*Hinweis: T I T E L 01*

**05.01.1 Bestandsunterlagen**
Die Bestandsunterlagen sind 3-fach auf Datenträger und 3-fach als DIN-A-4-Ordner in gedruckter
Form zu übergeben. Die digitalen Unterlagen sind
mit plausibler Ordnerstruktur mit Inhaltsverzeichnis
auf dem Datenträger anzulegen. Die Bestandspläne
sind im PDF- und DWG-Format beizufügen.

Die Übergabe der Unterlagen hat spätestens 2
Wochen vor Abnahme/Einweisung der Leistungen
zu erfolgen.

Bestands- und Revisionsunterlagen aufgestellt gem.
nachfolgender Ordnerstruktur:

Inhaltsverzeichnis:
1. Anlagenbeschreibung
2. Anlagenschema
3. Zusammenstellung der wichtigsten technischen
Daten
4. Vorgeschriebene Prüf- und Herstellerbescheinigungen
5. Elektrische Übersichtsschaltpläne und Anschlusspunkte
6. Bedienungs- und Wartungsanleitungen
7. Einweisungsprotokoll des Wartungs- und Bed.
personals
8. Bestandspläne
9. Protokolle, Analysen, Gutachten
10. Abnahme

Inhalt: (insbesondere)
1. Anlagenbeschreibung
- Allg. Beschreibung der tech. Anlage mit allen
  Funktionen und wichtigen Merkmalen
- Funktionsbeschreibung
2. Anlagenschemata
- Anlagenschemata
- Automationsschemata
3. Zusammenstellung der wichtigsten technischen
Daten
- Geräteliste
- Stücklisten
- Ersatzteilliste
4. Vorgeschriebene Prüf- und Herstellerbescheinigungen (je nach Gewerk)
- CE-Kennzeichnung
- Zulassungen (BSK usw.)
- sonstige Bescheinigungen
- Fachunternehmererklärung
5. Elektrische Übersichtsschaltpläne und Anschlusspunkte
- Pläne nach DIN EN 61082-1 und 61082-3 Dokumente
  der Elektrotechnik
6. Bedienungs- und Wartungsanleitungen
- Übersichtsliste mit sämtlichen zu wartenden Bauteilen
  und zeitlicher Wartungsempfehlung (ggf. gem. Herstelleranweisung, Vorschriften, etc.)
- Herstellerbedienungsanleitungen
- sonstige Anleitungen
7. Einweisungsprotokoll des Wartungs- und Bedienungspersonals
- Teilnehmerliste
- Beschreibung über die Art und Umfang der Einweisung
- Ausgehändigte Unterlagen
8. Protokolle, Analysen, Gutachten (je nach Gewerk)
- Funktionsmessungen (Luftmengenmessprotokoll)
- Messprotokolle
- Einregulierprotokolle
- sonstige Protokolle
9. Abnahme (je nach Gewerk)
- Abnahmebescheinigung
- Abnahmeprotokoll (Mängelliste)
- Teilnehmerliste
Rückenbeschriftung (stehend lesbar):
- Liegenschaft: siehe Auftragsschreiben
- Bestandspläne und Dokumentationsunterlagen
- Gewerk
- Maßnahmenbeschreibung: siehe Auftragsschreiben
- Vergabebeschreibung: siehe Auftragsschreiben
- Monat/Jahr
- Firmenanschrift
Menge: 1,000 St

#### Titel 05.02 STUNDENLOHNARBEITEN

*Hinweis: T I T E L 02*

*Hinweis: Verrechnungssätze*
Die nachstehenden Verrechnungssätze sind
unter Beachtung der preisrechtlichen Vorschriften
zu ermitteln und gelten unabhängig von der Anzahl
der abgerechneten Stunden.
Sie enthalten den tatsächlichen Lohn mit den Zu-
schlägen für Gemeinkosten, Sozialkassenbeiträge,
vermögenswirksame Leistungen und dergl. sowie
Lohn- und Gehaltsnebenkosten.
Zuschläge für Nacht-, Sonn- und Feiertagsarbeiten sind jedoch nicht eingerechnet.
Sollte der Bieter über Personal einer der unten
aufgeführten Berufsgruppe nicht verfügen, so hat
er den Preis für die nächsthöher qualifizierte
Berufsgruppe einzusetzen.

**05.02.1 DDC/GLT-Technikerstunden**
Menge: 15,000 h

**05.02.2 Regelungstechnikerstunden**
Menge: 15,000 h

**05.02.3 Installationsmonteurstunden**
Menge: 15,000 h

#### Titel 05.03 WARTUNG

*Hinweis: T I T E L 03*

**05.03.1 WARTUNGSANGEBOT**
Mit dem Angebot ist zur Sicherstellung der
Gewährleistung ein Wartungsangebot, entsprechend

AMEV-Vertragsmuster Wartung 2018 (Stand: Oktober 2021) KG 480 Gebäudeautomation
mit Arbeitskarte vorzulegen.

Das Angebot beinhaltet sämtliche Kosten
für Anreise, Auslöse, Wartungsmaterialien
und Stundenlöhne. Die Betriebsstoffe (Strom,
Wasser etc.) werden vom Auftraggeber beigestellt. Störbehebungen sind im Rahmen
der Gewährleistung kostenfrei.
Der Wartungsvertrag wird nicht Bestandteil
des Auftrages, sondern kann vom Nutzer
mit dem Auftragnehmer abgeschlossen
werden.
Die Laufzeit eines eventuell abzuschliessenden Vertrages soll voraussichtlich
4 Jahre (liegt im Ermessen des Nutzers)
betragen. Der unten einzutragende Einheitspreis gilt jedoch für die Wartung pro Kalenderjahr, erstmalig nach dem ersten Betriebsjahr
und letztmalig nach dem vierten Betriebsjahr.

Der Wartungsvertrag gilt für sämtliche im
Leistungsbeschrieb enthaltenen Geräte und
Einbauten.
Menge: 4,000 Jr
